# Verglasungsarbeiten nach DIN 18361
Angebotsaufforderung (GAEB 90, DA83)
Eröffnung: 17.01.25 00:00
Währung: EUR
Auftraggeber: Covivio Quadriga 47. GmbH

## Zusätzlicher Text
A) ALLGEMEINE VERTRAGSBEDINGUNGEN
===================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für in diesem Leistungsverzeichnis ausgeführte Leistungen gelten,
ergänzend zu den jeweiligen Leistungspositionen bei evtl. Widersprüchen
in nachfolgend genannter Reihenfolge, folgende Bedingungen:

Diese ""Allgemeinen Vorbemerkungen"" (A),
Die sich anschließenden ""Allgemeine technische Vorbemerkungen"" (B),
Die sich anschließenden ""Zusätzlichen technischen Vorbemerkungen"" (C),
Die ""Zusätzliche Vertragsbedingungen für die Ausführung von
Bauleistungen Z-VOB/B"",
Die Baustellenordnung der Covivio Immobilien GmbH in der jeweils
gültigen Fassung.

Mit Erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden in bewohnten Häusern ausgeführt.

Der Auftraggeber (AG) erwartet vom AN tatkräftige Unterstützung bei den
Bemühungen, berechtigten Mieterwünschen zu entsprechen. Dazu gehören
insbesondere folgende Verpflichtungen:

A3) PREISE

Soweit und sobald Überschreitungen absehbar sind, ist hierüber der
Abteilung Einkauf des AG ein schriftliches Angebot einzureichen und eine
gesonderte Vereinbarung zu treffen.

In die Einheitspreise sind sämtliche Kosten wie Lohn-, Material- und
Nebenkosten, hierzu zählen auch erforderliche Hygieneschutzartikel,
einzukalkulieren. Hierzu gehören unter anderem:

Koordination / Terminabsprache(n) mit dem(den) Mieter(n) /
Kundenbetreuer(n) / Bauleiter(n)
Fahrt- und Transportkosten
Tarifliche Zulagen wie beispielsweise Schmutz-/Staubzulagen, Zulagen für
ekelerregende Arbeiten, etc.,
Abdecken von Einrichtungsgegenständen zum Schutz vor Beschädigung und
Verschmutzung
Besenreine Säuberung der Arbeitsbereiche. Hierzu gehört auch die
Beseitigung von Verunreinigungen des Treppenhauses und/oder der
Hauszuwegungen,
Ausbau und Abtransport sowie die ordnungsgemäße Entsorgung,
einschließlich Kippgebühren, sämtlichen Bauschutts und schadhafter
Teile. Teile, für die sich der AG eine generelle oder einzelfallbezogene
Prüfung vorbehalten hat, sind bis zu diesem Zeitpunkt, längstens jedoch
für die Dauer von zehn Wochen, vom AN vorzuhalten und dürfen erst danach
entsorgt werden.

Erforderliche Zusatzleistungen, die in den nachfolgenden
Leistungspositionen nicht enthalten sind, sind als Nachtrag dem
zuständigen Bauleiter vor Ausführung zur Genehmigung aufzugeben. Die
Preise für derartige Zusatzleistungen sind auf der Kalkulationsbasis des
Leistungsverzeichnisses zu kalkulieren. Diese Positionen sind so
ausreichend und umfassend zu beschreiben, dass sowohl eine
sachlich-fachliche als auch eine kalkulatorische Nachprüfung durch den
Auftraggeber gewährleistet ist.

A4) ABRECHNUNG

Maßgebend für die Abrechnung ist das nach Fertigstellung der Arbeiten
durch den Auftragnehmer zu erstellende Positionsaufmaß mit der
Bestätigung des zuständigen Bauleiters, dass die Leistungen durchgeführt
wurden.

Der Auftraggeber ist jederzeit berechtigt, ein gemeinsames Aufmaß zu
verlangen.

A5) NACHHALTIGKEIT

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise oder in
irgendeiner Form Dritten entgeltlich oder unentgeltlich zugänglich
gemacht werden.

## Zusätzlicher Text
B) ALLGEMEINE TECHNISCHE VERTRAGSBEDINGUNGEN
=====================================================

B1) ALLGEMEINES

Für Lieferung; Herstellung und Ausführung gelten neben diesem
Leistungsverzeichnis:

Die neuesten DIN-Vorschriften, VDE- und VDI-Richtlinien
Die Vorschriften der zuständigen Behörden (Bauaufsicht, Gewerbeaufsicht,
Brandverhütung, TÜV, Berufsgenossenschaften und Versorgungsbetriebe,
etc.)
Die Bestimmungen der Gerüstbauordnung
Die Festlegungen des jeweiligen Werkstoffherstellers. Die Werkstoffe
müssen den geforderten Bedingungen der Leistungsbeschreibung
entsprechen.

B2) FACHSPEZIFISCHE SACHKUNDENACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist im Vorfeld mit der
Bauleitung abzustimmen.
Baustoffe und Bauteile dürfen nicht in den Treppenhäusern und/oder auf
anderen Verkehrsflächen gelagert werden.
Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) ZUSÄTZLICHE TECHNISCHE VERTRAGSBEDINGUNGEN
======================================================

Allgemeines

Ergänzend zu den Allgemeinen Vertragsbedingungen für die Ausführung von
Bauleistungen (AVB) -VOB/B- und den Allgemeinen Technischen
Vertragsbedingungen (ATV) -VOB/C- gelten die nachstehenden Ausführungen,
einschließlich der aufgeführten Normen in den jeweils neuesten
Fassungen. Hinsichtlich Fertigungszeichnungen und Maße
(Vermessungsarbeiten) handelt es sich um Nebenleistungen gemäß ATV DIN
18299 Nr. 4.1 die, sofern nicht ausdrücklich anderweitig bestimmt,
entsprechend in die Einheitspreise einzukalkulieren sind.

Mietertermine

Das Vereinbaren der zum aufmessen der Bestands- und Montage der
Neuelemente aus den Wohnungsinnenräumen notwendigen Einzeltermine mit
den Mietern hat vom Bieter eigenverantwortlich inklusive entsprechender
Dokumentation zu erfolgen. Dieser Aufwand ist bei der
Einheitspreiskalkulation der beschriebenen Positionen zu berücksichtigen
und wird nicht gesondert vergütet. Gleiches gilt für das Erstellen
erforderlich werdender Mieterinformierungen und Aushängen in den
Treppenhäusern sowie die regelmäßige Unterrichtung des  Auftraggebers
hinsichtlich Baufortschritt..

Angebotszeichnungen

Dem Leistungsverzeichnis beigefügte Fensterübersicht(en) dienen
lediglich der Darstellung von Fensteraufteilung, Konstruktions- und
Öffnungsarten. Die tatsächlichen Fenstergrößen sind vor der Fertigung an
der jeweiligen Einbausituation durch das eigenverantwortliche Aufmessen
zu prüfen. Soweit in den Positionsbeschreibungen keine Angaben zu
Profilausbildung gemacht sind, können die zur Ermittlung der
Profilausbildungen notwendigen Angaben (z.B. erforderliches
Trägheitsmoment, horizontale Lasten etc.) der Fensterübersicht bzw. aus
den Eckdaten zum Bauobjekt entnommen werden. Die den verschiedenen
Positionen beigefügten Detailskizzen dienen lediglich als Anhalt für die
Kalkulation und stellen eine mögliche Lösung dar. Andere Lösungen können
angenommen werden, wenn sie die Anforderungen erfüllen. Abwandlungen
gegenüber der gewünschten Anschlusssituation müssen klar hervorgehoben
werden.

Recycling

Es werden nur Fenster-/Tür-Systeme berücksichtigt, die eine Entsorgung
mit anschließendem Recycling gewährleisten. Altfenster und Profilreste
müssen aufgearbeitet, stofflich getrennt und wiederverwertet werden. Ein
Nachweis ist auf Verlangen der Bauleitung vorzulegen.

Fertigungszeichnungen

Zeichnungen zu veränderten Details der Fensterkonstruktion und der
Anschlüsse zum Baukörper sind im Auftragsfalle auf Anforderung der
Bauleitung rechtzeitig vorzulegen. Mit der Fertigung darf erst begonnen
werden, wenn die Zeichnungen vom Bauherrn oder dessen Bevollmächtigten
freigegeben sind. Ansonsten gelten die gewünschten Bauanschlussdetails.

Maße

Erforderliche Vermessungsarbeiten auf Basis bauseitiger
Höhenbezugspunkte (Meterrisse) sind vom Auftragnehmer vor Beginn der
Fertigung auszuführen. Liegen Rohbautoleranzen über den Vorgaben der DIN
18202, ist der Auftraggeber unverzüglich schriftlich zu informieren. Auf
die grundsätzliche Prüf- und Hinweispflicht des Auftragnehmers gem.  4
Nr. 3 VOB/B wird ausdrücklich hingewiesen. Bei den in den
Einzelpositionen genannten Maße handelt es sich, wenn nicht anders
beschrieben, um Rohbaumaße.

Gerüste

Alle für den Einbau der Fenster sowie für deren äußeren
Abdichtungsarbeiten erforderlichen Gerüste werden bauseitig für die
gesamte Bauzeit gestellt. Die Höhen der Arbeitslagen sowie die
erforderlichen Abstände der Gerüste zum Baukörper sind mit der
Bauleitung rechzeitig abzustimmen. Umbauarbeiten am Gerüst - soweit
erforderlich - werden ausschließlich bauseits vorgenommen. Bei Benutzung
der Gerüste sind die Vorschriften der Berufsgenossenschaft grundsätzlich
zu berücksichtigen und - soweit erforderlich - die Bestimmungen der
Bauaufsicht.

Anforderungen an die Elemente

Statische Anforderungen:

Die Fensterkonstruktionen, einschließlich deren Verbindungselementen,
müssen alle planmäßig auf sie einwirkenden Kräfte aufnehmen können. Die
Elemente sind statisch ausreichend so am Baukörper zu befestigen, dass
alle auf sie planmäßig einwirkenden Kräfte in den Baukörper eingeleitet
werden können. Ansatzpunkte für die Ermittlung der objektbezogenen
Leistungsanforderungen auf Basis der örtlichen Windbelastung bezüglich
Windwiderstandsfähigkeit, Schlagregendichtheit und Luftdurchlässigkeit
sind der DIN 18055 ,Kriterien für die Anwendung von Fenstern und
Außentüren nach DIN EN 14351-1" zu entnehmen. Eine Krafteinwirkung aus
dem Baukörper auf die Elemente darf nicht stattfinden.Unter den
angenommenen Beanspruchungen darf sich die Rahmenkonstruktion zwischen
zwei Auflagern nicht mehr als 1/200 der Länge bzw. max.15 mm für die
gesamte Konstruktion durchbiegen (Mindestanforderung).Die planmäßigen
Beanspruchungen sind gemäß nachfolgenden Regelwerken, in den jeweils
neuesten Fassungen, anzunehmen: Zusätzliche Belastungen sind den
Positionsbeschreibung bzw. den Angaben zum Bauobjekt zu entnehmen. Ein
statischer Nachweis kann nach DIN EN 1991-1-4 / NA gefordert werden. Für
Fensterelemente mit absturzsichernder Funktion gilt die DIN 18008-4
,Glas im Bauwesen - Bemessungs- und Konstruktionsregeln- Teil 4:
Zusatzanforderungen an absturzsichernde VerglasungenEin gültiger
Nachweis zur Ermittlung der Tragkraft von Kunststoff-Rahmensystemen
(Glasfalzanschlag) nach DIN 18008-4 Anhang D ,Nachweis der
Stoßsicherheit von Lagerkonstruktionen" Punkt D.1.2 kann gefordert
werden.Verglasungen sind, unter Berücksichtigung der wärme- und
schallschutztechnischen Anforderungen, so zu wählen, dass eine
Durchbiegung zwischen den Scheibenkanten von nicht mehr als L/300 der
Länge, maximal jedoch 8 mm nicht überschritten wird. Vorgaben seitens
Glashersteller sind zudem zu beachten.
Als Nachweise gelten Eignungsprüfungen nach RAL-RG 716 oder die Vorlage
der entsprechenden Systemprüfungen des Profilsystemgebers. Ansonsten ist
ein Prüfbericht eines anerkannten Prüfinstitutes für die Maximalgrößen
in Abhängigkeit der Farbe von den angebotenen Fenster- und
Türöffnungsarten vorzulegen.

Bauphysikalische Anforderungen:

Für die Anforderungen an den Wärme- und Feuchteschutz gelten:
Gebäudeenergiegesetz (GEG)
DIN 4108 "Wärmeschutz im Hochbau"
Richtlinien der Bauregelliste A
DIN EN ISO 10077 "Wärmetechnisches Verhalten von Fenstern, Türen und
Abschlüssen / Berechnung des Wärmedurchgangskoeffizienten"
Die Einwirkung von Schlagregen und Tauwasser ist so zu begrenzen, dass
Schäden (z.B. unzulässige Minderung des Wärmeschutzes) vermieden werden.

Für die Anforderungen an den Schallschutz gelten:
DIN 4109 "Schallschutz im Hochbau" in der jeweils neuesten Fassung.
VDI-Richtlinie 2719 "Schalldämmung von Fenstern" in der jeweils neuesten
Fassung.

Gefordert für die Elemente der Straßenfassade Eichborndamm ist ein
Schalldämmmaß von Rw _ 47 dB.

Die Anschlüsse zwischen Fenstern und Baukörper sind unter Beachtung der
Anforderungen an die Schalldämmung der Fenster auszubilden. Horizontal
oder schräg angeordneten Blechflächen die der Bewitterung ausgesetzt
sind (z.B. vorgehängte Bleche, Fensterbänke, usw.) sind zu entdröhnen.
Es wird eine rückseitige Antidröhn-Beschichtung von ca. 2/3 der gesamten
Ausladungsfläche gefordert. Dies ist in die Vertragspreise mit
einzurechnen. Bei senkrechten Blechflächen ist eine
Anti-Dröhnbeschichtung nur dann einzurechnen, wenn diesbezüglich in der
Leistungsbeschreibung eine entsprechende Forderung enthalten ist.

Werkstoffe

Kunststoffe

Die verwendete, weichmacherfreie Hart-PVC Formmasse muss mindestens
folgende Anforderungen erfüllen:
Vicat- Erweichungstemperatur VST/B50, nach DIN EN ISO 306: 75°C
Kerbschlagzähigkeit nach Charpy, nach DIN EN ISO 179, 1eA: 20 kJ/m²
Elastizitätsmodul: Biegemodul Ef DIN EN ISO 178 bzw. Zugmodul Et DIN EN
ISO 5271-3: 2200 N/mm2
Stabilitätszeit ist, nach DIN 53381-1 bzw. DIN EN ISO 182-2 > 30 min)
Klassifizierung zum Brandverhalten: Nach DIN EN 13501-1: Klasse E
Chemikalienbeständigkeit: Nach DIN 8061 (Beiblatt 1) beständig gegen im
Umfeld des Fensters bzw. Rollladenkastens eingesetzte Baumaterialien
(wie Kalk, Zement, usw.).

Metallteile

Aluminium
Für die Anforderungen an Aluminium gilt:
DIN 1748 bei Strangpressprofilen
DIN EN 485 bei Blechen und Bändern

Stahl
Alle Stahlteile, die nach dem Einbau nicht mehr zugänglich sind, müssen
entsprechend DIN 18360, gegen Korrosion geschützt sein.
Die Wandstärken der Stahlaussteifungen müssen mindestens 1,5 mm
betragen. Beim Zusammenbau unterschiedlicher Metalle ist die
elektrochemische Spannungsreihe zu beachten. Metalle mit
unterschiedlichem Spannungspotenzial sind durch geeignete
Isolierzwischenlagen so zu trennen, dass keine Kontaktkorrosion und
keine anderen ungünstigen Beeinflussungen auftreten können.

Dichtprofile

Alle Dichtungen, die der Außenwitterung ausgesetzt sind, müssen den
Güte- und Prüfbestimmungen für Kunststoff-Fenster RAL - GZ 716
entsprechen. Dies gilt auch für APTK (EPDM) Dichtungen. Alle
Dichtprofile müssen mit den angrenzenden Stoffen (z.B. Rahmenprofile und
den Anstrichen) verträglich sein.

Tauwasserbleitung der Fensterkonstruktionen

Blendrahmenentwässerung: Eventuell anfallendes Tauwasser im Falzbereich
muss unmittelbar und kontrolliert nach außen abgeführt werden können.
Hierzu sind bei allen Fensteröffnungsarten in den unteren Blendrahmen- /
Riegelquerstücke Entwässerungsöffnungen vorzusehen. Die Entwässerung
erfolgt grundsätzlich über die Vorkammer wahlweise nach außen (sichtbar)
oder nach unten (verdecktliegend) und wird durch Auslauföffnungen
(Schlitze 28 x 5 mm und in Ausnahmefällen Bohrungen 8 mm)
sichergestellt. Die Entwässerungsanordnung ist gemäß der jeweiligen
Systembeschreibung durchzuführen. Entwässerungsöffnungen durch
Verstärkungskammern sind nicht zulässig. Es muss eine rücklaufsichere
Falzentwässerung gegeben sein.Glasfalzentwässerung:Aufgrund der
Garantiebedingungen der Isolierglashersteller muss der Glasfalz bei
Verglasung mit dichtstofffreiem Falzgrund Öffnungen zum
Feuchtigkeitsausgleich haben und mit den Angaben der Systembeschreibung
übereinstimmen. Die Belüftungs- / Entwässerungsöffnungen müssen die
Mindestabmessungen aufweisen.

Verstärkung der Fensterprofile

Es gelten grundsätzlich die Aussteifungsrichtlinien des
Systemherstellers. Die Bemessung und der Einbau der notwendigen
Aussteifungen hat entsprechend statischer Erfordernis und
eigenverantwortlich vom Bieter zu erfolgen. Das Liefern und Einbauen
aller erforderlichen Aussteifungen und Verstärkungen ist in die
Einheitspreise der Positionen einzukalkulieren und wird nicht gesondert
vergütet. Sämtliche Verstärkungs- und Aussteifungsprofile müssen aus
verzinktem Stahl sein und eine Mindestwandstärke von 1,5 mm aufweisen.

Profileckverbindung der Fensterkonstruktion

Eckverbindungen sind im Stumpfschweißverfahren herzustellen. Die
Bruchgrenze bei Belastung der Eckverbindung darf die in der
Systembeschreibung für jedes Profil genannten Werte nicht
unterschreiten. Für andere Rahmenverbindungen ist die Eignung
nachzuweisen. Die Rahmenverbindungen müssen eine ausreichende
Festigkeit, Steifigkeit und Dichtheit aufweisen.
Die Festigkeit der Rahmenverbindungen muss den Anforderungen der RAL-GZ
695 sowie der RAL-GZ 716 entsprechen. Für geschweißte Rahmen aus
PVC-Profilen gilt die Richtlinie DVS 2207 Teil 25. Für mechanische
Verbindungen ist die Eignung nachzuweisen. Dieser Nachweis hat nach der
ift- Richtlinie FE-06/1 "Prüfung von mechanischen und stumpf
geschweißten T-Verbindungen bei Kunststofffenstern" zu erfolgen.
Zusätzlich müssen die mitgeltenden Normen und Regelwerke der RAL-GZ 716
erfüllt sein.

Falzdichtungen

Die Falzdichtungen in den Dichtungsebenen zwischen Flügel- und
Blendrahmen sind einheitlich umlaufend in einer Ebene einzubauen.
Alternativ sind auch eckverschweißte Lösungen zugelassen, sofern diese
dauerhaft dicht gegen Wind und Wasser verbunden sind. Es muss die
Möglichkeit bestehen, die Dichtprofile leicht auswechseln zu können. Die
Entwässerungsrinne muss so groß bemessen sein, dass eine bequeme und
ungehinderte Reinigungsmöglichkeit gewährleistet ist.

Beschläge

Beschläge müssen den Anforderungen der EN 13126 entsprechen und den zu
erwartenden Belastungen ausgebildet sein. Die Beschlagteile müssen
nachjustierbar und die verwendeten Werkstoffe gegen Korrosion geschützt
sein. Für den Einbau sind die Vorgaben der jeweiligen
Beschlagshersteller und Systemgeber zu beachten. Eine dauerhafte sowie
sichere Befestigung aller Beschlagsteile ist sicherzustellen. Die
Möglichkeit zur Wartung und ggf. Austausch der Beschläge muss gegeben
sein. Ecklager bei Drehkippbeschlägen müssen den Flügel bei jeder
Flügelstellung sicher führen, auch wenn der Fensterflügel durch eine
Windböe plötzlich aufgestoßen wird. Falls keine besonderen
Schutzmaßnahmen, wie z.B. Fehlbediendungssperren oder Vorrichtungen
einer besonderen Öffnungsfolge zu Ausführung kommen, muss sichergestellt
werden, dass der Flügel bei einer Fehlbedienung nicht absacken kann. Der
Fensterflügel muss sich im eingebauten Zustand um mindesten 90° öffnen
lassen, sofern die baulichen Situationen dies zulassen.
Folgende Zusatzeinrichtung  wird grundsätzlich gefordert und ist
zusammen mit den Beschlägen anzubieten:

Handhebel-Öffnungseinrichtung für Elemente mit Oberlicht-Kippflügel

Die Bedienhöhen der Fenstergriffe sind in Absprache mit dem Auftraggeber
festzulegen. Innerhalb eines Raumes sind diese - soweit möglich -
einheitlich auszuführen. Es kommen folgende Fenstergriffe zur
Ausführung:

Standardgriff weiß

Abweichende Ausführungen sind den Positionsbeschreibungen zu
entnehmen.Bei Kippflügeln und Oberlichtflügeln sind, soweit in den
Positionsbeschreibungen nicht anders angegeben, grundsätzlich
zusätzliche Fang- und Putzscheren vorzusehen.Sämtliche
Benutzerinformationen, insbesondere zu Wartung- und Pflegearbeiten, sind
entsprechend den Forderungen der jeweiligen Landesbauordnungen und dem
Produkthaftungsgesetz spätestens mit der Schlussrechnung unaufgefordert
an den Auftraggeber zur Weiterleitung an den Nutzer zu übergeben.

Verglasung und Paneele

Glasdicken

Die Glasdicken sind unter Berücksichtigung der im Punkt ,Anforderungen
an die Fensterkonstruktion / Statische Anforderungen" angegebenen
Belastungen zu ermitteln.

Glaseinbau und Verklotzung

Der Einbau der Verglasungen ist entsprechend der freigegebene
Systembeschreibung auszuführen. Bei den Verglasungsarbeiten ist die DIN
18361 "Verglasungsarbeiten", sowie die Vorschriften der
Isolierglashersteller sowie die "Verglasungsrichtlinie" des Instituts
des Glaserhandwerks zu beachten. Bei Sonderverglasung sind auf Wunsch
Muster vorzulegen. Es werden nur Systeme zugelassen, deren als
Hohlkammer ausgebildeter Glasfalzüberschlag eine Höhe von mind. 20 mm
hat. Die Höhe wird ab der Oberkante Klotzauflagefläche gemessen. Die
Trag- und Distanzklötze sind entsprechend der Flügelöffnungsart nach den
"Verklotzungsrichtlinien" des Instituts des Glaserhandwerks für
Verglasungstechnik und Fensterbau (IHG) Hadamar auszuführen.
Grundsätzlich dürfen keine Holzklötze, gleich welcher Art, verwendet
werden. In Frage kommen nur Klötze aus weichmacherfreien Kunststoffen
wie z.B. Nylon, Hart- PVC, Polystyrol u.a. Die tragenden Klötze müssen
80 mm bis 100 mm lang sein und sollen den Scheibenrand auf jeder Seite 2
mm überragen.

Glashalteleisten

Über die Glashalteleisten ist bei vorgefertigten Dichtprofilen über die
gesamte Länge ein gleichmäßiger Anpressdruck sicherzustellen. Die
Glashalteleisten sind in den Ecken dicht zu stoßen und müssen jederzeit
austauschbar sein. Die Angaben des Systemgebers sind einzuhalten.

Es folgt die Angabe der Planungsglastypen und Anforderungen an die
Verglasung. Die Verglasungen werden als Zulageposition zu der
angegebenen Standard-Zweifachverglasung separat beschrieben:

Schalldämmglas (12 VSG SI-12-6-12-8 VSG SI)
 Wärmedurchgangskoeffizient Ug = ca. 0.7 W/mA²K
 Lichttransmission TL = ca. 70 %
 Gesamtenergiedurchlass g = ca. 46 %
 Schalldämm-Maß Rw = 50 db
 Gesamtdicke ca. 50 mm

Wärmedämmglas (4-16-4-16-4)
 Wärmedurchgangskoeffizient Ug = ca. 0.5 W/mA²K
 Lichttransmission TL = ca. 74 %
 Gesamtenergiedurchlassg = ca. 53 %
 Schalldämm-Maß Rw = 32 db
 Gesamtdicke ca. 44 mm

Paneelausfachungen

Für die Lieferung und den Einbau von Ausfachungen gilt sinngemäß die im
Abschnitt Glas/Verglasung näher beschriebene Regelung. Die in der
nachfolgenden Beschreibung der Paneele gemachten Angaben zu den
einzusetzenden Werkstoffen und deren Querschnitt sind formale
Mindestanforderungen.
Der Dämmkern der Paneele ist in druckfester Ausführung und/oder mit
einem druckfesten Umleimer auszuführen. Kommt als Dämmkern Mineralwolle
zur Ausführung, so ist diese in stehender Faser und mit zusätzlicher
mechanischer Sicherung gegen Absacken zu verarbeiten.
Die beschriebenen Paneele müssen nach dem Stand der Technik ausgebildet
sein. Durch konstruktive Maßnahmen muss verhindert werden, dass eine
Durchfeuchtung sowie eine mechanische Zerstörung des Dämmstoffes
eintritt.
Die Beschreibung der für die Ausführung geplanten Paneele ist in den
entsprechenden Positionen einzeln beschrieben.

Paneel (4,5/46,5/3)
 Wärmedurchgangskoeffizient Ug = ca. 0.48 W/mA²K
 Gesamtdicke ca. 54 mm

Einbau der Elemente

Die Planung und Ausführung der Baukörperanschlüsse ist nach den
anerkannten Regeln der Technik auszuführen. Die Anschlussausbildung muss
die Anforderungen aus dem Wärme-, Schall- und Feuchtigkeitsschutz
erfüllen. Dabei sind folgende Vorschriften einzuhalten:
DIN 4108 Beiblatt 2
DIN 4108-7
Gebäudeenergiegesetz (GEG) in der jeweils neuesten Fassung
Richtlinie "Leitfaden zur Montage" von der RAL-Gütegemeinschaft Fenster
und Haustüren

Befestigung der Elemente

Das Eigengewicht der Fenster- bzw. Türelemente sind über druckfeste
Unterkonstruktionen (wie z.B. Tragklötze) in das Bauwerk einzuleiten.
Die jeweiligen Unterkonstruktionen müssen so angeordnet werden, dass
sowohl die inneren als auch die äußeren Elementabdichtungen ohne
jegliche Unterbrechung ausgeführt werden können. Beim Einbau der Fenster
ist darauf zu achten, dass die Verankerungen/Unterkonstruktionen:
die Kräfte aus Fenstern und Fensterwänden einwandfrei auf den Baukörper
übertragen
die Bewegungen, sowohl aus thermischen Belastungen der Fenster und
Fensterelemente als auch aus die zu erwartenden Formänderungen des
Baukörpers aufnehmen können
gegen verschieben gesichert werden.
die Funktion der Abdichtungen nicht beeinträchtigt werden

Durch den Einbau von Rollladenkästen darf die Standfestigkeit der
Elemente nicht beeinträchtigt werden. Falls aufgrund des
Rollladenkastens keine ausreichende Befestigung des oberen Blendrahmens
erfolgen kann, muss der Blendrahmen durch geeignete Maßnahmen (z.B.
zusätzliche waagrechte Stahlrohraussteifungen) entsprechend standsicher
ausgebildet werden. Die Revisionsöffnung für die Rollladenkästen muss
sich trotz dieser Zusatzmaßnahmen ungehindert öffnen lassen.

Abdichtung zum Baukörper

Die Anschlüsse zum Baukörper müssen den bauphysikalischen Anforderungen
gerecht werden, d.h. die Anforderungen aus Wärmeschutz,
Feuchtigkeitsschutz, Schalldämmung und Fugenbewegung sind zu beachten.
Raumseitige Abdichtungen sind dampfdiffusionsdicht auszuführen. Diese
müssen verhindern, dass Feuchtigkeit zwischen Rahmen und Wand eindringen
kann. Die außenseitige Abdichtung muss schlagregendicht ausgeführt sein
und einen Dampfdruckausgleich zur Außenseite ermöglichen. Bei
Abdichtungsarbeiten von Anschlussfugen mit elastischen Dichtstoffen sind
die Vorgaben der DIN 18540 sinngemäß anzuwenden. Dies hat Gültigkeit
sowohl für die konstruktive Fugenausbildung, als auch für die zulässige
Gesamtverformung des Dichtstoffes.

Dichtsysteme

Vorkomprimierte Fugendichtbänder, imprägnierte Dichtbänder aus
Schaumkunststoff für äußere und innere Abdichtungen. Die jeweiligen
Herstellervorschriften sind zu beachten. Es dürfen nur nach DIN 18542
geprüfte und klassifizierte Systeme eingesetzt werden. Im Außenbereich
sind Dichtbänder der Beanspruchungsgruppe 1 (BG1) zugelassen.
Dichtbänder der BG2 dürfen nur vor direkter Sonnenbestrahlung geschützt
eingesetzt werden. Bei der Verarbeitung sind die
Verarbeitungsrichtlinien der jeweiligen Hersteller zu beachten.

Bauabdichtungsfolien

Bauabdichtungsfolien müssen in ihrer Eigenschaft dem Verwendungszweck
und der DIN 18195 entsprechen. Sie dürfen nach DIN 52452 keine
aggressiven Bestandteile beinhalten und müssen mit den angrenzenden
Baustoffen (z.B. PVC Blendrahmen, Aluminium und den Anstrichen)
verträglich sein. Dichtfolien müssen alterungsbeständig und - soweit sie
direkten Witterungseinflüssen ausgesetzt sind - gegen diese beständig
sein. Wird die Bauabdichtungsfolie verklebt, so müssen die Klebeflächen
frei von Verunreinigungen und Fremdstoffen sein. Zur Wahrung der
Funktionsfähigkeit sind sie mechanisch zu sichern. PVC-Profile dürfen
nicht mit bitumenhaltigen Stoffen in Verbindung kommen, es dürfen nur
kaltverschweißbare Folien verwendet werden. Die Angaben des Herstellers
sind zu beachten.

Elastische Dichtstoffe

Bei der Abdichtung von Anschlussfugen mit spritzbaren Dichtstoffen gilt
weiter die DIN 18540 und DIN 18545-2 sowie die jeweiligen
Herstellervorschriften. Bei der Festlegung der Fugenbreite ist die
zulässige Gesamtverformung zu berücksichtigen. Bei der Ausführung ist
eine Zweiflankenhaftung sicherzustellen. Hierzu ist ein nichtsaugendes,
geschlossenzelliges Hinterfüllmaterial zu verwenden. Weitere Hinweise
zum Stand der Technik sind dem IVD- Merkblatt Nr. 9 "Dichtstoffe in der
Anschlussfuge für Fenster und Außentüren - Grundlagen für Planung und
Ausführung" zu entnehmen.Für andere Dichtsysteme muss die Eignung gemäß
ift - Richtlinie MO-01/1 "Baukörperanschluss von Fenstern; Teil 1
Verfahren zur Ermittlung der Gebrauchstauglichkeit von
Abdichtungssystemen" nachgewiesen werden.Die Montagerichtlinien /
Anwendungshinweise der Hersteller sind zu beachten.

Diese "Zusätzlichen Technischen Vertragsbedingungen (ZTV)" sind als
solche Bestandteil der Leistungsbeschreibung und werden wesentlicher
Vertragsbestandteil.
Ergänzend zu behördlichen Auflagen aus Landesbauordnung,
Arbeitsstättenrichtlinie, etc., zur VOB und zu den allgemeinen
Vertragsbedingungen gelten die nachstehenden Ausführungen einschließlich
der angeführten Normen, sowie die DIN-Bestimmungen und Richtlinien des
Institutes für Fenstertechnik e.V. in Rosenheim.
Die nachfolgenden Leistungsdefinitionen bestimmen die vertraglich
geschuldete Leistung des Auftragnehmers. Der Bieter bestätigt, dass die
nachfolgend aufgeführten Lohnsätze unter Beachtung der preisrechtlichen
Vorschriften ermittelt sind und die üblichen Berechnungsmerkmale bereits
vollständig beinhalten. Sätze und Preise gelten für die gesamte Bauzeit.
Sämtliche Preise sind Nettopreise.
Der Auftragnehmer ist verpflichtet, bei nicht vertragsgemäßer Lieferung,
die im Leistungsverzeichnis angeführte Qualität ohne besondere Vergütung
nachzuarbeiten und die hierzu notwenigen Ausbesserungen auf eigene
Rechnung vorzunehmen. Dies umfasst auch die Ersatzleistung bei Fenstern
und Türen und sonstigen Elementen, sofern sich diese nach dem Versetzen
so verziehen, dass sie nicht oder nur mangelhaft schließen. Der
Auftragnehmer hat bis zur Abnahme seiner Leistungen diese gegen
Beschädigungen zu schützen. Die Beweisführung für Beschädigungen durch
Dritte obliegt dem Auftragnehmer.

Fensterfalzlüftungseinrichtungen:

Die Lüftungseinrichtung darf das Fenster weder von außen, noch von innen
optisch verändern.
Lüftungseinrichtungen dürfen beim geschlossenen Fenster nicht sichtbar
sein. Beim geöffneten Fenster müssen diese einsehbar und leicht zu
reinigen sein.
Die Klappenlagerung soll oberhalb der Luftführung gelagert sein, um eine
langfristige Funktion im Hinblick auf Verschmutzung zu gewährleisten.
Einfache Demontage zur ausführlichen Reinigung muss gewährleistet sein.
Die Luftführung soll beim Eintritt in den Wohnbereich idealerweise zur
Decke gerichtet sein. Der Lüfterboden darf keine schmutzanfälligen
Querstege aufweisen. Er muss glatt sein.
Luftführung über Fräsungen durch nicht zugängliche Profil-Hohlkammern
ist aus hygienischer Sicht wegen Verschmutzungs- und Verkeimungsgefahr
nicht zulässig.
Es muss gewährleistet sein, dass Fenster optisch und funktionell wieder
in den Urzustand versetzt werden können.
Die automatische Winddruckregelung sollte in zwei Stufen unterhalb 50 Pa
erfolgen. Nachweise der Leistungsprüfung des Lüfters nach DIN EN 13141-1
sind auf Verlangen vorzulegen.
Die Schlagregendichtheit muss entsprechend der DIN EN 12208 bis 600 Pa
gewährleistet sein.
Luftschalldämmung nach EN ISO 10140-1 und -2 ist, je nach Anforderung,
auf Verlangen nachzuweisen.

Sofern in den Einzelpositionen nicht anderslautend gefordert, sind alle
Flügeleinheiten mit Fensterfalzlüftern nach den Richtlinien und der
Montageanleitung des Herstellers auszustatten.

Die nachfolgenden Vertragsbedingungen erläutern den Umfang des
Leistungsverzeichnisses:

Zum Leistungsumfang aller aufgeführten Positionen zählen das Fertigen,
Liefern und Montieren der Fenster- und Türelemente.
Die im Leistungsverzeichnis angegebenen Anforderungen und Elementtypen
in entsprechenden Qualitäten sind einzusetzen. Alle statischen Fragen,
Konstruktionsvorschläge wie Mauerwerksanschlüsse, Glasmaße, Angaben über
größtmögliche Flügelgrößen und zulässige Gewichte bzw. Fenster- und
Türhöhen und dergleichen, sind vom Bieter alleinverantwortlich zu
ermitteln. Die Achsen von Pfosten, Riegeln, Kopplungen oder Sprossen,
die Höhen der Griffoliven und sonstiger Bedienelemente ab OKFF sowie die
Drehrichtung der Flügel hat der Auftragnehmer vor Fertigungsbeginn
nochmals mit dem Auftraggeber final abzustimmen. Nebenleistungen des
Auftragnehmers ohne besondere Vergütung sind zusätzlich: Maßaufnahme,
Anfertigung der erforderlichen Genehmigungs- und Ausführungszeichnungen
einschließlich Abrechnung der Arbeiten. Beförderung aller Stoffe und
Bauteile bis zu den Einbaustellen. Schutz und Sicherheitsmaßnahmen,
soweit sie im Rahmen der eigenen Leistungen erforderlich sind.

Zeichnungen

Die Konstruktionsansichten in den Einzelpositionen dienen als Anhalt für
die Kalkulation. Aus den Ansichtszeichnungen sind Fensteraufteilung,
Konstruktions- und Öffnungsarten ersichtlich. Soweit in der
Positionsbeschreibung keine Angaben über Profilausbildung gemacht sind,
können die zur Ermittlung der Profilausbildung notwendigen Angaben (z.B.
erforderliches Trägheitsmoment, horizontale Lasten, etc.) empirisch und
aus den Angaben zum Bauobjekt entnommen werden.

Fertigungsunterlagen

Zeichnungen zu Details der Fensterkonstruktion und der Anschlüsse zum
Baukörper sind im Auftragsfalle auf Anforderung der Bauleitung ohne
besondere Vergütung rechtzeitig vorzulegen. Dem Angebot sind
vollständige, gültige und aussagefähige Prüfberichte, Material- bzw.
Produktdatenblätter der einzelnen Materialien und Baugruppen/-teile mit
Herstellerangaben u. a. für Profile, Glas, Beschläge, Bedienelemente
(Oliven) usw. beizufügen. Bei auftretenden Zweifeln und in allen Fällen
außergewöhnlicher Belastung ist es erforderlich, zusätzliche Details,
Anschlüsse usw. durch Zeichnungen darzulegen und ggf. statische
Berechnungen durch den Statiker prüfen zu lassen. Hat der Auftragnehmern
Bedenken gegen die vorgesehene Art der Ausführung, die Güte der vom
Auftraggeber gelieferten Stoffe und Bauteile oder die Leistungen anderer
Unternehmer, so hat er sie der Bauleitung unverzüglich (möglichst vor
Beginn der Arbeiten) schriftlich mitzuteilen.

Maßangaben
Maße sind am Objekt zu überprüfen. Alle Maßangaben der Titelpositionen
sind lichte Öffnungsmaße.

## Zusätzlicher Text
OBJEKT- UND PROJEKTKURZBESCHREIBUNG
======================================

Bei der im letzten Weltkriegsjahr 1918 erstbezogenen, berlintypischen
Blockrandeckbebauung mit fünf Geschossen und Vollunterkellerung, handelt
es sich um ein überwiegend zu Wohnzwecken genutztes Mehrfamilienobjekt.
Der markante Eckturm mit Zwerchgiebel, wurde im Rahmen der letzten
Großmaßnahme mit Ausbau der Dachgeschosse und Schaffung sieben neuer
Einheiten, im Jahr 1988 wiedererrichtet. Einschließlich dieser
Neuausbauten verfügt das Objekt über insgesamt 37 Wohn- und
Gewerbeeinheiten.

Zur Ausführung im Jahr 2025, ist die Sanierung der Gebäudehülle mit
Außenwänden, Dach, Türen und Fenstern geplant. Im Fokus dabei steht die
Energieeffizienzsteigerung und CO2-Emissionssenkung. Der bauzeitliche
Fassadencharakter soll dabei erhalten und durch die neue
Außenwanddämmung nicht zerstört werden. Die horizontal die Gebäudefront
gliedernden Gesimsbänder sowie auch die Zierlisenen und Fensterfaschen,
werden im Zuge der Außenputzarbeiten wie Vorhanden repliziert..

Die Außenwände erhalten ein vollmineralisches Wärmedämmverbundsystem aus
Steinwolledämmplatten und silikatischem Oberputz. Bis zur Höhe der
ersten Geschossdecke, wird auf beiden Straßenfassaden ein
widerstandsfähiger Oberbelag aus kleinformatiger Keramik bekleidet. Die
neuen Fenster- und Türelemente auf der Straßenseite Eichborndamm,
erhalten eine schalldämmende Verglasung der höchsten Schutzklasse.

Die neue Dämmung des Daches wird ohne Einriff in die bewohnten
Innenräume, im System mit Luftdichtung von außen eingebracht. Die
vorhandenen Sparren werden aufgedoppelt und die neuen Gefache voll
ausgedämmt mit Holzfaserklemmfilz. Als Behelfsdeckung und oberste
Wärmedämmschicht kommen Unterdeckplatten aus Holzfaser zum Einsatz..

In den drei Treppenhäusern werden Wand-, Decken- und Bodenflächen
erneuert. Die Wände und Decken erhalten einen neuen mineralischen
Farbanstrich mit schimmelwidriger, widerstandsfähiger Silikatfarbe. Auf
die hölzernen Podest- und Trittstufenflächen wird ein robuster Neubelag
aus Linolium appliziert.

## Zusätzlicher Text
Referenzelement:

Horizontalschnitt Montageposition:

## Verglasungsarbeiten nach DIN 18361
Datum: 06.01.25

### Bereich 01 Eichborndamm 70

#### Abschnitt 01.01 TRH

**01.01.0010 Ausbau und Entsorgung Altelemente**
Im Treppenhaus vorhandene Altelemente, Art und Typ
gemäß Bestandsfensterkartierung im Anhang dieser
Leistungsbeschreibung, ausbauen, in Container oder
Fahrzeug
laden und einschließlich anfallender Transport- und
Entsorgungskosten fachgerecht entsorgen beziehungsweise
einer stofflichen Verwertung zuführen.

Die Abrechnung erfolgt je Stück ausgebautem und
entsorgtem Element unabhängig Typ und Größe.
Menge: 7,000 Stk

**01.01.0020 Dreiteilige HW-Hauseingangstür 1560x2700mm**
Dreiteiliges Hauseingangs-Außentürelement als
Holzwerkstoffkonstruktion
in Sandwichbauweise mit Rahmen, HDF Absperrung und
Stabilisator, als zweiflügelige
Drehflügeltür mit Oberlicht und Kämpferprofil nach
Bestandsvorlage,
Größe ca. 1560 mm x 2700 mm Außenmaß,
Wandaufbau im Anschlussbereich einschalig, Befestigung
an Mauerwerk aus Vollziegeln, Leibungsmontage außen,

Konstruktion als Holzwerkstofftür
U-Wert: Ud = max. 1,30 W/m²K

Bauphysikalische Anforderungen:
Windlastklasse 2 (Prüfdruck P1 800 Pa) DIN EN 12210
Schlagregendichtheit Klasse 5 A (200 Pa] DIN EN 12208
Bewertetes Schalldämmmaß DIN 4109 Rw 34 dB
Wärmeschutz DIN EN 150 10077-1, DIN 4108-4
  Ud _ 1,30 W/m2K
Gesamtenergiedurchlassgrad Verglasung g 0,5 DIN EN 410
Lichttransmissionsgrad über 0,6 bis 0,75
Luftdurchlässigkeit Klasse 2 DIN EN 12207

Funktionsanforderungen:
Einbruchhemmung RC 2 DIN EN 1627
Bedienungskräfte Klasse 1 DIN EN 12217
Rahmendurchbiegung B (_ 1/200) DIN EN 12210
Max. zulässige Verformung Klasse 2 DIN EN 12219
Mechanische Festigkeit Klasse 3 DIN EN 1192
Angriffhemmend P4A DIN EN 356,
Mechanische Dauerhaftigkeit 200.000 Zyklen DIN EN
12400,

Ausstattung:
Türöffner elektrisch mit 3 Fallen-Verriegelung
Komplettgarnitur als Wechselgarnitur
Bodenanschlussprofil
Absenkbare einstellbare Bodendichtung
Gleitschienenobentürschließer hydraulisch mit
Schließfolgeregelung und mechanischem Feststeller,
silber
Verdeckter Kabelübergang
Füllungen hochwärmedämmend mit Alueinlage, Füllungen
beideitig glatt
Automatisch verriegelnder Sicherheitstürverschluss mit
Falle, Riegel und zwei Automatikfallenriegeln,
schlüsselbetätigtes Getriebe, mit PZ inkl. drei
Schlüssel, mit Wechsel
Türbänder drei Stück je Flügel dreidimensional
verstellbar plus Bandsicherungen pro Band
Edelstahltrittschutz als flächenbündig eingelassenes
Sockelblech, feingeschliffen oder gebürstet, Stärke ca.
2 mm
Oberfläche Echtholzfurnier
Kantenausbildung gefälzt
Türkanten mit verdecktem Einleimer aus Massivholz
Zarge als Stockzarge aus Massivholz
vorgerichtet für Schließanlage
Abdichtung der inneren Dichtebene mit Anschlussfolie,
difusionsdicht DIN 4108-3, überputzbar, dreiseitig,
Dichtung für unteren Anschluss der inneren Dichtebene
analog,
Dämmebene (Funktionsebene) vollständig ausgefüllt mit
Mineralwolle
Türflügel mit Füllung aus Verbund-Sicherheitsglas
(VSG), Aufteilung gemäß Bestandsvorlage mit vertikal
und horizontal glasteilenden Sprossen, ca. zehn Stück
quadratische Einzelfelder je Flügel
vorgerichtet für Notausgangsverschluss DIN EN 179 Typ A
Drücker-Betätigung,

Abgerechnet wird je Stück fix und fertig eingebautem
Hauseingangstürelement.
Menge: 1,000 Stk

**01.01.0030 Dreiteilige PVC-Hauseingangstür 1560x2700mm**
*** Bedarfsposition ohne GB
Dreiteilige Hauseingangstür wie vor beschrieben, jedoch
als Kunststoffelement.
Außenelement als Dreiteilige Hauseingangstür
Größe ca. 1560 mm x 2700 mm Außenmaß
1560 mm x 2680 mm Rahmenaußenmaß
Material: PVC
Farbe: weiß
Dichtung: Grau oder Schwarz
Rahmen: Blendrahmenbreite ca. 84 mm
Verstärkung: nach Erfordernis
Flügel: Breite ca. 94 mm für flügelüberdeckende Füllung
Verstärkung: nach Erfordernis
Teilungen: Pfostenbreite ca. 108 mm
Verstärkung: nach Erfordernis,
Beschlag: Fest im Rahmen (Feld: 1)
Stulp Bedarfsflügel rechts (Feld: 2)
Stulp Arbeitsflügel links (Feld: 3)
Griff: Haustür (Öffnung 3)
Türgriff weiß
Haustür Stoßgriff Aluminium
Rosette weiß
Rosette Aluminium
Griffhöhe ca. 1050 mm
Glas/Füllung: (P4A) (Feld: 1)
Paneel 4,5/58,5/3 (Feld: 2, 3)
Zubehör: Blendrahmenverbreiterung ca. 20 mm (unten)
Wetterschenkel [außen] (unten (2x))
Bodenschwelle Anschlussprofil
Feststelleinrichtung Flügel
Stulp: Breite ca. 74 mm
Verstärkung: nach Erfordernis
Teilungsmaße horizontal ca. 2100mm
Teilungsmaße vertikal ca. 660mm

liefern und fachgerecht einbauen.
Menge: 1,000 Stk

**01.01.0040 Zulage Schalldämmglas SSK5**
Zulage zur Vorposition für Ausführung mit
Schalldämmglas.Rw _ 47 dB, Ug _ 0,6 W/m²K,
Glasdicke ca. 50 mm, Schallschutzklasse 5.

Beispielglas:
 Schalldämmglas (12 VSG SI-12-6-12-8 VSG SI)
 Wärmedurchgangskoeffizient Ug = ca. 0.6 W/mA²K
 Lichttransmission TL = ca. 70 %
 Gesamtenergiedurchlass g = ca. 46 %
 Schalldämm-Maß Rw = 50 dB
 Gesamtdicke ca. 50 mm

 Angeb.  Schalldämmglas SSK5:'

....................................................'
Menge: 1,000 Stk

**01.01.0050 Zulage Einbruchhemmungsglas**
*** Bedarfsposition ohne GB
Zulage zur Vorposition für Ausführung mit
einbruchhämmender Verglasung P4A, Ug _ 0,7 W/m²K,
Glasdicke ca. 44 mm

Beispielglas:
 Einbruchhemmungsglas 10 VSG-12-4-12-6 (P4A)
 Wärmedurchgangskoeffizient Ug = 0.7 W/mA²K
 Lichttransmission TL = 71 %
 Gesamtenergiedurchlass g = 48 %
 Schalldämm-Maß Rw = 41 db
 Gesamtdicke ca. 44 mm

Angeb.  Einbruchhemmungsglas:'

....................................................'
Menge: 1,000 Stk

**01.01.0060 Treppenhausfenster erstes Zwischengeschoss 1400x1850mm**
Einteiliges Fenster
Außenelement als Einteiliges Fenster
Größe ca. 1400 mm x 1850 mm
Material: PVC
Farbe: weiß
Dichtung: Grau oder Schwarz
Rahmen: Blendrahmen ca. 75 mm
Verstärkung: nach Erfordernis
Beschlag: Fest im Rahmen
Glas/Füllung: Standard Zweifachverglasung
Sprossen: Klebesprossen ca. 25 mm (von links: 222 mm
Feld 1, von links: 956 mm Feld 1, von unten ca. 1618 mm
Feld 1, von unten ca. 222 mm Feld 1 (3x), von unten ca.
1396 mm Feld 1 (2x), von unten ca. 925 mm Feld 1, von
unten ca. 703 mm Feld 1)

 Angeb. Fabr. Fensterrahmenprofilsystem:'

....................................................'

liefern und fachgerecht einbauen.
Menge: 1,000 Stk

**01.01.0070 Zulage Wärmedämmglas Ug0.6**
Zulage zur Vorposition für Ausführung mit
Wärmedämmglas Ug _ 0,6 W/m²K, Dicke ca. 44 mm

Beispielglas:
 Wärmedämmglas (4-16-4-16-4)
 Wärmedurchgangskoeffizient Ug = ca. 0.5 W/mA²K
 Lichttransmission TL = ca. 74 %
 Gesamtenergiedurchlass g = ca. 53 %
 Schalldämm-Maß Rw = 32 dB
 Gesamtdicke ca. 44 mm

 Angeb.  Wärmedämmglas:'

....................................................'
Menge: 1,000 Stk

**01.01.0080 Treppenhausfenster zweites und drittes Zwischengeschoss 1300x2200mm**
Einteiliges Fenster
Außenelement als Einteiliges Fenster
Größe ca. 1300 mm x 2200 mm
Material: PVC
Farbe: weiß
Dichtung: Grau oder Schwarz
Rahmen: Blendrahmen ca. 75 mm
Verstärkung: nach Erfordernis
Beschlag: Fest im Rahmen
Glas/Füllung: Standard Zweifachverglasung
Sprossen: Klebesprossen ca. 25 mm (von links: 222 mm
Feld 1, von links: 856 mm Feld 1, von unten ca. 2000 mm
Feld 1, von unten ca. 222 mm Feld 1 (3x), von unten ca.
1778 mm Feld 1 (2x), von unten ca. 1100 mm Feld 1 (2x))

liefern und fachgerecht einbauen.
Menge: 2,000 Stk

**01.01.0090 Zulage Wärmedämmglas Ug0.6**
Zulage zur Vorposition für Ausführung mit
Wärmedämmglas Ug _ 0,6 W/m²K, Dicke ca. 44 mm
Menge: 2,000 Stk

**01.01.0100 Treppenhausfenster viertes Zwischengeschoss 1360x960mm**
Einteiliges Fenster
Außenelement als Einteiliges Fenster
Größe ca. 1360 mm x 960 mm
Material: PVC
Farbe: weiß
Dichtung: Grau oder Schwarz
Rahmen: Blendrahmen ca. 75 mm
Verstärkung: nach Erfordernis
Beschlag: Fest im Rahmen
Glas/Füllung: Standard Zweifachverglasung
Sprossen: Klebesprossen ca. 25 mm (von links: 222 mm
Feld 1, von links: 906 mm Feld 1, von unten ca. 480 mm
Feld 1 (2x))

liefern und fachgerecht einbauen.
Menge: 1,000 Stk

**01.01.0110 Zulage Wärmedämmglas Ug0.6**
Zulage zur Vorposition für Ausführung mit
Wärmedämmglas Ug _ 0,6 W/m²K, Dicke ca. 44 mm
Menge: 1,000 Stk

**01.01.0120 Hoftür 1005x2003mm**
Außentür
Außenelement als Außentür
Größe ca. 1005 mm x 2003 mm
Material: PVC
Farbe: weiß
Dichtung: Grau oder Schwarz
Rahmen: Blendrahmen ca. 74 mm
Verstärkung: nach Erfordernis
Flügel: Flügelbreite ca. 100 mm
Verstärkung: nach Erfordernis
Beschlag: Dreh rechts
Griff: Haustür (Öffnung 1)
Türgriff weiß
Haustür Stoßgriff Aluminium
Rosette Aluminium
Rosette Aluminium
Griffhöhe ca. 1050 mm
Glas/Füllung: Standard Zweifachverglasung (Feld: 1.1,
1.2)
Paneel 4,5/52,5/3 (Feld: 1.3, 1.4)
Sprossen: Pfostenbreite ca. 62 mm ( Feld 1)
Zubehör: Wetterschenkel außen (unten); Obenliegender
Türschließer mit variabler Schließkraft (EN 3/4) sowie
einstellbarer Schließgeschwindigkeit und Endschlag,
Normalmontage auf Türblatt/Bandseite

liefern und fachgerecht einbauen.

Beispielfabrikat Türschließer:
GEZE TS 1500

Angeb. Fabr. Türschließer:'

....................................................'
Menge: 1,000 Stk

**01.01.0130 Zulage Wärmedämmglas Ug0.6**
Zulage zur Vorposition für Ausführung mit
Wärmedämmglas Ug _ 0,6 W/m²K, Dicke ca. 44 mm
Menge: 1,000 Stk

**01.01.0140 Kellertür 850x1900mm**
Außentür
Außenelement als Außentür
Größe ca. 850 mm x 1900 mm
Material: PVC
Farbe: weiß
Dichtung: Grau oder Schwarz
Rahmen: Blendrahmen ca. 74 mm
Verstärkung: nach Erfordernis
Flügel: Flügelbreite ca. 100 mm
Verstärkung: nach Erfordernis
Beschlag: Dreh links
Griff: Haustür (Öffnung 1)
Türgriff weiß
Haustür Stoßgriff Aluminium
Rosette Aluminium
Rosette Aluminium
Griffhöhe ca. 950 mm
Glas/Füllung: Standard Zweifachverglasung (Feld: 1.1,
1.2)
Paneel 4,5/46,5/3 (Feld: 1.3, 1.4)
Sprossen: Pfostenbreite ca. 62 mm (1x senkrecht, 1x
waagerecht Feld 1)
Zubehör: Wetterschenkel außen (unten);
Obentürschließer mit variabler Schließkraft (EN 3/4)
sowie einstellbarer Schließgeschwindigkeit und
Endschlag, Normalmontage auf Türblatt/Bandseite

liefern und fachgerecht einbauen.
Menge: 1,000 Stk

**01.01.0150 Zulage Wärmedämmglas Ug0.6**
Zulage zur Vorposition für Ausführung mit
Wärmedämmglas Ug _ 0,6 W/m²K, Dicke ca. 44 mm
Menge: 1,000 Stk

#### Abschnitt 01.02 ME 01 - EG

**01.02.0010 Ausbau und Entsorgung Altelemente**
In der Einheit vorhandene Altelemente, Art und Typ
gemäß Bestandsfensterkartierung im Anhang dieser
Leistungsbeschreibung, ausbauen, in Container oder
Fahrzeug laden und einschließlich anfallender
Transport- und Entsorgungskosten fachgerecht entsorgen
beziehungsweise einer stofflichen Verwertung zuführen.

Die Abrechnung erfolgt je Stück ausgebautem und
entsorgtem Element unabhängig Typ und Größe.
Menge: 1,000 Stk

**01.02.0020 Zweiteilige Tür mit zweiteiligem Bockschaufenster links und RAK**
Zweiteiliges Fenster
Außenelement als Zweiteiliges Fenster
Größe ca. 2900 mm x 2570 mm Außenmaß
1889.8 mm x 2170 mm Rahmenaußenmaß
Material: PVC
Farbe: weiß
Dichtung: Grau oder Schwarz
Rahmen: Blendrahmen ca. 75 mm
Verstärkung: nach Erfordernis
Flügel: Flügelbreite ca. 70 mm
Verstärkung: nach Erfordernis,
Teilungen: Pfostenbreite ca. 92 mm
Verstärkung: nach Erfordernis
Beschlag: Festflügel (Feld: 1)
Fest im Rahmen (Feld: 2)
Glas/Füllung: Standard Zweifachverglasung
Zubehör: PVC Innenfensterbank Tiefe ca. 200 mm
Anschlussprofil 30 mm für Fensterbank (unten)
Teilungsmaße horizontal ca. 1970mm

Zweiteilige Fenstertür
Außenelement als Zweiteilige Fenstertür
Größe ca. 2900 mm x 2570 mm Außenmaß
991.8 mm x 2570 mm Rahmenaußenmaß
Material: PVC
Farbe: weiß
Dichtung: Grau oder Schwarz
Rahmen: Blendrahmen ca. 75 mm
Verstärkung: nach Erfordernis
Flügel: Flügelbreite ca. 70 mm
Verstärkung: nach Erfordernis,
Teilungen: Pfostenbreite ca. 92 mm
Verstärkung: nach Erfordernis
Beschlag: Kipp (Feld: 1)
Dreh links (Feld: 2)
Griff: Fenster (Öffnung 1)
Fenstergriff weiß
Griffhöhe ca. 505.125 mm
Fenstertür (Öffnung 2)
Fenstertürgriff Aluminium
Griffhöhe ca. 1050 mm
Glas/Füllung: Standard Zweifachverglasung
Zubehör: PVC Innenfensterbank Tiefe ca. 200 mm
Wetterschenkel [außen] (unten)
Farbe: E6/EV1 Standard silber eloxiert
Bodenschwelle: Anschlussprofil
Teilungsmaße horizontal ca. 1960mm
Elementverbindungssyteme
Kopplung (1)

Rollladenkasten
als Aufsatz-Rollladen
Teilung: Teilung 1: 1800 mm ( Panzer + Welle )
Revision: Revision unten
Behang: Mini Aluminium Rollladenprofil
Endstab: Aluminium-Endstab mit Stopper
Äußere Führungsschiene: Rollladenführungsschiene 58 mm
Bedienung: Kurbel
Bedienseite: rechts
Kastengröße: ca. 175 mm
Farbe: Weiß.
Adapter: Basisprofil für Alu-Vorsatzblenden

liefern und fachgerecht einbauen.
Menge: 1,000 Stk

**01.02.0030 Zulage Schalldämmglas SSK5**
Zulage zur Vorposition für Ausführung mit
Schalldämmglas.Rw _ 47 dB, Ug _ 0,6 W/m²K,
Glasdicke ca. 50 mm, Schallschutzklasse 5.
Menge: 1,000 Stk

**01.02.0040 Fensterfalzlüfter**
Selbständig regelnde Fensterfalzlüfter aus Kunststoff
zum paarweisen Einbau in Außenelemente aus PVC.
Zulässig nach DIN 1946-6,
schlagregendicht,
Klassifizierung der Luftdurchlässigkeit nach DIN EN
1026,
gemäß Vorgabe des Lüftungskonzeptes,
liefern und fachgerecht
in vorstehende Elemente einbauen

Die Abrechnung erfolgt pro Stück fix und fertig
eingebautem Falzlüfter.

Beispielfabrikat:
System Regel-airr FFL

Angeb. Fabr.:'

....................................................'
Menge: 2,000 Stk

#### Abschnitt 01.03 ME 03 - EG

**01.03.0010 Ausbau und Entsorgung Altelemente**
Innerhalb der Mieteinheit vorhandene
Altelemente, Art und Typ gemäß
Bestandsfensterkartierung im Anhang dieser
Leistungsbeschreibung, ausbauen, in Container oder
Fahrzeug laden und
einschließlich anfallender Transport- und
Entsorgungskosten fachgerecht entsorgen beziehungsweise
stofflicher Verwertung zuführen.

Die Abrechnung erfolgt je Stück ausgebautem
und entsorgtem Element unabhängigTyp und Größe.
Menge: 4,000 Stk

**01.03.0020 Zweiteilige Tür mit dreiteiligem Bockschaufenster rechts und RAK**
Zweiteilige Fenstertür
Außenelement als Zweiteilige Fenstertür
Größe ca. 2885 mm x 2620 mm Außenmaß
1144.6 mm x 2620 mm Rahmenaußenmaß
Material: PVC
Farbe: weiß
Dichtung: Grau oder Schwarz
Rahmen: Blendrahmen ca. 75 mm
Verstärkung: nach Erfordernis
Flügel: Flügelbreite ca. 82 mm
Verstärkung: nach Erfordernis
Teilungen: Pfostenbreite ca. 92 mm
Verstärkung: nach Erfordernis ,,
Beschlag: Kipp (Feld: 1)
Dreh rechts (Feld: 2)
Griff: Fenster (Öffnung 1)
Fenstergriff weiß
Griffhöhe ca. 592 mm
Fenstertür (Öffnung 2)
Fenstertürgriff Aluminium
Griffhöhe ca. 1050 mm
Glas/Füllung: Zweifachverglasung Standard
Zubehör: PVC Innenfensterbank Tiefe ca. 200 mm
Wetterschenkel [außen] (unten)
Farbe: E6/EV1 Standard silber eloxiert
Bodenschwelle: Anschlussprofil
Teilungsmaße horizontal ca. 2020mm

Dreiteiliges Fenster
Außenelement als Dreiteiliges Fenster
Größe ca. 2885 mm x 2620 mm Außenmaß
1642.4 mm x 2200 mm Rahmenaußenmaß
Material: PVC
Farbe: weiß
Dichtung: Grau oder Schwarz
Rahmen: Blendrahmen ca. 75 mm
Verstärkung: nach Erfordernis
Flügel: Flügelbreite ca. 82 mm
Verstärkung: nach Erfordernis
Teilungen: Pfostenbreite ca. 92 mm
Verstärkung: nach Erfordernis ,,
Beschlag: Kipp (Feld: 1, 2)
Fest im Rahmen (Feld: 3)
Griff: Fenster (Öffnung 1, 2)
Fenstergriff weiß
Griffhöhe ca. 439 mm
Glas/Füllung: Standard Zweifachverglasung
Zubehör Fensterbank ca. 40 mm [außen zurückgesetzt]
(unten)
Teilungsmaße horizontal ca. 2020mm
Teilungsmaße vertikal ca. 2039mm
Elementverbindungssyteme
Eckkopplung

Rollladenkasten
als Aufsatz-Rollladen
Teilung: Teilung 1: 1194 mm ( Panzer + Welle )
Revision: Revision innen
Behang: Mini Aluminium Rollladenprofil
Äußere Führungsschiene: Rollladenführungsschiene 58 mm
Bedienung: Mini Gurt
Bedienseite: rechts, rechts
Kastengröße: ca. 175 mm
Farbe: Weiß.
Adapter Basisprofil für Alu-Vorsatzblenden
Verstärkung: nach statischer Erfordernis

liefern und fachgerecht einbauen.
Menge: 1,000 Stk

**01.03.0030 Zulage Schalldämmglas SSK5**
Zulage zur Vorposition für Ausführung mit
Schalldämmglas.Rw _ 47 dB, Ug _ 0,6 W/m²K,
Glasdicke ca. 50 mm, Schallschutzklasse 5.
Menge: 1,000 Stk

**01.03.0040 Zweiteilige Gewerbehoftür 1185x2955mm**
Zweiteilige Außentür
Außenelement als Zweiteilige Außentür
Größe ca. 1070 mm x 2855 mm
Material: PVC
Farbe: weiß
Dichtung: Grau oder Schwarz
Rahmen: Blendrahmen ca. 75 mm
Verstärkung: nach Erfordernis-
Flügel: Flügelbreite ca. 100 mm
Verstärkung: nach Erfordernis
Teilungen: Pfostenbreite ca. 94 mm
Verstärkung: nach Erfordernis
Beschlag: Kipp (Feld: 1)
Dreh links (Feld: 2)
Griff: Fenster (Öffnung 1)
Fenstergriff weiß
Griffhöhe ca. 535 mm
Haustür (Öffnung 2)
Türgriff weiß
Haustür Stoßgriff Aluminium
Rosette Aluminium
Rosette Aluminium
Griffhöhe ca. 1050 mm
Glas/Füllung: Standard Zweifachverglasung (Feld: 1)
Paneel 4,5/40,5/3 (Feld: 2)
Teilungsmaße horizontal ca. 2255mm

liefern und fachgerecht einbauen
Menge: 1,000 Stk

**01.03.0050 Zulage Wärmedämmglas Ug0.6**
Zulage zur Vorposition für Ausführung mit
Wärmedämmglas Ug _ 0,6 W/m²K, Dicke ca. 44 mm
Menge: 1,000 Stk

**01.03.0060 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Teilungsmaße vertikal ca. 600mm

liefern und fachgerecht einbauen
Menge: 2,000 Stk

**01.03.0070 Zulage Wärmedämmglas Ug0.6**
Zulage zur Vorposition für Ausführung mit
Wärmedämmglas Ug _ 0,6 W/m²K, Dicke ca. 44 mm
Menge: 2,000 Stk

**01.03.0080 Fensterfalzlüfter**
Selbständig regelnde Fensterfalzlüfter aus Kunststoff
zum paarweisen Einbau in Außenelemente aus PVC.
Zulässig nach DIN 1946-6,
schlagregendicht,
Klassifizierung der Luftdurchlässigkeit nach DIN EN
1026,
gemäß Vorgabe des Lüftungskonzeptes,
liefern und fachgerecht
in vorstehende Elemente einbauen

Die Abrechnung erfolgt pro Stück fix und fertig
eingebautem Falzlüfter.
Menge: 8,000 Stk

#### Abschnitt 01.04 ME 04 - 1. OG

**01.04.0010 Ausbau und Entsorgung Altelemente**
In der Einheit vorhandene Altelemente, Art und Typ
gemäß Bestandsfensterkartierung im Anhang dieser
Leistungsbeschreibung, ausbauen, in Container oder
Fahrzeug laden und einschließlich anfallender
Transport- und Entsorgungskosten fachgerecht entsorgen
beziehungsweise einer stofflichen Verwertung zuführen.

Die Abrechnung erfolgt je Stück ausgebautem und
entsorgtem Element unabhängig Typ und Größe.
Menge: 7,000 Stk

**01.04.0020 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 silber eloxiert
Bodenschwelle: Anschlussprofil
Stulp: ca. 40 mm
Teilungsmaße horizontal ca. 1933.5mm
Teilungsmaße vertikal ca. 600mm

liefern und fachgerecht einbauen.
Menge: 1,000 Stk

**01.04.0030 Zulage Schalldämmglas SSK5**
Zulage zur Vorposition für Ausführung mit
Schalldämmglas.Rw _ 47 dB, Ug _ 0,6 W/m²K,
Glasdicke ca. 50 mm, Schallschutzklasse 5.
Menge: 1,000 Stk

**01.04.0040 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm

liefern und fachgerecht einbauen.
Menge: 3,000 Stk

**01.04.0050 Zulage Schalldämmglas SSK5**
Zulage zur Vorposition für Ausführung mit
Schalldämmglas.Rw _ 47 dB, Ug _ 0,6 W/m²K,
Glasdicke ca. 50 mm, Schallschutzklasse 5.
Menge: 3,000 Stk

**01.04.0060 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm

liefern und fachgerecht einbauen.
Menge: 1,000 Stk

**01.04.0070 Zulage Wärmedämmglas Ug0.6**
Zulage zur Vorposition für Ausführung mit
Wärmedämmglas Ug _ 0,6 W/m²K, Dicke ca. 44 mm
Menge: 1,000 Stk

**01.04.0080 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 1381mm
Teilungsmaße vertikal ca. 650mm

liefern und fachgerecht einbauen.
Menge: 1,000 Stk

**01.04.0090 Zulage Wärmedämmglas Ug0.6**
Zulage zur Vorposition für Ausführung mit
Wärmedämmglas Ug _ 0,6 W/m²K, Dicke ca. 44 mm
Menge: 1,000 Stk

**01.04.0100 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm

liefern und fachgerecht einbauen.
Menge: 2,000 Stk

**01.04.0110 Zulage Wärmedämmglas Ug0.6**
Zulage zur Vorposition für Ausführung mit
Wärmedämmglas Ug _ 0,6 W/m²K, Dicke ca. 44 mm
Menge: 2,000 Stk

**01.04.0120 Fensterfalzlüfter**
Selbständig regelnde Fensterfalzlüfter aus Kunststoff
zum paarweisen Einbau in Außenelemente aus PVC.
Zulässig nach DIN 1946-6,
schlagregendicht,
Klassifizierung der Luftdurchlässigkeit nach DIN EN
1026,
gemäß Vorgabe des Lüftungskonzeptes,
liefern und fachgerecht
in vorstehende Elemente einbauen

Die Abrechnung erfolgt pro Stück fix und fertig
eingebautem Falzlüfter.
Menge: 14,000 Stk

#### Abschnitt 01.05 ME 05 - 1. OG

**01.05.0010 Ausbau und Entsorgung Altelemente**
In der Einheit vorhandene Altelemente, Art und Typ
gemäß Bestandsfensterkartierung im Anhang dieser
Leistungsbeschreibung, ausbauen, in Container oder
Fahrzeug laden und einschließlich anfallender
Transport- und Entsorgungskosten fachgerecht entsorgen
beziehungsweise einer stofflichen Verwertung zuführen.

Die Abrechnung erfolgt je Stück ausgebautem und
entsorgtem Element unabhängig Typ und Größe.
Menge: 10,000 Stk

**01.05.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm

liefern und fachgerecht einbauen.
Menge: 5,000 Stk

**01.05.0030 Zulage Schalldämmglas SSK5**
Zulage zur Vorposition für Ausführung mit
Schalldämmglas.Rw _ 47 dB, Ug _ 0,6 W/m²K,
Glasdicke ca. 50 mm, Schallschutzklasse 5.
Menge: 5,000 Stk

**01.05.0040 Zweiteiliges Erkerseitenfenster 570x2050mm**
Zweiteiliges Fenster
Außenelement als Zweiteiliges Fenster
Größe ca. 570 mm x 2050 mm Außenmaß
570 mm x 2020 mm Rahmenaußenmaß
Material: PVC
Farbe: weiß
Dichtung: Grau oder Schwarz
Rahmen: Blendrahmen ca. 75 mm
Verstärkung: nach Erfordernis
Flügel: Flügelbreite ca. 70 mm
Verstärkung: nach Erfordernis
Teilungen: Pfostenbreite ca. 92 mm
Verstärkung: nach Erfordernis
Beschlag: Festflügel (Feld: 1)
Dreh-Kipp rechts (Feld: 2)
Griff: Fenster (Öffnung 2)
Fenstergriff weiß
Griffhöhe ca. 572 mm
Glas/Füllung: Standard Zweifachverglasung
Zubehör: PVC Innenfensterbank Tiefe ca. 200 mm  _
Anschlussprofil 30 mm für Fensterbank (unten)
Zierprofil waagerecht [außen]
Teilungsmaße horizontal ca. 1120mm

liefern und fachgerecht einbauen.
Menge: 2,000 Stk

**01.05.0050 Zulage Schalldämmglas SSK5**
Zulage zur Vorposition für Ausführung mit
Schalldämmglas.Rw _ 47 dB, Ug _ 0,6 W/m²K,
Glasdicke ca. 50 mm, Schallschutzklasse 5.
Menge: 2,000 Stk

**01.05.0060 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm

liefern und fachgerecht einbauen.
Menge: 1,000 Stk

**01.05.0070 Zulage Schalldämmglas SSK5**
Zulage zur Vorposition für Ausführung mit
Schalldämmglas.Rw _ 47 dB, Ug _ 0,6 W/m²K,
Glasdicke ca. 50 mm, Schallschutzklasse 5.
Menge: 1,000 Stk

**01.05.0080 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 1381mm
Teilungsmaße vertikal ca. 650mm

liefern und fachgerecht einbauen.
Menge: 1,000 Stk

**01.05.0090 Zulage Wärmedämmglas Ug0.6**
Zulage zur Vorposition für Ausführung mit
Wärmedämmglas Ug _ 0,6 W/m²K, Dicke ca. 44 mm
Menge: 1,000 Stk

**01.05.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm

liefern und fachgerecht einbauen.
Menge: 1,000 Stk

**01.05.0110 Zulage Wärmedämmglas Ug0.6**
Zulage zur Vorposition für Ausführung mit
Wärmedämmglas Ug _ 0,6 W/m²K, Dicke ca. 44 mm
Menge: 1,000 Stk

**01.05.0120 Fensterfalzlüfter**
Selbständig regelnde Fensterfalzlüfter aus Kunststoff
zum paarweisen Einbau in Außenelemente aus PVC.
Zulässig nach DIN 1946-6,
schlagregendicht,
Klassifizierung der Luftdurchlässigkeit nach DIN EN
1026,
gemäß Vorgabe des Lüftungskonzeptes,
liefern und fachgerecht
in vorstehende Elemente einbauen

Die Abrechnung erfolgt pro Stück fix und fertig
eingebautem Falzlüfter.
Menge: 20,000 Stk

#### Abschnitt 01.06 ME 06 - 2. OG

**01.06.0010 Ausbau und Entsorgung Altelemente**
In der Einheit vorhandene Altelemente, Art und Typ
gemäß Bestandsfensterkartierung im Anhang dieser
Leistungsbeschreibung, ausbauen, in Container oder
Fahrzeug laden und einschließlich anfallender
Transport- und Entsorgungskosten fachgerecht entsorgen
beziehungsweise einer stofflichen Verwertung zuführen.

Die Abrechnung erfolgt je Stück ausgebautem und
entsorgtem Element unabhängig Typ und Größe.
Menge: 8,000 Stk

**01.06.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm

liefern und fachgerecht einbauen.
Menge: 3,000 Stk

**01.06.0030 Zulage Schalldämmglas SSK5**
Zulage zur Vorposition für Ausführung mit
Schalldämmglas.Rw _ 47 dB, Ug _ 0,6 W/m²K,
Glasdicke ca. 50 mm, Schallschutzklasse 5.
Menge: 3,000 Stk

**01.06.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm

liefern und fachgerecht einbauen.
Menge: 1,000 Stk

**01.06.0050 Zulage Schalldämmglas SSK5**
Zulage zur Vorposition für Ausführung mit
Schalldämmglas.Rw _ 47 dB, Ug _ 0,6 W/m²K,
Glasdicke ca. 50 mm, Schallschutzklasse 5.
Menge: 1,000 Stk

**01.06.0060 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm

liefern und fachgerecht einbauen.
Menge: 2,000 Stk

**01.06.0070 Zulage Wärmedämmglas Ug0.6**
Zulage zur Vorposition für Ausführung mit
Wärmedämmglas Ug _ 0,6 W/m²K, Dicke ca. 44 mm
Menge: 2,000 Stk

**01.06.0080 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 13818mm
Teilungsmaße vertikal ca. 650mm

liefern und fachgerecht einbauen.
Menge: 1,000 Stk

**01.06.0090 Zulage Wärmedämmglas Ug0.6**
Zulage zur Vorposition für Ausführung mit
Wärmedämmglas Ug _ 0,6 W/m²K, Dicke ca. 44 mm
Menge: 1,000 Stk

**01.06.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm

liefern und fachgerecht einbauen.
Menge: 1,000 Stk

**01.06.0110 Zulage Wärmedämmglas Ug0.6**
Zulage zur Vorposition für Ausführung mit
Wärmedämmglas Ug _ 0,6 W/m²K, Dicke ca. 44 mm
Menge: 1,000 Stk

**01.06.0120 Fensterfalzlüfter**
Selbständig regelnde Fensterfalzlüfter aus Kunststoff
zum paarweisen Einbau in Außenelemente aus PVC.
Zulässig nach DIN 1946-6,
schlagregendicht,
Klassifizierung der Luftdurchlässigkeit nach DIN EN
1026,
gemäß Vorgabe des Lüftungskonzeptes,
liefern und fachgerecht
in vorstehende Elemente einbauen

Die Abrechnung erfolgt pro Stück fix und fertig
eingebautem Falzlüfter.
Menge: 16,000 Stk

#### Abschnitt 01.07 ME 07 - 2. OG

**01.07.0010 Ausbau und Entsorgung Altelemente**
In der Einheit vorhandene Altelemente, Art und Typ
gemäß Bestandsfensterkartierung im Anhang dieser
Leistungsbeschreibung, ausbauen, in Container oder
Fahrzeug laden und einschließlich anfallender
Transport- und Entsorgungskosten fachgerecht entsorgen
beziehungsweise einer stofflichen Verwertung zuführen.

Die Abrechnung erfolgt je Stück ausgebautem und
entsorgtem Element unabhängig Typ und Größe.
Menge: 10,000 Stk

**01.07.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm

liefern und fachgerecht einbauen.
Menge: 5,000 Stk

**01.07.0030 Zulage Schalldämmglas SSK5**
Zulage zur Vorposition für Ausführung mit
Schalldämmglas.Rw _ 47 dB, Ug _ 0,6 W/m²K,
Glasdicke ca. 50 mm, Schallschutzklasse 5.
Menge: 5,000 Stk

**01.07.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm

liefern und fachgerecht einbauen.
Menge: 1,000 Stk

**01.07.0050 Zulage Schalldämmglas SSK5**
Zulage zur Vorposition für Ausführung mit
Schalldämmglas.Rw _ 47 dB, Ug _ 0,6 W/m²K,
Glasdicke ca. 50 mm, Schallschutzklasse 5.
Menge: 1,000 Stk

**01.07.0060 Zweiteiliges Erkerseitenfenster 570x2050mm**
Zweiteiliges Fenster
Außenelement als Zweiteiliges Fenster
Größe ca. 570 mm x 2050 mm Außenmaß
570 mm x 2020 mm Rahmenaußenmaß
Material: PVC
Farbe: weiß
Dichtung: Grau oder Schwarz
Rahmen: Blendrahmen ca. 75 mm
Verstärkung: nach Erfordernis
Flügel: Flügelbreite ca. 70 mm
Verstärkung: nach Erfordernis
Teilungen: Pfostenbreite ca. 92 mm
Verstärkung: nach Erfordernis
Beschlag: Festflügel (Feld: 1)
Dreh-Kipp rechts (Feld: 2)
Griff: Fenster (Öffnung 2)
Fenstergriff weiß
Griffhöhe ca. 572 mm
Glas/Füllung: Standard Zweifachverglasung
Zubehör: PVC Innenfensterbank Tiefe ca. 200 mm  _
Anschlussprofil 30 mm für Fensterbank (unten)
Zierprofil waagerecht [außen]
Teilungsmaße horizontal ca. 1120mm

liefern und fachgerecht einbauen.
Menge: 2,000 Stk

**01.07.0070 Zulage Schalldämmglas SSK5**
Zulage zur Vorposition für Ausführung mit
Schalldämmglas.Rw _ 47 dB, Ug _ 0,6 W/m²K,
Glasdicke ca. 50 mm, Schallschutzklasse 5.
Menge: 2,000 Stk

**01.07.0080 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 1381mm
Teilungsmaße vertikal ca. 650mm

liefern und fachgerecht einbauen.
Menge: 1,000 Stk

**01.07.0090 Zulage Wärmedämmglas Ug0.6**
Zulage zur Vorposition für Ausführung mit
Wärmedämmglas Ug _ 0,6 W/m²K, Dicke ca. 44 mm
Menge: 1,000 Stk

**01.07.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm

liefern und fachgerecht einbauen.
Menge: 1,000 Stk

**01.07.0110 Zulage Wärmedämmglas Ug0.6**
Zulage zur Vorposition für Ausführung mit
Wärmedämmglas Ug _ 0,6 W/m²K, Dicke ca. 44 mm
Menge: 1,000 Stk

**01.07.0120 Fensterfalzlüfter**
Selbständig regelnde Fensterfalzlüfter aus Kunststoff
zum paarweisen Einbau in Außenelemente aus PVC.
Zulässig nach DIN 1946-6,
schlagregendicht,
Klassifizierung der Luftdurchlässigkeit nach DIN EN
1026,
gemäß Vorgabe des Lüftungskonzeptes,
liefern und fachgerecht
in vorstehende Elemente einbauen

Die Abrechnung erfolgt pro Stück fix und fertig
eingebautem Falzlüfter.
Menge: 20,000 Stk

#### Abschnitt 01.08 ME 08 - 3. OG

**01.08.0010 Ausbau und Entsorgung Altelemente**
In der Einheit vorhandene Altelemente, Art und Typ
gemäß Bestandsfensterkartierung im Anhang dieser
Leistungsbeschreibung, ausbauen, in Container oder
Fahrzeug laden und einschließlich anfallender
Transport- und Entsorgungskosten fachgerecht entsorgen
beziehungsweise einer stofflichen Verwertung zuführen.

Die Abrechnung erfolgt je Stück ausgebautem und
entsorgtem Element unabhängig Typ und Größe.
Menge: 6,000 Stk

**01.08.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm

liefern und fachgerecht einbauen.
Menge: 1,000 Stk

**01.08.0030 Zulage Schalldämmglas SSK5**
Zulage zur Vorposition für Ausführung mit
Schalldämmglas.Rw _ 47 dB, Ug _ 0,6 W/m²K,
Glasdicke ca. 50 mm, Schallschutzklasse 5.
Menge: 1,000 Stk

**01.08.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm

liefern und fachgerecht einbauen.
Menge: 1,000 Stk

**01.08.0050 Zulage Schalldämmglas SSK5**
Zulage zur Vorposition für Ausführung mit
Schalldämmglas.Rw _ 47 dB, Ug _ 0,6 W/m²K,
Glasdicke ca. 50 mm, Schallschutzklasse 5.
Menge: 1,000 Stk

**01.08.0060 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 1381mm
Teilungsmaße vertikal ca. 650mm
Menge: 1,000 Stk

**01.08.0070 Zulage Wärmedämmglas Ug0.6**
Zulage zur Vorposition für Ausführung mit
Wärmedämmglas Ug _ 0,6 W/m²K, Dicke ca. 44 mm
Menge: 1,000 Stk

**01.08.0080 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 2,000 Stk

**01.08.0090 Zulage Wärmedämmglas Ug0.6**
Zulage zur Vorposition für Ausführung mit
Wärmedämmglas Ug _ 0,6 W/m²K, Dicke ca. 44 mm
Menge: 2,000 Stk

**01.08.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**01.08.0110 Zulage Wärmedämmglas Ug0.6**
Zulage zur Vorposition für Ausführung mit
Wärmedämmglas Ug _ 0,6 W/m²K, Dicke ca. 44 mm
Menge: 1,000 Stk

**01.08.0120 Fensterfalzlüfter**
Selbständig regelnde Fensterfalzlüfter aus Kunststoff
zum paarweisen Einbau in Außenelemente aus PVC.
Zulässig nach DIN 1946-6,
schlagregendicht,
Klassifizierung der Luftdurchlässigkeit nach DIN EN
1026,
gemäß Vorgabe des Lüftungskonzeptes,
liefern und fachgerecht
in vorstehende Elemente einbauen

Die Abrechnung erfolgt pro Stück fix und fertig
eingebautem Falzlüfter.
Menge: 12,000 Stk

#### Abschnitt 01.09 ME 09 - 3. OG

**01.09.0010 Ausbau und Entsorgung Altelemente**
In der Einheit vorhandene Altelemente, Art und Typ
gemäß Bestandsfensterkartierung im Anhang dieser
Leistungsbeschreibung, ausbauen, in Container oder
Fahrzeug laden und einschließlich anfallender
Transport- und Entsorgungskosten fachgerecht entsorgen
beziehungsweise einer stofflichen Verwertung zuführen.

Die Abrechnung erfolgt je Stück ausgebautem und
entsorgtem Element unabhängig Typ und Größe.
Menge: 6,000 Stk

**01.09.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 5,000 Stk

**01.09.0030 Zulage Schalldämmglas SSK5**
Zulage zur Vorposition für Ausführung mit
Schalldämmglas.Rw _ 47 dB, Ug _ 0,6 W/m²K,
Glasdicke ca. 50 mm, Schallschutzklasse 5.
Menge: 5,000 Stk

**01.09.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**01.09.0050 Zulage Schalldämmglas SSK5**
Zulage zur Vorposition für Ausführung mit
Schalldämmglas.Rw _ 47 dB, Ug _ 0,6 W/m²K,
Glasdicke ca. 50 mm, Schallschutzklasse 5.
Menge: 1,000 Stk

**01.09.0060 Fensterfalzlüfter**
Selbständig regelnde Fensterfalzlüfter aus Kunststoff
zum paarweisen Einbau in Außenelemente aus PVC.
Zulässig nach DIN 1946-6,
schlagregendicht,
Klassifizierung der Luftdurchlässigkeit nach DIN EN
1026,
gemäß Vorgabe des Lüftungskonzeptes,
liefern und fachgerecht
in vorstehende Elemente einbauen

Die Abrechnung erfolgt pro Stück fix und fertig
eingebautem Falzlüfter.
Menge: 12,000 Stk

#### Abschnitt 01.10 ME 10 - 3. OG

**01.10.0010 Ausbau und Entsorgung Altelemente**
In der Einheit vorhandene Altelemente, Art und Typ
gemäß Bestandsfensterkartierung im Anhang dieser
Leistungsbeschreibung, ausbauen, in Container oder
Fahrzeug laden und einschließlich anfallender
Transport- und Entsorgungskosten fachgerecht entsorgen
beziehungsweise einer stofflichen Verwertung zuführen.

Die Abrechnung erfolgt je Stück ausgebautem und
entsorgtem Element unabhängig Typ und Größe.
Menge: 6,000 Stk

**01.10.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**01.10.0030 Zulage Schalldämmglas SSK5**
Zulage zur Vorposition für Ausführung mit
Schalldämmglas.Rw _ 47 dB, Ug _ 0,6 W/m²K,
Glasdicke ca. 50 mm, Schallschutzklasse 5.
Menge: 1,000 Stk

**01.10.0040 Vierteilige Balkonfenstertür 1200x2875mm**
Vierteilige Balkonfenstertür
Außenelement als Vierteilige Balkonfenstertür
Größe ca. 1200 mm x 2875 mm Außenmaß
1200 mm x 2833.5 mm Rahmenaußenmaß
Material: PVC
Farbe: weiß
Dichtung: Grau oder Schwarz
Rahmen: Blendrahmen ca. 70 mm
Verstärkung: nach Erfordernis
Flügel: Flügel ca. 82 mm
Verstärkung: nach Erfordernis
Teilungen: Pfosten ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**01.10.0050 Zulage Schalldämmglas SSK5**
Zulage zur Vorposition für Ausführung mit
Schalldämmglas.Rw _ 47 dB, Ug _ 0,6 W/m²K,
Glasdicke ca. 50 mm, Schallschutzklasse 5.
Menge: 1,000 Stk

**01.10.0060 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 2,000 Stk

**01.10.0070 Zulage Wärmedämmglas Ug0.6**
Zulage zur Vorposition für Ausführung mit
Wärmedämmglas Ug _ 0,6 W/m²K, Dicke ca. 44 mm
Menge: 2,000 Stk

**01.10.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**01.10.0090 Zulage Wärmedämmglas Ug0.6**
Zulage zur Vorposition für Ausführung mit
Wärmedämmglas Ug _ 0,6 W/m²K, Dicke ca. 44 mm
Menge: 1,000 Stk

**01.10.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**01.10.0110 Zulage Wärmedämmglas Ug0.6**
Zulage zur Vorposition für Ausführung mit
Wärmedämmglas Ug _ 0,6 W/m²K, Dicke ca. 44 mm
Menge: 1,000 Stk

**01.10.0120 Fensterfalzlüfter**
Selbständig regelnde Fensterfalzlüfter aus Kunststoff
zum paarweisen Einbau in Außenelemente aus PVC.
Zulässig nach DIN 1946-6,
schlagregendicht,
Klassifizierung der Luftdurchlässigkeit nach DIN EN
1026,
gemäß Vorgabe des Lüftungskonzeptes,
liefern und fachgerecht
in vorstehende Elemente einbauen

Die Abrechnung erfolgt pro Stück fix und fertig
eingebautem Falzlüfter.
Menge: 12,000 Stk

#### Abschnitt 01.11 ME 11 - DG

**01.11.0010 Ausbau und Entsorgung Altelemente**
In der Einheit vorhandene Altelemente, Art und Typ
gemäß Bestandsfensterkartierung im Anhang dieser
Leistungsbeschreibung, ausbauen, in Container oder
Fahrzeug laden und einschließlich anfallender
Transport- und Entsorgungskosten fachgerecht entsorgen
beziehungsweise einer stofflichen Verwertung zuführen.

Die Abrechnung erfolgt je Stück ausgebautem und
entsorgtem Element unabhängig Typ und Größe.
Menge: 3,000 Stk

**01.11.0020 Zweiteiliges Schleppgaubenfenster 1650x1150mm**
Zweiteiliges Fenster
Außenelement als Zweiteiliges Fenster
Größe ca. 1650 mm x 1150 mm Außenmaß
1650 mm x 1115.5 mm Rahmenaußenmaß
Material: PVC
Farbe: weiß
Dichtung: Grau oder Schwarz
Rahmen: Blendrahmen ca. 75 mm (unten)
Verstärkung: nach Erfordernis
Blendrahmen ca. 75 mm (rechts, oben, links)
Verstärkung: nach Erfordernis
Flügel: Flügelbreite ca. 70 mm
Verstärkung: nach Erfordernis,
Teilungen: Pfostenbreite ca. 92 mm
Verstärkung: nach Erfordernis ,,
Beschlag: Dreh-Kipp rechts (Feld: 1)
Dreh-Kipp links (Feld: 2)
Griff: Fenster (Öffnung 1, 2)
Fenstergriff weiß
Griffhöhe ca. 557.75 mm
Glas/Füllung: Standard Zweifachverglasung
Zubehör: PVC Innenfensterbank Tiefe ca. 200 mm
Außenfensterbankprofil ca. 40 mm [außenbündig] (unten)
Lisene [außen]
Verstärkung: nach statischer Erfordernis
Teilungsmaße vertikal ca. 825mm
Menge: 1,000 Stk

**01.11.0030 Zulage Schalldämmglas SSK5**
Zulage zur Vorposition für Ausführung mit
Schalldämmglas.Rw _ 47 dB, Ug _ 0,6 W/m²K,
Glasdicke ca. 50 mm, Schallschutzklasse 5.
Menge: 1,000 Stk

**01.11.0040 Zweiteilige Fenstertür Dachloggia 2935x2295mm**
Zweiteilige Balkonfenstertür
Außenelement als Zweiteilige Balkonfenstertür
Größe ca. 3051 mm x 2435 mm Außenmaß
1458.3 mm x 2295 mm Rahmenaußenmaß
Material: PVC
Farbe: weiß
Dichtung: Grau oder Schwarz
Rahmen: Blendrahmen ca. 75 mm
Verstärkung: nach Erfordernis
Flügel: Flügelbreite ca. 70 mm
Verstärkung: nach Erfordernis,
Beschlag: Stulp Arbeitsflügel rechts (Feld: 1)
Stulp Bedarfsflügel links (Feld: 2)
Griff: Fenstertür (Öffnung 1)
Fenstertürgriff Aluminium
Griffhöhe ca. 1050 mm
Glas/Füllung: Standard Zweifachverglasung
Zubehör: PVC Innenfensterbank Tiefe ca. 200 mm
Blendrahmenverbreiterung ca. 60 mm (links)
Sockelanschlussprofil ca. 150 mm (unten)
Verstärkung: nach Erfordernis,
Wetterschenkel [außen] (unten (2x))
Farbe: E6/EV1 Standard silber eloxiert
Bodenschwelle: Anschlussprofil
Stulp: ca. 40 mm
Teilungsmaße vertikal ca. 733.75mm

Zweiteilige Fenstertür
Außenelement als Zweiteilige Fenstertür
Größe ca. 3051 mm x 2435 mm Außenmaß
1458.3 mm x 2295 mm Rahmenaußenmaß
Material: PVC
Farbe: weiß
Dichtung: Grau oder Schwarz
Rahmen: Blendrahmen ca. 75 mm
Verstärkung: nach Erfordernis
Teilungen: Pfostenbreite ca. 92 mm
Verstärkung: nach Erfordernis ,,
Beschlag: Fest im Rahmen
Glas/Füllung: Standard Zweifachverglasung
Zubehör: PVC Innenfensterbank Tiefe ca. 200 mm
Blendrahmenverbreiterung ca. 60 mm (rechts)
Sockelanschlussprofil ca. 150 mm (unten)
Verstärkung: nach Erfordernis,:-
Bodenschwelle: Anschlussprofil
Teilungsmaße vertikal ca. 2201.25mm
Elementverbindungssyteme
Kopplung (1)
Menge: 1,000 Stk

**01.11.0050 Zulage Schalldämmglas SSK5**
Zulage zur Vorposition für Ausführung mit
Schalldämmglas.Rw _ 47 dB, Ug _ 0,6 W/m²K,
Glasdicke ca. 50 mm, Schallschutzklasse 5.
Menge: 1,000 Stk

**01.11.0060 Dreieckfenster Dachloggia rechts 1610x1350mm**
Einteiliges Fenster
Außenelement als Einteiliges Fenster
Größe ca. 1610 mm x 1381 mm Außenmaß
1610 mm x 1350 mm Rahmenaußenmaß
Material: PVC
Farbe: weiß
Dichtung: Grau oder Schwarz
Rahmen: Blendrahmen ca. 75 mm
Verstärkung: nach Erfordernis
Flügel: Flügelbreite ca. 82 mm
Verstärkung: nach Erfordernis
Beschlag: Festflügel
Glas/Füllung: Standard Zweifachverglasung
Zubehör: PVC Innenfensterbank Tiefe ca. 200 mm
Fensterbank ca. 40 mm [außen zurückgesetzt] (unten)
Menge: 1,000 Stk

**01.11.0070 Zulage Schalldämmglas SSK5**
Zulage zur Vorposition für Ausführung mit
Schalldämmglas.Rw _ 47 dB, Ug _ 0,6 W/m²K,
Glasdicke ca. 50 mm, Schallschutzklasse 5.
Menge: 1,000 Stk

**01.11.0080 Fensterfalzlüfter**
Selbständig regelnde Fensterfalzlüfter aus Kunststoff
zum paarweisen Einbau in Außenelemente aus PVC.
Zulässig nach DIN 1946-6,
schlagregendicht,
Klassifizierung der Luftdurchlässigkeit nach DIN EN
1026,
gemäß Vorgabe des Lüftungskonzeptes,
liefern und fachgerecht
in vorstehende Elemente einbauen

Die Abrechnung erfolgt pro Stück fix und fertig
eingebautem Falzlüfter.
Menge: 6,000 Stk

#### Abschnitt 01.12 ME 12 - DG

**01.12.0010 Ausbau und Entsorgung Altelemente**
In der Einheit vorhandene Altelemente, Art und Typ
gemäß Bestandsfensterkartierung im Anhang dieser
Leistungsbeschreibung, ausbauen, in Container oder
Fahrzeug laden und einschließlich anfallender
Transport- und Entsorgungskosten fachgerecht entsorgen
beziehungsweise einer stofflichen Verwertung zuführen.

Die Abrechnung erfolgt je Stück ausgebautem und
entsorgtem Element unabhängig Typ und Größe.
Menge: 6,000 Stk

**01.12.0020 Zweiteiliges Sattelgaubenfenster 700x1600mm**
Zweiteiliges Fenster
Außenelement als Zweiteiliges Fenster
Größe ca. 700 mm x 1750 mm Außenmaß
700 mm x 1720 mm Rahmenaußenmaß
Material: PVC
Farbe: weiß
Dichtung: Grau oder Schwarz
Rahmen: Blendrahmen ca. 74 mm
Verstärkung: nach Erfordernis
Flügel: Flügelbreite ca. 75 mm
Verstärkung: nach Erfordernis
Teilungen: Pfostenbreite ca. 94 mm
Verstärkung: nach Erfordernis
Beschlag: Fest im Rahmen (Feld: 1)
Dreh-Kipp links (Feld: 2)
Griff: Fenster (Öffnung 2)
Fenstergriff weiß
Griffhöhe ca. 663.5 mm
Glas/Füllung: Standard Zweifachverglasung
Zubehör: PVC Innenfensterbank Tiefe ca. 200 mm
Anschlussprofil 30 mm für Fensterbank (unten)
Zierprofil waagerecht [außen]
Teilungsmaße horizontal ca. 1300mm

liefern und fachgerecht einbauen.
Menge: 3,000 Stk

**01.12.0030 Zulage Schalldämmglas SSK5**
Zulage zur Vorposition für Ausführung mit
Schalldämmglas.Rw _ 47 dB, Ug _ 0,6 W/m²K,
Glasdicke ca. 50 mm, Schallschutzklasse 5.
Menge: 3,000 Stk

**01.12.0040 Zweiteilige Hebeschiebetür Dachloggia 2570x2150mm**
Zweiteilige Hebeschiebetür
Außenelement als Zweiteilige Hebeschiebetür
Größe ca. 2570 mm x 2150 mm
Material: PVC
Farbe: weiß
Dichtung: Grau oder Schwarz
Rahmen: Zargenprofil ca. 65 mm
Verstärkung: nach statischer Erfordernis
Flügel: Flügelbreite ca. 100 mm [innen] (Feld: 1_unten)
Verstärkung: nach statischer Erfordernis
Flügelbreite ca. 100 mm [innen]
Verstärkung: nach Erfordernis
Beschlag: HST Schieb links innen (Feld: 1)
HST fest außen (Feld: 2)
Griff: Hebeschiebetür (Öffnung 1)
Hebeschiebetür Griff Aluminium
Rosette Aluminium
Rosette Aluminium
Griffhöhe ca. 1050 mm
Glas/Füllung: Standard Zweifachverglasung
Bodenschwelle: Sockelanschlussprofil 200 mm
Teilungsmaße vertikal ca. 1285mm

liefern und fachgerecht einbauen.
Menge: 1,000 Stk

**01.12.0050 Zulage Schalldämmglas SSK5**
Zulage zur Vorposition für Ausführung mit
Schalldämmglas.Rw _ 47 dB, Ug _ 0,6 W/m²K,
Glasdicke ca. 50 mm, Schallschutzklasse 5.
Menge: 1,000 Stk

**01.12.0060 Schleppgaubenausstiegsfenster 1120x1400mm**
Einteiliges Fenster
Außenelement als Einteiliges Fenster
Größe ca. 1120 mm x 1400 mm Außenmaß
1120 mm x 1218.5 mm Rahmenaußenmaß
Material: PVC
Farbe: weiß
Dichtung: Grau oder Schwarz
Rahmen: Blendrahmen ca. 75 mm
Verstärkung: nach Erfordernis
Flügel: Flügelbreite ca. 70 mm
Verstärkung: nach Erfordernis,
Beschlag: Dreh-Kipp rechts
Griff: Fenster (Öffnung 1)
Fenstergriff weiß
Griffhöhe ca. 609.25 mm
Glas/Füllung: Standard Zweifachverglasung
Zubehör: PVC Innenfensterbank Tiefe ca. 200 mm
Sockelanschlussprofil ca. 150 mm (unten)
Verstärkung: nach Erfordernis,
Sockelzusatzprofil ca. 50 mm (unten)
Verstärkung: nach Erfordernis

liefern und fachgerecht einbauen.
Menge: 1,000 Stk

**01.12.0070 Zulage Wärmedämmglas Ug0.6**
Zulage zur Vorposition für Ausführung mit
Wärmedämmglas Ug _ 0,6 W/m²K, Dicke ca. 44 mm
Menge: 1,000 Stk

**01.12.0080 Dreieckfenster Dachloggia rechts 1610x1350mm**
Einteiliges Fenster
Außenelement als Einteiliges Fenster
Größe ca. 1610 mm x 1381 mm Außenmaß
1610 mm x 1350 mm Rahmenaußenmaß
Material: PVC
Farbe: weiß
Dichtung: Grau oder Schwarz
Rahmen: Blendrahmen ca. 75 mm
Verstärkung: nach Erfordernis
Flügel: Flügelbreite ca. 82 mm
Verstärkung: nach Erfordernis
Beschlag: Festflügel
Glas/Füllung: Standard Zweifachverglasung
Zubehör: PVC Innenfensterbank Tiefe ca. 200 mm
Fensterbank ca. 40 mm [außen zurückgesetzt] (unten)
Menge: 1,000 Stk

**01.12.0090 Zulage Schalldämmglas SSK5**
Zulage zur Vorposition für Ausführung mit
Schalldämmglas.Rw _ 47 dB, Ug _ 0,6 W/m²K,
Glasdicke ca. 50 mm, Schallschutzklasse 5.
Menge: 1,000 Stk

**01.12.0100 Fensterfalzlüfter**
Selbständig regelnde Fensterfalzlüfter aus Kunststoff
zum paarweisen Einbau in Außenelemente aus PVC.
Zulässig nach DIN 1946-6,
schlagregendicht,
Klassifizierung der Luftdurchlässigkeit nach DIN EN
1026,
gemäß Vorgabe des Lüftungskonzeptes,
liefern und fachgerecht
in vorstehende Elemente einbauen

Die Abrechnung erfolgt pro Stück fix und fertig
eingebautem Falzlüfter.
Menge: 12,000 Stk

### Bereich 02 Eichborndamm 72

#### Abschnitt 02.01 TRH

**02.01.0010 Ausbau und Entsorgung Altelemente**
Im Treppenhaus vorhandene Altelemente, Art und Typ
gemäß Bestandsfensterkartierung im Anhang dieser
Leistungsbeschreibung, ausbauen, in Container oder
Fahrzeug laden und einschließlich anfallender
Transport- und Entsorgungskosten fachgerecht entsorgen
beziehungsweise einer stofflichen Verwertung zuführen.

Die Abrechnung erfolgt je Stück ausgebautem und
entsorgtem Element unabhängig Typ und Größe.
Menge: 6,000 Stk

**02.01.0020 Dreiteilige HW-Hauseingangstür 1560x2700mm**
Dreiteiliges Hauseingangs-Außentürelement als
Holzwerkstoffkonstruktion
in Sandwichbauweise mit Rahmen, HDF Absperrung und
Stabilisator, als zweiflügelige
Drehflügeltür mit Oberlicht und Kämpferprofil nach
Bestandsvorlage,
Größe ca. 1560 mm x 2700 mm Außenmaß,
Wandaufbau im Anschlussbereich einschalig, Befestigung
an Mauerwerk aus Vollziegeln, Leibungsmontage außen,

Konstruktion als Holzwerkstofftür
U-Wert: Ud = max. 1,30 W/m²K

Bauphysikalische Anforderungen:
Windlastklasse 2 (Prüfdruck P1 800 Pa) DIN EN 12210
Schlagregendichtheit Klasse 5 A (200 Pa] DIN EN 12208
Bewertetes Schalldämmmaß DIN 4109 Rw 34 dB
Wärmeschutz DIN EN 150 10077-1, DIN 4108-4
  Ud _ 1,30 W/m2K
Gesamtenergiedurchlassgrad Verglasung g 0,5 DIN EN 410
Lichttransmissionsgrad über 0,6 bis 0,75
Luftdurchlässigkeit Klasse 2 DIN EN 12207

Funktionsanforderungen:
Einbruchhemmung RC 2 DIN EN 1627
Bedienungskräfte Klasse 1 DIN EN 12217
Rahmendurchbiegung B (_ 1/200) DIN EN 12210
Max. zulässige Verformung Klasse 2 DIN EN 12219
Mechanische Festigkeit Klasse 3 DIN EN 1192
Angriffhemmend P4A DIN EN 356,
Mechanische Dauerhaftigkeit 200.000 Zyklen DIN EN
12400,

Ausstattung:
Türöffner elektrisch mit 3 Fallen-Verriegelung
Komplettgarnitur als Wechselgarnitur
Bodenanschlussprofil
Absenkbare einstellbare Bodendichtung
Gleitschienenobentürschließer hydraulisch mit
Schließfolgeregelung und mechanischem Feststeller,
silber
Verdeckter Kabelübergang
Füllungen hochwärmedämmend mit Alueinlage, Füllungen
beideitig glatt
Automatisch verriegelnder Sicherheitstürverschluss mit
Falle, Riegel und zwei Automatikfallenriegeln,
schlüsselbetätigtes Getriebe, mit PZ inkl. drei
Schlüssel, mit Wechsel
Türbänder drei Stück je Flügel dreidimensional
verstellbar plus Bandsicherungen pro Band
Edelstahltrittschutz als flächenbündig eingelassenes
Sockelblech, feingeschliffen oder gebürstet, Stärke ca.
2 mm
Oberfläche Echtholzfurnier
Kantenausbildung gefälzt
Türkanten mit verdecktem Einleimer aus Massivholz
Zarge als Stockzarge aus Massivholz
vorgerichtet für Schließanlage
Abdichtung der inneren Dichtebene mit Anschlussfolie,
difusionsdicht DIN 4108-3, überputzbar, dreiseitig,
Dichtung für unteren Anschluss der inneren Dichtebene
analog,
Dämmebene (Funktionsebene) vollständig ausgefüllt mit
Mineralwolle
Türflügel mit Füllung aus Verbund-Sicherheitsglas
(VSG), Aufteilung gemäß Bestandsvorlage mit vertikal
und horizontal glasteilenden Sprossen, ca. zehn Stück
quadratische Einzelfelder je Flügel
vorgerichtet für Notausgangsverschluss DIN EN 179 Typ A
Drücker-Betätigung,

Abgerechnet wird je Stück fix und fertig eingebautem
Hauseingangstürelement.
Menge: 1,000 Stk

**02.01.0030 Dreiteilige PVC-Hauseingangstür 1560x2700mm**
*** Bedarfsposition ohne GB
Dreiteilige Hauseingangstür wie vor beschrieben, jedoch
als Kunststoffelement.
Außenelement als Dreiteilige Hauseingangstür
Größe ca. 1560 mm x 2700 mm Außenmaß
1560 mm x 2680 mm Rahmenaußenmaß
Material: PVC
Farbe: weiß
Dichtung: Grau oder Schwarz
Rahmen: Blendrahmenbreite ca. 84 mm
Verstärkung: nach Erfordernis
Flügel: Breite ca. 94 mm für flügelüberdeckende Füllung
Verstärkung: nach Erfordernis
Teilungen: Pfostenbreite ca. 108 mm
Verstärkung: nach Erfordernis,
Beschlag: Fest im Rahmen (Feld: 1)
Stulp Bedarfsflügel rechts (Feld: 2)
Stulp Arbeitsflügel links (Feld: 3)
Griff: Haustür (Öffnung 3)
Türgriff weiß
Haustür Stoßgriff Aluminium
Rosette weiß
Rosette Aluminium
Griffhöhe ca. 1050 mm
Glas/Füllung: (P4A) (Feld: 1)
Paneel 4,5/58,5/3 (Feld: 2, 3)
Zubehör: Blendrahmenverbreiterung ca. 20 mm (unten)
Wetterschenkel [außen] (unten (2x))
Bodenschwelle Anschlussprofil
Feststelleinrichtung Flügel
Stulp: Breite ca. 74 mm
Verstärkung: nach Erfordernis
Teilungsmaße horizontal ca. 2100mm
Teilungsmaße vertikal ca. 660mm

liefern und fachgerecht einbauen.
Menge: 1,000 Stk

**02.01.0040 Zulage Schalldämmglas SSK5**
Zulage zur Vorposition für Ausführung mit
Schalldämmglas.Rw _ 47 dB, Ug _ 0,6 W/m²K,
Glasdicke ca. 50 mm, Schallschutzklasse 5.
Menge: 1,000 Stk

**02.01.0050 Treppenhausfenster erstes Zwischengeschoss 1400x1850mm**
Einteiliges Fenster
Außenelement als Einteiliges Fenster
Größe ca. 1400 mm x 1850 mm
Material: PVC
Farbe: weiß
Dichtung: Grau oder Schwarz
Rahmen: Blendrahmen ca. 75 mm
Verstärkung: nach Erfordernis
Beschlag: Fest im Rahmen
Glas/Füllung: Standard Zweifachverglasung
Sprossen: Klebesprossen ca. 25 mm (von links: 222 mm
Feld 1, von links: 956 mm Feld 1, von unten ca. 1618 mm
Feld 1, von unten ca. 222 mm Feld 1 (3x), von unten ca.
1396 mm Feld 1 (2x), von unten ca. 925 mm Feld 1, von
unten ca. 703 mm Feld 1)
Menge: 1,000 Stk

**02.01.0060 Zulage Wärmedämmglas Ug0.6**
Zulage zur Vorposition für Ausführung mit
Wärmedämmglas Ug _ 0,6 W/m²K, Dicke ca. 44 mm
Menge: 1,000 Stk

**02.01.0070 Treppenhausfenster zweites und drittes Zwischengeschoss 1300x2200mm**
Einteiliges Fenster
Außenelement als Einteiliges Fenster
Größe ca. 1300 mm x 2200 mm
Material: PVC
Farbe: weiß
Dichtung: Grau oder Schwarz
Rahmen: Blendrahmen ca. 75 mm
Verstärkung: nach Erfordernis
Beschlag: Fest im Rahmen
Glas/Füllung: Standard Zweifachverglasung
Sprossen: Klebesprossen ca. 25 mm (von links: 222 mm
Feld 1, von links: 856 mm Feld 1, von unten ca. 2000 mm
Feld 1, von unten ca. 222 mm Feld 1 (3x), von unten ca.
1778 mm Feld 1 (2x), von unten ca. 1100 mm Feld 1 (2x))
Menge: 2,000 Stk

**02.01.0080 Zulage Wärmedämmglas Ug0.6**
Zulage zur Vorposition für Ausführung mit
Wärmedämmglas Ug _ 0,6 W/m²K, Dicke ca. 44 mm
Menge: 2,000 Stk

**02.01.0090 Treppenhausfenster viertes Zwischengeschoss 1360x960mm**
Einteiliges Fenster
Außenelement als Einteiliges Fenster
Größe ca. 1360 mm x 960 mm
Material: PVC
Farbe: weiß
Dichtung: Grau oder Schwarz
Rahmen: Blendrahmen ca. 75 mm
Verstärkung: nach Erfordernis
Beschlag: Fest im Rahmen
Glas/Füllung: Standard Zweifachverglasung
Sprossen: Klebesprossen ca. 25 mm (von links: 222 mm
Feld 1, von links: 906 mm Feld 1, von unten ca. 480 mm
Feld 1 (2x))
Menge: 1,000 Stk

**02.01.0100 Zulage Wärmedämmglas Ug0.6**
Zulage zur Vorposition für Ausführung mit
Wärmedämmglas Ug _ 0,6 W/m²K, Dicke ca. 44 mm
Menge: 1,000 Stk

**02.01.0110 Hoftür 1190x2000mm**
Außentür
Außenelement als Außentür
Größe ca. 1190 mm x 2000 mm
Material: PVC
Farbe: weiß
Dichtung: Grau oder Schwarz
Rahmen: Blendrahmen ca. 74 mm
Verstärkung: nach Erfordernis
Flügel: Flügelbreite ca. 100 mm
Verstärkung: nach Erfordernis
Beschlag: Dreh rechts
Griff: Haustür (Öffnung 1)
Türgriff weiß
Haustür Stoßgriff Aluminium
Rosette Aluminium
Rosette Aluminium
Griffhöhe ca. 1050 mm
Glas/Füllung: Standard Zweifachverglasung (Feld: 1.1,
1.2)
Paneel 4,5/48,5/3 (Feld: 1.3, 1.4)
Sprossen: Pfostenbreite ca. 62 mm (1x senkrecht, 1x
waagerecht Feld 1)
Zubehör: Wetterschenkel außen (unten);
Obentürschließer mit mechanischer Feststellung, nach
EN 1154, Größe 1 - 6,  Schließkraft einstellbar,
Schließgeschwindigkeit und Öffnungsdämpfung, mit ein-
und ausschaltbarer Feststellung, mit Größenanzeige,
Normalmontage auf Türblatt/Bandseite

liefern und fachgerecht einbauen.

Beispielfabrikat Türschließer:
GEZE-TS 4000

Angeb. Fabr. Türschließer:'

....................................................'
Menge: 1,000 Stk

**02.01.0120 Zulage Wärmedämmglas Ug0.6**
Zulage zur Vorposition für Ausführung mit
Wärmedämmglas Ug _ 0,6 W/m²K, Dicke ca. 44 mm
Menge: 1,000 Stk

#### Abschnitt 02.02 ME 13 - EG

**02.02.0010 Ausbau und Entsorgung Altelemente**
In der Einheit vorhandene Altelemente, Art und Typ
gemäß Bestandsfensterkartierung im Anhang dieser
Leistungsbeschreibung, ausbauen, in Container oder
Fahrzeug laden und einschließlich anfallender
Transport- und Entsorgungskosten fachgerecht entsorgen
beziehungsweise einer stofflichen Verwertung zuführen.

Die Abrechnung erfolgt je Stück ausgebautem und
entsorgtem Element unabhängig Typ und Größe.
Menge: 10,000 Stk

**02.02.0020 Zweiteiliges Fenster 920x1900mm**
Zweiteiliges Fenster
Außenelement als Zweiteiliges Fenster
Größe ca. 920 mm x 1900 mm
Material: PVC
Farbe: weiß
Dichtung: Grau oder Schwarz
Rahmen: Blendrahmen ca. 75 mm
Verstärkung: nach Erfordernis
Flügel: Flügelbreite ca. 70 mm
Verstärkung: nach Erfordernis,
Teilungen: Pfostenbreite ca. 92 mm
Verstärkung: nach statischer Erfordernis
Beschlag: Dreh-Kipp rechts
Griff: Fenster (Öffnung 1, 2)
Fenstergriff weiß
Griffhöhe ca. mm
Glas/Füllung: Standard Zweifachverglasung
Teilungsmaße horizontal ca. 1312 mm

liefern und fachgerecht einbauen
Menge: 1,000 Stk

**02.02.0030 Zulage Schalldämmglas SSK5**
Zulage zur Vorposition für Ausführung mit
Schalldämmglas.Rw _ 47 dB, Ug _ 0,6 W/m²K,
Glasdicke ca. 50 mm, Schallschutzklasse 5.
Menge: 1,000 Stk

**02.02.0040 Zweiteilige Tür mit dreiteiligem Bockschaufenster links**
Dreiteiliges Fenster
Außenelement als Dreiteiliges Fenster
Größe ca. 2800 mm x 2600 mm Außenmaß
1889.8 mm x 2150 mm Rahmenaußenmaß
Material: PVC
Farbe: weiß
Dichtung: Grau oder Schwarz
Rahmen: Blendrahmen ca. 75 mm
Verstärkung: nach Erfordernis
Flügel: Flügelbreite ca. 70 mm
Verstärkung: nach Erfordernis,
Teilungen: Pfostenbreite ca. 92 mm (Feld: 1)
Verstärkung: nach Erfordernis
Pfostenbreite ca. 108 mm (Feld: 2)
Verstärkung: nach Erfordernis
Beschlag: Kipp (Feld: 1, 2)
Fest im Rahmen (Feld: 3)
Griff: Fenster (Öffnung 1, 2)
Fenstergriff weiß
Griffhöhe ca. 482.75 mm
Glas/Füllung: Standard Zweifachverglasung
Teilungsmaße horizontal ca. 1999mm
Teilungsmaße vertikal ca. 949.5mm

Zweiteilige Fenstertür
Außenelement als Zweiteilige Fenstertür
Größe ca. 2800 mm x 2600 mm Außenmaß
891.8 mm x 2600 mm Rahmenaußenmaß
Material: PVC
_:-
Farbe: weiß
Dichtung: Grau oder Schwarz
Rahmen: Blendrahmen ca. 75 mm
Verstärkung: nach Erfordernis
Flügel: Flügelbreite ca. 70 mm
Verstärkung: nach Erfordernis,
Teilungen: Pfostenbreite ca. 92 mm
Verstärkung: nach Erfordernis
Beschlag: Kipp (Feld: 1)
Dreh links (Feld: 2)
Griff: Fenster (Öffnung 1)
Fenstergriff weiß
Griffhöhe ca. 455.125 mm
Fenstertür (Öffnung 2)
Fenstertürgriff Aluminium
Griffhöhe ca. 1050 mm
Glas/Füllung: Standard Zweifachverglasung
Zubehör: PVC Innenfensterbank Tiefe ca. 200 mm
Wetterschenkel [außen] (unten)
Farbe: E6/EV1 Standard silber eloxiert
Bodenschwelle: Anschlussprofil
Teilungsmaße horizontal ca. 2000mm
Elementverbindungssyteme
Kopplung (1)

liefern und fachgerecht einbauen
Menge: 1,000 Stk

**02.02.0050 Zulage Schalldämmglas SSK5**
Zulage zur Vorposition für Ausführung mit
Schalldämmglas.Rw _ 47 dB, Ug _ 0,6 W/m²K,
Glasdicke ca. 50 mm, Schallschutzklasse 5.
Menge: 1,000 Stk

**02.02.0060 Zweiteilige Tür mit dreiteiligem Bockschaufenster links**
Dreiteiliges Fenster
Außenelement als Dreiteiliges Fenster
Größe ca. 2900 mm x 2600 mm Außenmaß
1790.8 mm x 1840 mm Rahmenaußenmaß
Material: PVC
Farbe: weiß
Dichtung: Grau oder Schwarz
Rahmen: Blendrahmen ca. 75 mm
Verstärkung: nach Erfordernis
Flügel: Flügelbreite ca. 70 mm
Verstärkung: nach Erfordernis,
Teilungen: Pfostenbreite ca. 92 mm (Feld: 1)
Verstärkung: nach Erfordernis
Pfostenbreite ca. 108 mm (Feld: 2)
Verstärkung: nach Erfordernis
Beschlag: Kipp (Feld: 1, 2)
Fest im Rahmen (Feld: 3)
Griff: Fenster (Öffnung 1, 2)
Fenstergriff weiß
Griffhöhe ca. 448 mm
Glas/Füllung: Standard Zweifachverglasung
Teilungsmaße horizontal ca. 1999mm
Teilungsmaße vertikal ca. 880mm

Zweiteilige Fenstertür
Außenelement als Zweiteilige Fenstertür
Größe ca. 2900 mm x 2600 mm Außenmaß
1090.8 mm x 2600 mm Rahmenaußenmaß
Material: PVC
Farbe: weiß
Dichtung: Grau oder Schwarz
Rahmen: Blendrahmen ca. 75 mm
Verstärkung: nach Erfordernis
Flügel: Flügelbreite ca. 70 mm
Verstärkung: nach Erfordernis,
Teilungen: Pfostenbreite ca. 92 mm
Verstärkung: nach Erfordernis
Beschlag: Kipp (Feld: 1)
Dreh links (Feld: 2)
Griff: Fenster (Öffnung 1)
Fenstergriff weiß
Griffhöhe ca. 554.625 mm
Fenstertür (Öffnung 2)
Fenstertürgriff Aluminium
Griffhöhe ca. 1050 mm
Glas/Füllung: Standard Zweifachverglasung
Zubehör: PVC Innenfensterbank Tiefe ca. 200 mm
Wetterschenkel [außen] (unten)
Farbe: E6/EV1 Standard silber eloxiert
Bodenschwelle: Anschlussprofil
Teilungsmaße horizontal ca. 2000mm
Elementverbindungssyteme
Kopplung (1)

liefern und fachgerecht einbauen
Menge: 1,000 Stk

**02.02.0070 Zulage Schalldämmglas SSK5**
Zulage zur Vorposition für Ausführung mit
Schalldämmglas.Rw _ 47 dB, Ug _ 0,6 W/m²K,
Glasdicke ca. 50 mm, Schallschutzklasse 5.
Menge: 1,000 Stk

**02.02.0080 Sechsteiliges Schaufenster 3050x2090mm**
Sechsteiliges Schaufenster
Außenelement als Sechsteiliges Schaufenster
Größe ca. 3050 mm x 2090 mm Außenmaß
3050 mm x 2060 mm Rahmenaußenmaß
Material: PVC
Farbe: weiß
Dichtung: Grau oder Schwarz
Rahmen: Blendrahmenbreite ca. 84 mm
Verstärkung: nach Erfordernis
Flügel: Flügelbreite ca. 70 mm
Verstärkung: nach Erfordernis,
Teilungen: Pfostenbreite ca. 92 mm
Verstärkung: nach Erfordernis
Beschlag: Kipp (Feld: 1, 2, 3)
Fest im Rahmen (Feld: 4, 5, 6)
Griff: Fenster (Öffnung 1, 2, 3)
Fenstergriff weiß
Griffhöhe ca. 527.5 mm
Glas/Füllung: Standard Zweifachverglasung
Zubehör: PVC Innenfensterbank Tiefe ca. 200 mm
Anschlussprofil 30 mm für Fensterbank (unten)
Teilungsmaße horizontal ca. 1510mm
Teilungsmaße vertikal ca. 1017mm,2033mm,2034mm

liefern und fachgerecht einbauen
Menge: 1,000 Stk

**02.02.0090 Zulage Schalldämmglas SSK5**
Zulage zur Vorposition für Ausführung mit
Schalldämmglas.Rw _ 47 dB, Ug _ 0,6 W/m²K,
Glasdicke ca. 50 mm, Schallschutzklasse 5.
Menge: 1,000 Stk

**02.02.0100 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm

liefern und fachgerecht einbauen
Menge: 2,000 Stk

**02.02.0110 Zulage Wärmedämmglas Ug0.6**
Zulage zur Vorposition für Ausführung mit
Wärmedämmglas Ug _ 0,6 W/m²K, Dicke ca. 44 mm
Menge: 2,000 Stk

**02.02.0120 Zweiteilige Gewerbehoftür 1110x2855mm**
Zweiteilige Außentür
Außenelement als Zweiteilige Außentür
Größe ca. 1110 mm x 2885 mm
Material: PVC
Farbe: weiß
Dichtung: Grau oder Schwarz
Rahmen: Blendrahmen ca. 75 mm
Verstärkung: nach Erfordernis-
Flügel: Flügelbreite ca. 100 mm
Verstärkung: nach Erfordernis
Teilungen: Pfostenbreite ca. 94 mm
Verstärkung: nach Erfordernis
Beschlag: Kipp (Feld: 1)
Dreh links (Feld: 2)
Griff: Fenster (Öffnung 1)
Fenstergriff weiß
Griffhöhe ca. 555 mm
Haustür (Öffnung 2)
Türgriff weiß
Haustür Stoßgriff Aluminium
Rosette Aluminium
Rosette Aluminium
Griffhöhe ca. 1050 mm
Glas/Füllung: Standard Zweifachverglasung
Zubehör: PVC Innenfensterbank Tiefe ca. 200 mm
Zierprofil waagerecht [außen]
Wetterschenkel [außen] (unten)
Teilungsmaße horizontal ca. 2335mm

liefern und fachgerecht einbauen
Menge: 1,000 Stk

**02.02.0130 Zulage Wärmedämmglas Ug0.6**
Zulage zur Vorposition für Ausführung mit
Wärmedämmglas Ug _ 0,6 W/m²K, Dicke ca. 44 mm
Menge: 1,000 Stk

**02.02.0140 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm

liefern und fachgerecht einbauen
Menge: 3,000 Stk

**02.02.0150 Zulage Wärmedämmglas Ug0.6**
Zulage zur Vorposition für Ausführung mit
Wärmedämmglas Ug _ 0,6 W/m²K, Dicke ca. 44 mm
Menge: 3,000 Stk

**02.02.0160 Fensterfalzlüfter**
Selbständig regelnde Fensterfalzlüfter aus Kunststoff
zum paarweisen Einbau in Außenelemente aus PVC.
Zulässig nach DIN 1946-6,
schlagregendicht,
Klassifizierung der Luftdurchlässigkeit nach DIN EN
1026,
gemäß Vorgabe des Lüftungskonzeptes,
liefern und fachgerecht
in vorstehende Elemente einbauen

Die Abrechnung erfolgt pro Stück fix und fertig
eingebautem Falzlüfter.
Menge: 20,000 Stk

#### Abschnitt 02.03 ME 14 - EG

**02.03.0010 Ausbau und Entsorgung Altelemente**
In der Einheit vorhandene Altelemente, Art und Typ
gemäß Bestandsfensterkartierung im Anhang dieser
Leistungsbeschreibung, ausbauen, in Container oder
Fahrzeug laden und einschließlich anfallender
Transport- und Entsorgungskosten fachgerecht entsorgen
beziehungsweise einer stofflichen Verwertung zuführen.

Die Abrechnung erfolgt je Stück ausgebautem und
entsorgtem Element unabhängig Typ und Größe.
Menge: 14,000 Stk

**02.03.0020 Zweiteiliges Schaufenster 975x2395mm**
Zweiteiliges Fenster
Außenelement als Zweiteiliges Fenster
Größe ca. 975 mm x 2395 mm Außenmaß
975 mm x 2365 mm Rahmenaußenmaß
Material: PVC
Farbe: weiß
Dichtung: Grau oder Schwarz
Rahmen: Blendrahmenbreite ca. 84 mm
Verstärkung: nach Erfordernis
Flügel: Flügelbreite ca. 82 mm
Verstärkung: nach Erfordernis
Teilungen: Pfostenbreite ca. 92 mm
Verstärkung: nach Erfordernis
Beschlag: Kipp (Feld: 1)
Fest im Rahmen (Feld: 2)
Griff: Fenster (Öffnung 1)
Fenstergriff weiß
Griffhöhe ca. 487.5 mm
Glas/Füllung: Standard Zweifachverglasung
Zubehör: PVC Innenfensterbank Tiefe ca. 200 mm
Anschlussprofil 30 mm für Fensterbank (unten)
Teilungsmaße horizontal ca. 1865mm

liefern und fachgerecht einbauen
Menge: 1,000 Stk

**02.03.0030 Zulage Schalldämmglas SSK5**
Zulage zur Vorposition für Ausführung mit
Schalldämmglas.Rw _ 47 dB, Ug _ 0,6 W/m²K,
Glasdicke ca. 50 mm, Schallschutzklasse 5.
Menge: 1,000 Stk

**02.03.0040 Zweiteiliges Schaufenster 1005x2425mm**
Zweiteiliges Fenster
Außenelement als Zweiteiliges Fenster
Größe ca. 1005 mm x 2425 mm Außenmaß
1005 mm x 2395 mm Rahmenaußenmaß
Material: PVC
Farbe: weiß
Dichtung: Grau oder Schwarz
Rahmen: Blendrahmenbreite ca. 70 mm
Verstärkung: nach Erfordernis
Flügel: Flügelbreite ca. 70 mm
Verstärkung: nach Erfordernis,
Teilungen: Pfostenbreite ca. 92 mm
Verstärkung: nach Erfordernis
Beschlag: Kipp (Feld: 1)
Fest im Rahmen (Feld: 2)
Griff: Fenster (Öffnung 1)
Fenstergriff weiß
Griffhöhe ca. 502.5 mm
Glas/Füllung: Standard Zweifachverglasung
Zubehör: PVC Innenfensterbank Tiefe ca. 200 mm
Anschlussprofil 30 mm für Fensterbank (unten)
Teilungsmaße horizontal ca. 1895mm

liefern und fachgerecht einbauen
Menge: 6,000 Stk

**02.03.0050 Zulage Schalldämmglas SSK5**
Zulage zur Vorposition für Ausführung mit
Schalldämmglas.Rw _ 47 dB, Ug _ 0,6 W/m²K,
Glasdicke ca. 50 mm, Schallschutzklasse 5.
Menge: 6,000 Stk

**02.03.0060 Sechsteiliges Schaufenster 2840x2285mm**
Sechsteiliges Schaufenster
Außenelement als Sechsteiliges Schaufenster
Größe ca. 2840 mm x 2285 mm Außenmaß
2840 mm x 2255 mm Rahmenaußenmaß
Material: PVC
Farbe: weiß
Dichtung: Grau oder Schwarz
Rahmen: Blendrahmenbreite ca. 84 mm
Verstärkung: nach Erfordernis
Flügel: Flügelbreite ca. 70 mm
Verstärkung: nach Erfordernis,
Teilungen: Pfostenbreite ca. 92 mm
Verstärkung: nach Erfordernis
Beschlag: Kipp (Feld: 1, 2, 3)
Fest im Rahmen (Feld: 4, 5, 6)
Griff: Fenster (Öffnung 1, 2, 3)
Fenstergriff weiß
Griffhöhe ca. 492.5 mm
Glas/Füllung: Standard Zweifachverglasung
Zubehör: PVC Innenfensterbank Tiefe ca. 200 mm
Anschlussprofil 30 mm für Fensterbank (unten)
Teilungsmaße horizontal ca. 1755mm
Teilungsmaße vertikal ca. 947mm,1893mm

liefern und fachgerecht einbauen
Menge: 1,000 Stk

**02.03.0070 Zulage Schalldämmglas SSK5**
Zulage zur Vorposition für Ausführung mit
Schalldämmglas.Rw _ 47 dB, Ug _ 0,6 W/m²K,
Glasdicke ca. 50 mm, Schallschutzklasse 5.
Menge: 1,000 Stk

**02.03.0080 Sechsteiliges Schaufenster 3280x2295mm**
Sechsteiliges Schaufenster
Außenelement als Sechsteiliges Schaufenster
Größe ca. 3280 mm x 2295 mm Außenmaß
3280 mm x 2265 mm Rahmenaußenmaß
Material: PVC
Farbe: weiß
Dichtung: Grau oder Schwarz
Rahmen: Blendrahmenbreite ca. 84 mm
Verstärkung: nach Erfordernis
Flügel: Flügelbreite ca. 82 mm
Verstärkung: nach Erfordernis
Teilungen: Pfostenbreite ca. 92 mm
Verstärkung: nach Erfordernis
Beschlag: Kipp (Feld: 1, 2, 3)
Fest im Rahmen (Feld: 4, 5, 6)
Griff: Fenster (Öffnung 1, 2, 3)
Fenstergriff weiß
Griffhöhe ca. 565.5 mm
Glas/Füllung: Standard Zweifachverglasung
Zubehör: PVC Innenfensterbank Tiefe ca. 200 mm
Anschlussprofil 30 mm für Fensterbank (unten)
Teilungsmaße horizontal ca. 1765mm
Teilungsmaße vertikal ca. 1093mm,2187mm

liefern und fachgerecht einbauen
Menge: 1,000 Stk

**02.03.0090 Zulage Schalldämmglas SSK5**
Zulage zur Vorposition für Ausführung mit
Schalldämmglas.Rw _ 47 dB, Ug _ 0,6 W/m²K,
Glasdicke ca. 50 mm, Schallschutzklasse 5.
Menge: 1,000 Stk

**02.03.0100 Schaufenster 1315x2265mm**
Zweiteiliges Fenster
Außenelement als Zweiteiliges Fenster
Größe ca. 1315 mm x 2265 mm Außenmaß
1315 mm x 2235 mm Rahmenaußenmaß
Material: PVC
Farbe: weiß
Dichtung: Grau oder Schwarz
Rahmen: Blendrahmenbreite ca. 84 mm
Verstärkung: nach Erfordernis
Flügel: Flügelbreite ca. 82 mm
Verstärkung: nach Erfordernis
Teilungen: Pfostenbreite ca. 92 mm
Verstärkung: nach Erfordernis
Beschlag: Kipp (Feld: 1)
Fest im Rahmen (Feld: 2)
Griff: Fenster (Öffnung 1)
Fenstergriff weiß
Griffhöhe ca. 657.5 mm
Glas/Füllung: Standard Zweifachverglasung
Zubehör: PVC Innenfensterbank Tiefe ca. 200 mm
Anschlussprofil 30 mm für Fensterbank (unten)
Teilungsmaße horizontal ca. 1735mm

liefern und fachgerecht einbauen
Menge: 1,000 Stk

**02.03.0110 Zulage Schalldämmglas SSK5**
Zulage zur Vorposition für Ausführung mit
Schalldämmglas.Rw _ 47 dB, Ug _ 0,6 W/m²K,
Glasdicke ca. 50 mm, Schallschutzklasse 5.
Menge: 1,000 Stk

**02.03.0120 Zweiteiige Turmeingangstür 1155x2695mm**
Zweiteilige Außentür
Außenelement als Zweiteilige Außentür
Größe ca. 1155 mm x 2695 mm
Material: PVC
Farbe: weiß
Dichtung: Grau oder Schwarz
Rahmen: Breite Blendrahmen ca. 84 mm
Verstärkung: nach statischer Erfordernis
Teilungen: Pfostenbreite ca. 92 mm
Verstärkung: nach statischer Erfordernis
Beschlag: Kipp (Feld: 1)
Dreh rechts (Feld: 2)
Griff: Fenster (Öffnung 1)
Fenstergriff weiß
Griffhöhe ca. 577.5 mm
Haustür (Öffnung 2)
Türgriff weiß
Haustür Stoßgriff Aluminium
Rosette Aluminium
Rosette Aluminium
Griffhöhe ca. 1050 mm
Glas/Füllung: Standard Zweifachverglasung
Zubehör: PVC Innenfensterbank Tiefe ca. 200 mm
Wetterschenkel [außen] (unten)
Farbe: E6/EV1 Standard silber eloxiert
Bodenschwelle: Anschlussprofil
Teilungsmaße horizontal ca. 2295mm

liefern und fachgerecht einbauen
Menge: 1,000 Stk

**02.03.0130 Zulage Schalldämmglas SSK5**
Zulage zur Vorposition für Ausführung mit
Schalldämmglas.Rw _ 47 dB, Ug _ 0,6 W/m²K,
Glasdicke ca. 50 mm, Schallschutzklasse 5.
Menge: 1,000 Stk

**02.03.0140 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.03.0150 Zulage Wärmedämmglas Ug0.6**
Zulage zur Vorposition für Ausführung mit
Wärmedämmglas Ug _ 0,6 W/m²K, Dicke ca. 44 mm
Menge: 1,000 Stk

**02.03.0160 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**02.03.0170 Zulage Wärmedämmglas Ug0.6**
Zulage zur Vorposition für Ausführung mit
Wärmedämmglas Ug _ 0,6 W/m²K, Dicke ca. 44 mm
Menge: 1,000 Stk

**02.03.0180 Hoffenster 850x2020mm**
Einteiliges Fenster
Außenelement als Einteiliges Fenster
Größe ca. 850 mm x 2020 mm Außenmaß
850 mm x 1990 mm Rahmenaußenmaß
Material: PVC
Farbe: weiß
Dichtung: Grau oder Schwarz
Rahmen: Blendrahmen ca. 74 mm
Verstärkung: nach Erfordernis
Flügel: Flügel ca. 75 mm
Verstärkung: nach Erfordernis,
Beschlag: Dreh-Kipp rechts
Griff: Fenster (Öffnung 1)
Fenstergriff weiß
Griffhöhe ca. 995 mm
Glas/Füllung: Standard Zweifachverglasung
Sprossen: Klebesprossen ca. 25 mm ( Feld 1)
Zubehör: PVC Innenfensterbank Tiefe ca. 200 mm
Anschlussprofil 30 mm für Fensterbank (unten)
Farbe: Weiß.
Menge: 1,000 Stk

**02.03.0190 Zulage Wärmedämmglas Ug0.6**
Zulage zur Vorposition für Ausführung mit
Wärmedämmglas Ug _ 0,6 W/m²K, Dicke ca. 44 mm
Menge: 1,000 Stk

**02.03.0200 Fensterfalzlüfter**
Selbständig regelnde Fensterfalzlüfter aus Kunststoff
zum paarweisen Einbau in Außenelemente aus PVC.
Zulässig nach DIN 1946-6,
schlagregendicht,
Klassifizierung der Luftdurchlässigkeit nach DIN EN
1026,
gemäß Vorgabe des Lüftungskonzeptes,
liefern und fachgerecht
in vorstehende Elemente einbauen

Die Abrechnung erfolgt pro Stück fix und fertig
eingebautem Falzlüfter.
Menge: 28,000 Stk

#### Abschnitt 02.04 ME 15 - 1. OG

**02.04.0010 Ausbau und Entsorgung Altelemente**
In der Einheit vorhandene Altelemente, Art und Typ
gemäß Bestandsfensterkartierung im Anhang dieser
Leistungsbeschreibung, ausbauen, in Container oder
Fahrzeug laden und einschließlich anfallender
Transport- und Entsorgungskosten fachgerecht entsorgen
beziehungsweise einer stofflichen Verwertung zuführen.

Die Abrechnung erfolgt je Stück ausgebautem und
entsorgtem Element unabhängig Typ und Größe.
Menge: 9,000 Stk

**02.04.0020 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.04.0030 Zulage Schalldämmglas SSK5**
Zulage zur Vorposition für Ausführung mit
Schalldämmglas.Rw _ 47 dB, Ug _ 0,6 W/m²K,
Glasdicke ca. 50 mm, Schallschutzklasse 5.
Menge: 1,000 Stk

**02.04.0040 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 5,000 Stk

**02.04.0050 Zulage Schalldämmglas SSK5**
Zulage zur Vorposition für Ausführung mit
Schalldämmglas.Rw _ 47 dB, Ug _ 0,6 W/m²K,
Glasdicke ca. 50 mm, Schallschutzklasse 5.
Menge: 5,000 Stk

**02.04.0060 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.04.0070 Zulage Wärmedämmglas Ug0.6**
Zulage zur Vorposition für Ausführung mit
Wärmedämmglas Ug _ 0,6 W/m²K, Dicke ca. 44 mm
Menge: 1,000 Stk

**02.04.0080 Hoffenster 850x2020mm**
Einteiliges Fenster
Außenelement als Einteiliges Fenster
Größe ca. 850 mm x 2020 mm Außenmaß
850 mm x 1990 mm Rahmenaußenmaß
Material: PVC
Farbe: weiß
Dichtung: Grau oder Schwarz
Rahmen: Blendrahmen ca. 74 mm
Verstärkung: nach Erfordernis
Flügel: Flügel ca. 75 mm
Verstärkung: nach Erfordernis,
Beschlag: Dreh-Kipp rechts
Griff: Fenster (Öffnung 1)
Fenstergriff weiß
Griffhöhe ca. 995 mm
Glas/Füllung: Zweifachverglasung
Sprossen: Klebesprossen ca. 25 mm ( Feld 1)
Zubehör: PVC Innenfensterbank Tiefe ca. 200 mm
Anschlussprofil 30 mm für Fensterbank (unten)
Farbe: Weiß.
Menge: 1,000 Stk

**02.04.0090 Zulage Wärmedämmglas Ug0.6**
Zulage zur Vorposition für Ausführung mit
Wärmedämmglas Ug _ 0,6 W/m²K, Dicke ca. 44 mm
Menge: 1,000 Stk

**02.04.0100 Zweiteiliges Hoffenster 1410x1990mm**
Zweiteiliges Fenster
Außenelement als Zweiteiliges Fenster
Größe ca. 1410 mm x 1990 mm Außenmaß
1410 mm x 1960 mm Rahmenaußenmaß
Material: PVC
Farbe: weiß
Dichtung: Grau oder Schwarz
Rahmen: Blendrahmen ca. 75 mm
Verstärkung: nach Erfordernis-
Flügel: Flügel ca. 75 mm
Verstärkung: nach Erfordernis
Teilungen: Pfostenbreite ca. 94 mm
Verstärkung: nach Erfordernis
Beschlag: Dreh-Kipp rechts (Feld: 1)
Dreh-Kipp links (Feld: 2)
Griff: Fenster (Öffnung 1, 2)
Fenstergriff weiß
Griffhöhe ca. 980 mm
Glas/Füllung: Standard Zweifachverglasung
Zubehör: PVC Innenfensterbank Tiefe ca. 200 mm
Anschlussprofil 30 mm für Fensterbank (unten)
Lisene [außen]
Verstärkung: nach statischer Erfordernis
Teilungsmaße vertikal ca. 705mm
Menge: 1,000 Stk

**02.04.0110 Zulage Wärmedämmglas Ug0.6**
Zulage zur Vorposition für Ausführung mit
Wärmedämmglas Ug _ 0,6 W/m²K, Dicke ca. 44 mm
Menge: 1,000 Stk

**02.04.0120 Fensterfalzlüfter**
Selbständig regelnde Fensterfalzlüfter aus Kunststoff
zum paarweisen Einbau in Außenelemente aus PVC.
Zulässig nach DIN 1946-6,
schlagregendicht,
Klassifizierung der Luftdurchlässigkeit nach DIN EN
1026,
gemäß Vorgabe des Lüftungskonzeptes,
liefern und fachgerecht
in vorstehende Elemente einbauen

Die Abrechnung erfolgt pro Stück fix und fertig
eingebautem Falzlüfter.
Menge: 18,000 Stk

#### Abschnitt 02.05 ME 16 - 1. OG

**02.05.0010 Ausbau und Entsorgung Altelemente**
In der Einheit vorhandene Altelemente, Art und Typ
gemäß Bestandsfensterkartierung im Anhang dieser
Leistungsbeschreibung, ausbauen, in Container oder
Fahrzeug laden und einschließlich anfallender
Transport- und Entsorgungskosten fachgerecht entsorgen
beziehungsweise einer stofflichen Verwertung zuführen.

Die Abrechnung erfolgt je Stück ausgebautem und
entsorgtem Element unabhängig Typ und Größe.
Menge: 10,000 Stk

**02.05.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 5,000 Stk

**02.05.0030 Zulage Schalldämmglas SSK5**
Zulage zur Vorposition für Ausführung mit
Schalldämmglas.Rw _ 47 dB, Ug _ 0,6 W/m²K,
Glasdicke ca. 50 mm, Schallschutzklasse 5.
Menge: 5,000 Stk

**02.05.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.05.0050 Zulage Schalldämmglas SSK5**
Zulage zur Vorposition für Ausführung mit
Schalldämmglas.Rw _ 47 dB, Ug _ 0,6 W/m²K,
Glasdicke ca. 50 mm, Schallschutzklasse 5.
Menge: 1,000 Stk

**02.05.0060 Zweiteilige Erkerseitentür 695x2870mm**
Zweiteilige Balkonfenstertür
Außenelement als Zweiteilige Balkonfenstertür
Größe ca. 695 mm x 2871.5 mm Außenmaß
695 mm x 2830 mm Rahmenaußenmaß
Material: PVC
Farbe: Weiß
Dichtung: Grau oder Schwarz
Rahmen: Blendrahmen ca. 75 mm
Verstärkung: nach Erfordernis
Flügel: Flügelbreite ca. 70 mm
Verstärkung: nach Erfordernis
Teilungen: 6054 Pfosten ca. 108 mm
Verstärkung: nach Erfordernis,
Beschlag: Dreh-Kipp links
Griff: Fenster (Öffnung 1)
Fenstergriff weiß
Griffhöhe ca. 442 mm
Fenstertür (Öffnung 2)
Fenstertürgriff Aluminium
Griffhöhe ca. 1050 mm
Glas/Füllung: Standard Zweifachverglasung (Feld: 1,
2.1)
Paneel 4,5/46,5/3 (Feld: 2.2)
Sprossen: Pfostenbreite ca. 92 mm (von unten ca. 800 mm
Feld 2)
Zubehör: PVC Innenfensterbank Tiefe ca. 200 mm
Sockelzusatzprofil ca. 50 mm (unten)
Verstärkung: nach Erfordernis
Zierprofil waagerecht [außen]
Wetterschenkel [außen] (unten)
Farbe: E6/EV1 Standard silber eloxiert
Bodenschwelle: Anschlussprofil
Teilungsmaße horizontal ca. 1930mm
Menge: 1,000 Stk

**02.05.0070 Zulage Schalldämmglas SSK5**
Zulage zur Vorposition für Ausführung mit
Schalldämmglas.Rw _ 47 dB, Ug _ 0,6 W/m²K,
Glasdicke ca. 50 mm, Schallschutzklasse 5.
Menge: 1,000 Stk

**02.05.0080 Zweiteiliges Erkerseitenfenster 570x2050mm**
Zweiteiliges Fenster
Außenelement als Zweiteiliges Fenster
Größe ca. 570 mm x 2050 mm Außenmaß
570 mm x 2020 mm Rahmenaußenmaß
Material: PVC
Farbe: weiß
Dichtung: Grau oder Schwarz
Rahmen: Blendrahmen ca. 75 mm
Verstärkung: nach Erfordernis
Flügel: Flügelbreite ca. 70 mm
Verstärkung: nach Erfordernis
Teilungen: Pfostenbreite ca. 92 mm
Verstärkung: nach Erfordernis
Beschlag: Festflügel (Feld: 1)
Dreh-Kipp rechts (Feld: 2)
Griff: Fenster (Öffnung 2)
Fenstergriff weiß
Griffhöhe ca. 572 mm
Glas/Füllung: Standard Zweifachverglasung
Zubehör: PVC Innenfensterbank Tiefe ca. 200 mm  _
Anschlussprofil 30 mm für Fensterbank (unten)
Zierprofil waagerecht [außen]
Teilungsmaße horizontal ca. 1120mm
Menge: 1,000 Stk

**02.05.0090 Zulage Wärmedämmglas Ug0.6**
Zulage zur Vorposition für Ausführung mit
Wärmedämmglas Ug _ 0,6 W/m²K, Dicke ca. 44 mm
Menge: 1,000 Stk

**02.05.0100 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.05.0110 Zulage Wärmedämmglas Ug0.6**
Zulage zur Vorposition für Ausführung mit
Wärmedämmglas Ug _ 0,6 W/m²K, Dicke ca. 44 mm
Menge: 1,000 Stk

**02.05.0120 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**02.05.0130 Zulage Wärmedämmglas Ug0.6**
Zulage zur Vorposition für Ausführung mit
Wärmedämmglas Ug _ 0,6 W/m²K, Dicke ca. 44 mm
Menge: 1,000 Stk

**02.05.0140 Fensterfalzlüfter**
Selbständig regelnde Fensterfalzlüfter aus Kunststoff
zum paarweisen Einbau in Außenelemente aus PVC.
Zulässig nach DIN 1946-6,
schlagregendicht,
Klassifizierung der Luftdurchlässigkeit nach DIN EN
1026,
gemäß Vorgabe des Lüftungskonzeptes,
liefern und fachgerecht
in vorstehende Elemente einbauen

Die Abrechnung erfolgt pro Stück fix und fertig
eingebautem Falzlüfter.
Menge: 20,000 Stk

#### Abschnitt 02.06 ME 17 - 2. OG

**02.06.0010 Ausbau und Entsorgung Altelemente**
In der Einheit vorhandene Altelemente, Art und Typ
gemäß Bestandsfensterkartierung im Anhang dieser
Leistungsbeschreibung, ausbauen, in Container oder
Fahrzeug laden und einschließlich anfallender
Transport- und Entsorgungskosten fachgerecht entsorgen
beziehungsweise einer stofflichen Verwertung zuführen.

Die Abrechnung erfolgt je Stück ausgebautem und
entsorgtem Element unabhängig Typ und Größe.
Menge: 9,000 Stk

**02.06.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 5,000 Stk

**02.06.0030 Zulage Schalldämmglas SSK5**
Zulage zur Vorposition für Ausführung mit
Schalldämmglas.Rw _ 47 dB, Ug _ 0,6 W/m²K,
Glasdicke ca. 50 mm, Schallschutzklasse 5.
Menge: 5,000 Stk

**02.06.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.06.0050 Zulage Schalldämmglas SSK5**
Zulage zur Vorposition für Ausführung mit
Schalldämmglas.Rw _ 47 dB, Ug _ 0,6 W/m²K,
Glasdicke ca. 50 mm, Schallschutzklasse 5.
Menge: 1,000 Stk

**02.06.0060 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.06.0070 Zulage Wärmedämmglas Ug0.6**
Zulage zur Vorposition für Ausführung mit
Wärmedämmglas Ug _ 0,6 W/m²K, Dicke ca. 44 mm
Menge: 1,000 Stk

**02.06.0080 Zweiteiliges Hoffenster 1410x1990mm**
Zweiteiliges Fenster
Außenelement als Zweiteiliges Fenster
Größe ca. 1410 mm x 1990 mm Außenmaß
1410 mm x 1960 mm Rahmenaußenmaß
Material: PVC
Farbe: weiß
Dichtung: Grau oder Schwarz
Rahmen: Blendrahmen ca. 75 mm
Verstärkung: nach Erfordernis-
Flügel: Flügel ca. 75 mm
Verstärkung: nach Erfordernis
Teilungen: Pfostenbreite ca. 94 mm
Verstärkung: nach Erfordernis
Beschlag: Dreh-Kipp rechts (Feld: 1)
Dreh-Kipp links (Feld: 2)
Griff: Fenster (Öffnung 1, 2)
Fenstergriff weiß
Griffhöhe ca. 980 mm
Glas/Füllung: Standard Zweifachverglasung
Zubehör: PVC Innenfensterbank Tiefe ca. 200 mm
Anschlussprofil 30 mm für Fensterbank (unten)
Lisene [außen]
Verstärkung: nach statischer Erfordernis
Teilungsmaße vertikal ca. 705mm
Menge: 1,000 Stk

**02.06.0090 Zulage Wärmedämmglas Ug0.6**
Zulage zur Vorposition für Ausführung mit
Wärmedämmglas Ug _ 0,6 W/m²K, Dicke ca. 44 mm
Menge: 1,000 Stk

**02.06.0100 Hoffenster 850x2020mm**
Einteiliges Fenster
Außenelement als Einteiliges Fenster
Größe ca. 850 mm x 2020 mm Außenmaß
850 mm x 1990 mm Rahmenaußenmaß
Material: PVC
Farbe: weiß
Dichtung: Grau oder Schwarz
Rahmen: Blendrahmen ca. 74 mm
Verstärkung: nach Erfordernis
Flügel: Flügel ca. 75 mm
Verstärkung: nach Erfordernis,
Beschlag: Dreh-Kipp rechts
Griff: Fenster (Öffnung 1)
Fenstergriff weiß
Griffhöhe ca. 995 mm
Glas/Füllung: Zweifachverglasung
Sprossen: Klebesprossen ca. 25 mm ( Feld 1)
Zubehör: PVC Innenfensterbank Tiefe ca. 200 mm
Anschlussprofil 30 mm für Fensterbank (unten)
Farbe: Weiß.
Menge: 1,000 Stk

**02.06.0110 Zulage Wärmedämmglas Ug0.6**
Zulage zur Vorposition für Ausführung mit
Wärmedämmglas Ug _ 0,6 W/m²K, Dicke ca. 44 mm
Menge: 1,000 Stk

**02.06.0120 Fensterfalzlüfter**
Selbständig regelnde Fensterfalzlüfter aus Kunststoff
zum paarweisen Einbau in Außenelemente aus PVC.
Zulässig nach DIN 1946-6,
schlagregendicht,
Klassifizierung der Luftdurchlässigkeit nach DIN EN
1026,
gemäß Vorgabe des Lüftungskonzeptes,
liefern und fachgerecht
in vorstehende Elemente einbauen

Die Abrechnung erfolgt pro Stück fix und fertig
eingebautem Falzlüfter.
Menge: 18,000 Stk

#### Abschnitt 02.07 ME 18 - 2. OG

**02.07.0010 Ausbau und Entsorgung Altelemente**
In der Einheit vorhandene Altelemente, Art und Typ
gemäß Bestandsfensterkartierung im Anhang dieser
Leistungsbeschreibung, ausbauen, in Container oder
Fahrzeug laden und einschließlich anfallender
Transport- und Entsorgungskosten fachgerecht entsorgen
beziehungsweise einer stofflichen Verwertung zuführen.

Die Abrechnung erfolgt je Stück ausgebautem und
entsorgtem Element unabhängig Typ und Größe.
Menge: 10,000 Stk

**02.07.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 5,000 Stk

**02.07.0030 Zulage Wärmedämmglas Ug0.6**
Zulage zur Vorposition für Ausführung mit
Wärmedämmglas Ug _ 0,6 W/m²K, Dicke ca. 44 mm
Menge: 5,000 Stk

**02.07.0040 Zweiteilige Erkerseitentür 695x2870mm**
Zweiteilige Balkonfenstertür
Außenelement als Zweiteilige Balkonfenstertür
Größe ca. 695 mm x 2871.5 mm Außenmaß
695 mm x 2830 mm Rahmenaußenmaß
Material: PVC
Farbe: Weiß
Dichtung: Grau oder Schwarz
Rahmen: Blendrahmen ca. 75 mm
Verstärkung: nach Erfordernis
Flügel: Flügelbreite ca. 70 mm
Verstärkung: nach Erfordernis
Teilungen: 6054 Pfosten ca. 108 mm
Verstärkung: nach Erfordernis,
Beschlag: Dreh-Kipp links
Griff: Fenster (Öffnung 1)
Fenstergriff weiß
Griffhöhe ca. 442 mm
Fenstertür (Öffnung 2)
Fenstertürgriff Aluminium
Griffhöhe ca. 1050 mm
Glas/Füllung: Standard Zweifachverglasung (Feld: 1,
2.1)
Paneel 4,5/46,5/3 (Feld: 2.2)
Sprossen: Pfostenbreite ca. 92 mm (von unten ca. 800 mm
Feld 2)
Zubehör: PVC Innenfensterbank Tiefe ca. 200 mm
Sockelzusatzprofil ca. 50 mm (unten)
Verstärkung: nach Erfordernis
Zierprofil waagerecht [außen]
Wetterschenkel [außen] (unten)
Farbe: E6/EV1 Standard silber eloxiert
Bodenschwelle: Anschlussprofil
Teilungsmaße horizontal ca. 1930mm
Menge: 1,000 Stk

**02.07.0050 Zulage Schalldämmglas SSK5**
Zulage zur Vorposition für Ausführung mit
Schalldämmglas.Rw _ 47 dB, Ug _ 0,6 W/m²K,
Glasdicke ca. 50 mm, Schallschutzklasse 5.
Menge: 1,000 Stk

**02.07.0060 Zweiteiliges Erkerseitenfenster 570x2050mm**
Zweiteiliges Fenster
Außenelement als Zweiteiliges Fenster
Größe ca. 570 mm x 2050 mm Außenmaß
570 mm x 2020 mm Rahmenaußenmaß
Material: PVC
Farbe: weiß
Dichtung: Grau oder Schwarz
Rahmen: Blendrahmen ca. 75 mm
Verstärkung: nach Erfordernis
Flügel: Flügelbreite ca. 70 mm
Verstärkung: nach Erfordernis
Teilungen: Pfostenbreite ca. 92 mm
Verstärkung: nach Erfordernis
Beschlag: Festflügel (Feld: 1)
Dreh-Kipp rechts (Feld: 2)
Griff: Fenster (Öffnung 2)
Fenstergriff weiß
Griffhöhe ca. 572 mm
Glas/Füllung: Standard Zweifachverglasung
Zubehör: PVC Innenfensterbank Tiefe ca. 200 mm  _
Anschlussprofil 30 mm für Fensterbank (unten)
Zierprofil waagerecht [außen]
Teilungsmaße horizontal ca. 1120mm
Menge: 1,000 Stk

**02.07.0070 Zulage Wärmedämmglas Ug0.6**
Zulage zur Vorposition für Ausführung mit
Wärmedämmglas Ug _ 0,6 W/m²K, Dicke ca. 44 mm
Menge: 1,000 Stk

**02.07.0080 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.07.0090 Zulage Wärmedämmglas Ug0.6**
Zulage zur Vorposition für Ausführung mit
Wärmedämmglas Ug _ 0,6 W/m²K, Dicke ca. 44 mm
Menge: 1,000 Stk

**02.07.0100 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.07.0110 Zulage Wärmedämmglas Ug0.6**
Zulage zur Vorposition für Ausführung mit
Wärmedämmglas Ug _ 0,6 W/m²K, Dicke ca. 44 mm
Menge: 1,000 Stk

**02.07.0120 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**02.07.0130 Zulage Wärmedämmglas Ug0.6**
Zulage zur Vorposition für Ausführung mit
Wärmedämmglas Ug _ 0,6 W/m²K, Dicke ca. 44 mm
Menge: 1,000 Stk

**02.07.0140 Fensterfalzlüfter**
Selbständig regelnde Fensterfalzlüfter aus Kunststoff
zum paarweisen Einbau in Außenelemente aus PVC.
Zulässig nach DIN 1946-6,
schlagregendicht,
Klassifizierung der Luftdurchlässigkeit nach DIN EN
1026,
gemäß Vorgabe des Lüftungskonzeptes,
liefern und fachgerecht
in vorstehende Elemente einbauen

Die Abrechnung erfolgt pro Stück fix und fertig
eingebautem Falzlüfter.
Menge: 20,000 Stk

#### Abschnitt 02.08 ME 19 - 3. OG

**02.08.0010 Ausbau und Entsorgung Altelemente**
In der Einheit vorhandene Altelemente, Art und Typ
gemäß Bestandsfensterkartierung im Anhang dieser
Leistungsbeschreibung, ausbauen, in Container oder
Fahrzeug laden und einschließlich anfallender
Transport- und Entsorgungskosten fachgerecht entsorgen
beziehungsweise einer stofflichen Verwertung zuführen.

Die Abrechnung erfolgt je Stück ausgebautem und
entsorgtem Element unabhängig Typ und Größe.
Menge: 6,000 Stk

**02.08.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 3,000 Stk

**02.08.0030 Zulage Schalldämmglas SSK5**
Zulage zur Vorposition für Ausführung mit
Schalldämmglas.Rw _ 47 dB, Ug _ 0,6 W/m²K,
Glasdicke ca. 50 mm, Schallschutzklasse 5.
Menge: 3,000 Stk

**02.08.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.08.0050 Zulage Schalldämmglas SSK5**
Zulage zur Vorposition für Ausführung mit
Schalldämmglas.Rw _ 47 dB, Ug _ 0,6 W/m²K,
Glasdicke ca. 50 mm, Schallschutzklasse 5.
Menge: 1,000 Stk

**02.08.0060 Zweiteiliges Hoffenster 1410x1990mm**
Zweiteiliges Fenster
Außenelement als Zweiteiliges Fenster
Größe ca. 1410 mm x 1990 mm Außenmaß
1410 mm x 1960 mm Rahmenaußenmaß
Material: PVC
Farbe: weiß
Dichtung: Grau oder Schwarz
Rahmen: Blendrahmen ca. 75 mm
Verstärkung: nach Erfordernis-
Flügel: Flügel ca. 75 mm
Verstärkung: nach Erfordernis
Teilungen: Pfostenbreite ca. 94 mm
Verstärkung: nach Erfordernis
Beschlag: Dreh-Kipp rechts (Feld: 1)
Dreh-Kipp links (Feld: 2)
Griff: Fenster (Öffnung 1, 2)
Fenstergriff weiß
Griffhöhe ca. 980 mm
Glas/Füllung: Standard Zweifachverglasung
Zubehör: PVC Innenfensterbank Tiefe ca. 200 mm
Anschlussprofil 30 mm für Fensterbank (unten)
Lisene [außen]
Verstärkung: nach statischer Erfordernis
Teilungsmaße vertikal ca. 705mm
Menge: 1,000 Stk

**02.08.0070 Zulage Wärmedämmglas Ug0.6**
Zulage zur Vorposition für Ausführung mit
Wärmedämmglas Ug _ 0,6 W/m²K, Dicke ca. 44 mm
Menge: 1,000 Stk

**02.08.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.08.0090 Zulage Wärmedämmglas Ug0.6**
Zulage zur Vorposition für Ausführung mit
Wärmedämmglas Ug _ 0,6 W/m²K, Dicke ca. 44 mm
Menge: 1,000 Stk

**02.08.0100 Fensterfalzlüfter**
Selbständig regelnde Fensterfalzlüfter aus Kunststoff
zum paarweisen Einbau in Außenelemente aus PVC.
Zulässig nach DIN 1946-6,
schlagregendicht,
Klassifizierung der Luftdurchlässigkeit nach DIN EN
1026,
gemäß Vorgabe des Lüftungskonzeptes,
liefern und fachgerecht
in vorstehende Elemente einbauen

Die Abrechnung erfolgt pro Stück fix und fertig
eingebautem Falzlüfter.
Menge: 12,000 Stk

#### Abschnitt 02.09 ME 20 - 3. OG

**02.09.0010 Ausbau und Entsorgung Altelemente**
In der Einheit vorhandene Altelemente, Art und Typ
gemäß Bestandsfensterkartierung im Anhang dieser
Leistungsbeschreibung, ausbauen, in Container oder
Fahrzeug laden und einschließlich anfallender
Transport- und Entsorgungskosten fachgerecht entsorgen
beziehungsweise einer stofflichen Verwertung zuführen.

Die Abrechnung erfolgt je Stück ausgebautem und
entsorgtem Element unabhängig Typ und Größe.
Menge: 6,000 Stk

**02.09.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 5,000 Stk

**02.09.0030 Zulage Schalldämmglas SSK5**
Zulage zur Vorposition für Ausführung mit
Schalldämmglas.Rw _ 47 dB, Ug _ 0,6 W/m²K,
Glasdicke ca. 50 mm, Schallschutzklasse 5.
Menge: 2,000 Stk

**02.09.0040 Zulage Wärmedämmglas Ug0.6**
Zulage zur Vorposition für Ausführung mit
Wärmedämmglas Ug _ 0,6 W/m²K, Dicke ca. 44 mm
Menge: 3,000 Stk

**02.09.0050 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.09.0060 Zulage Wärmedämmglas Ug0.6**
Zulage zur Vorposition für Ausführung mit
Wärmedämmglas Ug _ 0,6 W/m²K, Dicke ca. 44 mm
Menge: 1,000 Stk

**02.09.0070 Fensterfalzlüfter**
Selbständig regelnde Fensterfalzlüfter aus Kunststoff
zum paarweisen Einbau in Außenelemente aus PVC.
Zulässig nach DIN 1946-6,
schlagregendicht,
Klassifizierung der Luftdurchlässigkeit nach DIN EN
1026,
gemäß Vorgabe des Lüftungskonzeptes,
liefern und fachgerecht
in vorstehende Elemente einbauen

Die Abrechnung erfolgt pro Stück fix und fertig
eingebautem Falzlüfter.
Menge: 12,000 Stk

#### Abschnitt 02.10 ME 21 - 3. OG

**02.10.0010 Ausbau und Entsorgung Altelemente**
In der Einheit vorhandene Altelemente, Art und Typ
gemäß Bestandsfensterkartierung im Anhang dieser
Leistungsbeschreibung, ausbauen, in Container oder
Fahrzeug laden und einschließlich anfallender
Transport- und Entsorgungskosten fachgerecht entsorgen
beziehungsweise einer stofflichen Verwertung zuführen.

Die Abrechnung erfolgt je Stück ausgebautem und
entsorgtem Element unabhängig Typ und Größe.
Menge: 4,000 Stk

**02.10.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**02.10.0030 Zulage Wärmedämmglas Ug0.6**
Zulage zur Vorposition für Ausführung mit
Wärmedämmglas Ug _ 0,6 W/m²K, Dicke ca. 44 mm
Menge: 1,000 Stk

**02.10.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**02.10.0050 Zulage Wärmedämmglas Ug0.6**
Zulage zur Vorposition für Ausführung mit
Wärmedämmglas Ug _ 0,6 W/m²K, Dicke ca. 44 mm
Menge: 1,000 Stk

**02.10.0060 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**02.10.0070 Zulage Wärmedämmglas Ug0.6**
Zulage zur Vorposition für Ausführung mit
Wärmedämmglas Ug _ 0,6 W/m²K, Dicke ca. 44 mm
Menge: 1,000 Stk

**02.10.0080 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**02.10.0090 Zulage Wärmedämmglas Ug0.6**
Zulage zur Vorposition für Ausführung mit
Wärmedämmglas Ug _ 0,6 W/m²K, Dicke ca. 44 mm
Menge: 1,000 Stk

**02.10.0100 Fensterfalzlüfter**
Selbständig regelnde Fensterfalzlüfter aus Kunststoff
zum paarweisen Einbau in Außenelemente aus PVC.
Zulässig nach DIN 1946-6,
schlagregendicht,
Klassifizierung der Luftdurchlässigkeit nach DIN EN
1026,
gemäß Vorgabe des Lüftungskonzeptes,
liefern und fachgerecht
in vorstehende Elemente einbauen

Die Abrechnung erfolgt pro Stück fix und fertig
eingebautem Falzlüfter.
Menge: 8,000 Stk

#### Abschnitt 02.11 ME 22 - DG

**02.11.0010 Ausbau und Entsorgung Altelemente**
In der Einheit vorhandene Altelemente, Art und Typ
gemäß Bestandsfensterkartierung im Anhang dieser
Leistungsbeschreibung, ausbauen, in Container oder
Fahrzeug laden und einschließlich anfallender
Transport- und Entsorgungskosten fachgerecht entsorgen
beziehungsweise einer stofflichen Verwertung zuführen.

Die Abrechnung erfolgt je Stück ausgebautem und
entsorgtem Element unabhängig Typ und Größe.
Menge: 4,000 Stk

**02.11.0020 Zweiteilige Hebeschiebetür Dachloggia 2570x2150mm**
Zweiteilige Hebeschiebetür
Außenelement als Zweiteilige Hebeschiebetür
Größe ca. 2570 mm x 2150 mm
Material: PVC
Farbe: weiß
Dichtung: Grau oder Schwarz
Rahmen: Zargenprofil ca. 65 mm
Verstärkung: nach statischer Erfordernis
Flügel: Flügelbreite ca. 100 mm [innen] (Feld: 1_unten)
Verstärkung: nach statischer Erfordernis
Flügelbreite ca. 100 mm [innen]
Verstärkung: nach Erfordernis
Beschlag: HST Schieb links innen (Feld: 1)
HST fest außen (Feld: 2)
Griff: Hebeschiebetür (Öffnung 1)
Hebeschiebetür Griff Aluminium
Rosette Aluminium
Rosette Aluminium
Griffhöhe ca. 1050 mm
Glas/Füllung: Standard Zweifachverglasung
Bodenschwelle: Sockelanschlussprofil 200 mm
Teilungsmaße vertikal ca. 1285mm

liefern und fachgerecht einbauen
Menge: 1,000 Stk

**02.11.0030 Zulage Schalldämmglas SSK5**
Zulage zur Vorposition für Ausführung mit
Schalldämmglas.Rw _ 47 dB, Ug _ 0,6 W/m²K,
Glasdicke ca. 50 mm, Schallschutzklasse 5.
Menge: 1,000 Stk

**02.11.0040 Dreieckfenster Dachloggia rechts 1610x1350mm**
Einteiliges Fenster
Außenelement als Einteiliges Fenster
Größe ca. 1610 mm x 1381 mm Außenmaß
1610 mm x 1350 mm Rahmenaußenmaß
Material: PVC
Farbe: weiß
Dichtung: Grau oder Schwarz
Rahmen: Blendrahmen ca. 75 mm
Verstärkung: nach Erfordernis
Flügel: Flügelbreite ca. 82 mm
Verstärkung: nach Erfordernis
Beschlag: Festflügel
Glas/Füllung: Standard Zweifachverglasung
Zubehör: PVC Innenfensterbank Tiefe ca. 200 mm
Fensterbank ca. 40 mm [außen zurückgesetzt] (unten)
Menge: 1,000 Stk

**02.11.0050 Zulage Schalldämmglas SSK5**
Zulage zur Vorposition für Ausführung mit
Schalldämmglas.Rw _ 47 dB, Ug _ 0,6 W/m²K,
Glasdicke ca. 50 mm, Schallschutzklasse 5.
Menge: 1,000 Stk

**02.11.0060 Zweiteiliges Schleppgaubenfenster 1650x1150mm**
Zweiteiliges Fenster
Außenelement als Zweiteiliges Fenster
Größe ca. 1650 mm x 1150 mm Außenmaß
1650 mm x 1115.5 mm Rahmenaußenmaß
Material: PVC
Farbe: weiß
Dichtung: Grau oder Schwarz
Rahmen: Blendrahmen ca. 75 mm (unten)
Verstärkung: nach Erfordernis
Blendrahmen ca. 75 mm (rechts, oben, links)
Verstärkung: nach Erfordernis
Flügel: Flügelbreite ca. 70 mm
Verstärkung: nach Erfordernis,
Teilungen: Pfostenbreite ca. 92 mm
Verstärkung: nach Erfordernis ,,
Beschlag: Dreh-Kipp rechts (Feld: 1)
Dreh-Kipp links (Feld: 2)
Griff: Fenster (Öffnung 1, 2)
Fenstergriff weiß
Griffhöhe ca. 557.75 mm
Glas/Füllung: Standard Zweifachverglasung
Zubehör: PVC Innenfensterbank Tiefe ca. 200 mm
Außenfensterbankprofil ca. 40 mm [außenbündig] (unten)
Lisene [außen]
Verstärkung: nach statischer Erfordernis
Teilungsmaße vertikal ca. 825mm

liefern und fachgerecht einbauen
Menge: 1,000 Stk

**02.11.0070 Zulage Schalldämmglas SSK5**
Zulage zur Vorposition für Ausführung mit
Schalldämmglas.Rw _ 47 dB, Ug _ 0,6 W/m²K,
Glasdicke ca. 50 mm, Schallschutzklasse 5.
Menge: 1,000 Stk

**02.11.0080 Schleppgaubenausstiegsfenster 1120x1400mm**
Einteiliges Fenster
Außenelement als Einteiliges Fenster
Größe ca. 1120 mm x 1400 mm Außenmaß
1120 mm x 1218.5 mm Rahmenaußenmaß
Material: PVC
Farbe: weiß
Dichtung: Grau oder Schwarz
Rahmen: Blendrahmen ca. 75 mm
Verstärkung: nach Erfordernis
Flügel: Flügelbreite ca. 70 mm
Verstärkung: nach Erfordernis,
Beschlag: Dreh-Kipp rechts
Griff: Fenster (Öffnung 1)
Fenstergriff weiß
Griffhöhe ca. 609.25 mm
Glas/Füllung: Standard Zweifachverglasung
Zubehör: PVC Innenfensterbank Tiefe ca. 200 mm
Sockelanschlussprofil ca. 150 mm (unten)
Verstärkung: nach Erfordernis,:-
Sockelzusatzprofil ca. 50 mm (unten)
Verstärkung: nach Erfordernis

liefern und fachgerecht einbauen
Menge: 1,000 Stk

**02.11.0090 Zulage Wärmedämmglas Ug0.6**
Zulage zur Vorposition für Ausführung mit
Wärmedämmglas Ug _ 0,6 W/m²K, Dicke ca. 44 mm
Menge: 1,000 Stk

**02.11.0100 Fensterfalzlüfter**
Selbständig regelnde Fensterfalzlüfter aus Kunststoff
zum paarweisen Einbau in Außenelemente aus PVC.
Zulässig nach DIN 1946-6,
schlagregendicht,
Klassifizierung der Luftdurchlässigkeit nach DIN EN
1026,
gemäß Vorgabe des Lüftungskonzeptes,
liefern und fachgerecht
in vorstehende Elemente einbauen

Die Abrechnung erfolgt pro Stück fix und fertig
eingebautem Falzlüfter.
Menge: 8,000 Stk

#### Abschnitt 02.12 ME 23 - DG

**02.12.0010 Ausbau und Entsorgung Altelemente**
In der Einheit vorhandene Altelemente, Art und Typ
gemäß Bestandsfensterkartierung im Anhang dieser
Leistungsbeschreibung, ausbauen, in Container oder
Fahrzeug laden und einschließlich anfallender
Transport- und Entsorgungskosten fachgerecht entsorgen
beziehungsweise einer stofflichen Verwertung zuführen.

Die Abrechnung erfolgt je Stück ausgebautem und
entsorgtem Element unabhängig Typ und Größe.
Menge: 7,000 Stk

**02.12.0020 Kleines Turmfenster 900x1610mm**
Einteiliges Fenster
Außenelement als Einteiliges Fenster
Größe ca. 900 mm x 1610 mm Außenmaß
900 mm x 1580 mm Rahmenaußenmaß
Material: PVC
Farbe: weiß
Dichtung: Grau oder Schwarz
Rahmen: Blendrahmenbreite ca. 70 mm
Verstärkung: nach Erfordernis
Flügel: Flügelbreite ca. 70 mm
Verstärkung: nach Erfordernis,
Beschlag: Dreh-Kipp rechts
Griff: Fenster (Öffnung 1)
Fenstergriff weiß
Griffhöhe ca. 790 mm
Glas/Füllung: Standard Zweifachverglasung
Sprossen: Klebesprossen ca. 25 mm ( Feld 1)
Zubehör: PVC Innenfensterbank Tiefe ca. 200 mm
Anschlussprofil 30 mm für Fensterbank (unten)

liefern und fachgerecht einbauen
Menge: 4,000 Stk

**02.12.0030 Zulage Schalldämmglas SSK5**
Zulage zur Vorposition für Ausführung mit
Schalldämmglas.Rw _ 47 dB, Ug _ 0,6 W/m²K,
Glasdicke ca. 50 mm, Schallschutzklasse 5.
Menge: 2,000 Stk

**02.12.0040 Zulage Wärmedämmglas Ug0.6**
Zulage zur Vorposition für Ausführung mit
Wärmedämmglas Ug _ 0,6 W/m²K, Dicke ca. 44 mm
Menge: 2,000 Stk

**02.12.0050 Großes Turmfenster 1150x1800mm**
Einteiliges Fenster
Außenelement als Einteiliges Fenster
Größe ca. 1150 mm x 1800 mm Außenmaß
1150 mm x 1770 mm Rahmenaußenmaß
Material: PVC
Farbe: weiß
Dichtung: Grau oder Schwarz
Rahmen: Blendrahmenbreite ca. 70 mm
Verstärkung: nach Erfordernis
Flügel: Flügelbreite ca. 70 mm
Verstärkung: nach Erfordernis,
Beschlag: Dreh-Kipp rechts
Griff: Fenster (Öffnung 1)
Fenstergriff weiß
Griffhöhe ca. 885 mm
Glas/Füllung: Standard Zweifachverglasung
Sprossen: Klebesprossen ca. 25 mm ( Feld 1)
Zubehör: PVC Innenfensterbank Tiefe ca. 200 mm
Anschlussprofil 30 mm für Fensterbank (unten)

liefern und fachgerecht einbauen
Menge: 1,000 Stk

**02.12.0060 Zulage Schalldämmglas SSK5**
Zulage zur Vorposition für Ausführung mit
Schalldämmglas.Rw _ 47 dB, Ug _ 0,6 W/m²K,
Glasdicke ca. 50 mm, Schallschutzklasse 5.
Menge: 1,000 Stk

**02.12.0070 Zweiteilige Hebeschiebetür Dachterrasse 2700x2150mm**
Zweiteilige Hebeschiebetür
Außenelement als Zweiteilige Hebeschiebetür
Größe ca. 2700 mm x 2150 mm
Material: PVC
Farbe: weiß
Dichtung: Grau oder Schwarz
Rahmen: Zargenprofil ca. 65 mm
Verstärkung: nach statischer Erfordernis
Flügel: Flügelbreite ca. 100 mm [außen]
Verstärkung: nach Erfordernis
Flügelbreite ca. 100 mm [innen] (Feld: 2_unten)
Verstärkung: nach statischer Erfordernis
Beschlag: HST fest außen (Feld: 1)
HST Schieb rechts innen (Feld: 2)
Griff: Hebeschiebetür (Öffnung 2)
Hebeschiebetür Griff Aluminium
Rosette Aluminium
Rosette Aluminium
Griffhöhe ca. 1050 mm
Glas/Füllung: Standard Zweifachverglasung
Sockelanschlussprofil 200 mm
Teilungsmaße vertikal ca. 1600mm

liefern und fachgerecht einbauen
Menge: 1,000 Stk

**02.12.0080 Zulage Wärmedämmglas Ug0.6**
Zulage zur Vorposition für Ausführung mit
Wärmedämmglas Ug _ 0,6 W/m²K, Dicke ca. 44 mm
Menge: 1,000 Stk

**02.12.0090 Dreiteiliges Zwerchgiebelfenster 2000x1800mm**
Dreiteiliges Fenster
Außenelement als Dreiteiliges Fenster
Größe ca. 2000 mm x 1800 mm Außenmaß
2000 mm x 1770 mm Rahmenaußenmaß
Material: PVC
Farbe: weiß
Dichtung: Grau oder Schwarz
Rahmen: Blendrahmenbreite ca. 70 mm
Verstärkung: nach Erfordernis
Flügel: Flügelbreite ca. 70 mm
Verstärkung: nach Erfordernis,
Teilungen: Pfostenbreite ca. 92 mm
Beschlag: Dreh-Kipp rechts (Feld: 1)
Stulp Bedarfsflügel rechts (Feld: 2)
Stulp Arbeitsflügel Dreh-Kipp links (Feld: 3)
Griff: Fenster (Öffnung 1, 3)
Fenstergriff weiß
Griffhöhe ca. 885 mm
Glas/Füllung: Standard Zweifachverglasung
Zubehör: PVC Innenfensterbank Tiefe ca. 200 mm
Anschlussprofil 30 mm für Fensterbank (unten)
Stulp: Breite ca. 56 mm
Teilungsmaße vertikal ca. 608 mm
Menge: 1,000 Stk

**02.12.0100 Zulage Schalldämmglas SSK5**
Zulage zur Vorposition für Ausführung mit
Schalldämmglas.Rw _ 47 dB, Ug _ 0,6 W/m²K,
Glasdicke ca. 50 mm, Schallschutzklasse 5.
Menge: 1,000 Stk

**02.12.0110 Fensterfalzlüfter**
Selbständig regelnde Fensterfalzlüfter aus Kunststoff
zum paarweisen Einbau in Außenelemente aus PVC.
Zulässig nach DIN 1946-6,
schlagregendicht,
Klassifizierung der Luftdurchlässigkeit nach DIN EN
1026,
gemäß Vorgabe des Lüftungskonzeptes,
liefern und fachgerecht
in vorstehende Elemente einbauen

Die Abrechnung erfolgt pro Stück fix und fertig
eingebautem Falzlüfter.
Menge: 14,000 Stk

#### Abschnitt 02.13 ME 24 - DG

**02.13.0010 Ausbau und Entsorgung Altelemente**
In der Einheit vorhandene Altelemente, Art und Typ
gemäß Bestandsfensterkartierung im Anhang dieser
Leistungsbeschreibung, ausbauen, in Container oder
Fahrzeug laden und einschließlich anfallender
Transport- und Entsorgungskosten fachgerecht entsorgen
beziehungsweise einer stofflichen Verwertung zuführen.

Die Abrechnung erfolgt je Stück ausgebautem und
entsorgtem Element unabhängig Typ und Größe.
Menge: 3,000 Stk

**02.13.0020 Zweiteiliges Schleppgaubenfenster 1650x1150mm**
Zweiteiliges Fenster
Außenelement als Zweiteiliges Fenster
Größe ca. 1650 mm x 1150 mm Außenmaß
1650 mm x 1115.5 mm Rahmenaußenmaß
Material: PVC
Farbe: weiß
Dichtung: Grau oder Schwarz
Rahmen: Blendrahmen ca. 75 mm (unten)
Verstärkung: nach Erfordernis
Blendrahmen ca. 75 mm (rechts, oben, links)
Verstärkung: nach Erfordernis
Flügel: Flügelbreite ca. 70 mm
Verstärkung: nach Erfordernis,
Teilungen: Pfostenbreite ca. 92 mm
Verstärkung: nach Erfordernis ,,
Beschlag: Dreh-Kipp rechts (Feld: 1)
Dreh-Kipp links (Feld: 2)
Griff: Fenster (Öffnung 1, 2)
Fenstergriff weiß
Griffhöhe ca. 557.75 mm
Glas/Füllung: Standard Zweifachverglasung
Zubehör: PVC Innenfensterbank Tiefe ca. 200 mm
Außenfensterbankprofil ca. 40 mm [außenbündig] (unten)
Lisene [außen]
Verstärkung: nach statischer Erfordernis
Teilungsmaße vertikal ca. 825mm
Menge: 1,000 Stk

**02.13.0030 Zulage Wärmedämmglas Ug0.6**
Zulage zur Vorposition für Ausführung mit
Wärmedämmglas Ug _ 0,6 W/m²K, Dicke ca. 44 mm
Menge: 1,000 Stk

**02.13.0040 Zweiteilige Hebeschiebetür Dachloggia 2570x2150mm**
Zweiteilige Hebeschiebetür
Außenelement als Zweiteilige Hebeschiebetür
Größe ca. 2570 mm x 2150 mm
Material: PVC
Farbe: weiß
Dichtung: Grau oder Schwarz
Rahmen: Zargenprofil ca. 65 mm
Verstärkung: nach statischer Erfordernis
Flügel: Flügelbreite ca. 100 mm [innen] (Feld: 1_unten)
Verstärkung: nach statischer Erfordernis
Flügelbreite ca. 100 mm [innen]
Verstärkung: nach Erfordernis
Beschlag: HST Schieb links innen (Feld: 1)
HST fest außen (Feld: 2)
Griff: Hebeschiebetür (Öffnung 1)
Hebeschiebetür Griff Aluminium
Rosette Aluminium
Rosette Aluminium
Griffhöhe ca. 1050 mm
Glas/Füllung: Standard Zweifachverglasung
Bodenschwelle: Sockelanschlussprofil 200 mm
Teilungsmaße vertikal ca. 1285mm
Menge: 1,000 Stk

**02.13.0050 Zulage Wärmedämmglas Ug0.6**
Zulage zur Vorposition für Ausführung mit
Wärmedämmglas Ug _ 0,6 W/m²K, Dicke ca. 44 mm
Menge: 1,000 Stk

**02.13.0060 Schleppgaubenausstiegsfenster 1120x1400mm**
Einteiliges Fenster
Außenelement als Einteiliges Fenster
Größe ca. 1120 mm x 1400 mm Außenmaß
1120 mm x 1218.5 mm Rahmenaußenmaß
Material: PVC
Farbe: weiß
Dichtung: Grau oder Schwarz
Rahmen: Blendrahmen ca. 75 mm
Verstärkung: nach Erfordernis
Flügel: Flügelbreite ca. 70 mm
Verstärkung: nach Erfordernis,
Beschlag: Dreh-Kipp rechts
Griff: Fenster (Öffnung 1)
Fenstergriff weiß
Griffhöhe ca. 609.25 mm
Glas/Füllung: Standard Zweifachverglasung
Zubehör: PVC Innenfensterbank Tiefe ca. 200 mm
Sockelanschlussprofil ca. 150 mm (unten)
Verstärkung: nach Erfordernis,
Sockelzusatzprofil ca. 50 mm (unten)
Verstärkung: nach Erfordernis

liefern und fachgerecht einbauen
Menge: 1,000 Stk

**02.13.0070 Zulage Wärmedämmglas Ug0.6**
Zulage zur Vorposition für Ausführung mit
Wärmedämmglas Ug _ 0,6 W/m²K, Dicke ca. 44 mm
Menge: 1,000 Stk

**02.13.0080 Fensterfalzlüfter**
Selbständig regelnde Fensterfalzlüfter aus Kunststoff
zum paarweisen Einbau in Außenelemente aus PVC.
Zulässig nach DIN 1946-6,
schlagregendicht,
Klassifizierung der Luftdurchlässigkeit nach DIN EN
1026,
gemäß Vorgabe des Lüftungskonzeptes,
liefern und fachgerecht
in vorstehende Elemente einbauen

Die Abrechnung erfolgt pro Stück fix und fertig
eingebautem Falzlüfter.
Menge: 6,000 Stk

### Bereich 03 Kienhorststraße 155/157

#### Abschnitt 03.01 TRH

**03.01.0010 Ausbau und Entsorgung Altelemente**
Im Treppenhaus vorhandene Altelemente, Art und Typ
gemäß Bestandsfensterkartierung im Anhang dieser
Leistungsbeschreibung, ausbauen, in Container oder
Fahrzeug laden und einschließlich anfallender
Transport- und Entsorgungskosten fachgerecht entsorgen
beziehungsweise einer stofflichen Verwertung zuführen.

Die Abrechnung erfolgt je Stück ausgebautem und
entsorgtem Element unabhängig Typ und Größe.
Menge: 7,000 Stk

**03.01.0020 Dreiteilige HW-Hauseingangstür 1560x2700mm**
Dreiteiliges Hauseingangs-Außentürelement als
Holzwerkstoffkonstruktion
in Sandwichbauweise mit Rahmen, HDF Absperrung und
Stabilisator, als zweiflügelige
Drehflügeltür mit Oberlicht und Kämpferprofil nach
Bestandsvorlage,
Größe ca. 1560 mm x 2700 mm Außenmaß,
Wandaufbau im Anschlussbereich einschalig, Befestigung
an Mauerwerk aus Vollziegeln, Leibungsmontage außen,

Konstruktion als Holzwerkstofftür
U-Wert: Ud = max. 1,30 W/m²K

Bauphysikalische Anforderungen:
Windlastklasse 2 (Prüfdruck P1 800 Pa) DIN EN 12210
Schlagregendichtheit Klasse 5 A (200 Pa] DIN EN 12208
Bewertetes Schalldämmmaß DIN 4109 Rw 34 dB
Wärmeschutz DIN EN 150 10077-1, DIN 4108-4
  Ud _ 1,30 W/m2K
Gesamtenergiedurchlassgrad Verglasung g 0,5 DIN EN 410
Lichttransmissionsgrad über 0,6 bis 0,75
Luftdurchlässigkeit Klasse 2 DIN EN 12207

Funktionsanforderungen:
Einbruchhemmung RC 2 DIN EN 1627
Bedienungskräfte Klasse 1 DIN EN 12217
Rahmendurchbiegung B (_ 1/200) DIN EN 12210
Max. zulässige Verformung Klasse 2 DIN EN 12219
Mechanische Festigkeit Klasse 3 DIN EN 1192
Angriffhemmend P4A DIN EN 356,
Mechanische Dauerhaftigkeit 200.000 Zyklen DIN EN
12400,

Ausstattung:
Türöffner elektrisch mit 3 Fallen-Verriegelung
Komplettgarnitur als Wechselgarnitur
Bodenanschlussprofil
Absenkbare einstellbare Bodendichtung
Gleitschienenobentürschließer hydraulisch mit
Schließfolgeregelung und mechanischem Feststeller,
silber
Verdeckter Kabelübergang
Füllungen hochwärmedämmend mit Alueinlage, Füllungen
beideitig glatt
Automatisch verriegelnder Sicherheitstürverschluss mit
Falle, Riegel und zwei Automatikfallenriegeln,
schlüsselbetätigtes Getriebe, mit PZ inkl. drei
Schlüssel, mit Wechsel
Türbänder drei Stück je Flügel dreidimensional
verstellbar plus Bandsicherungen pro Band
Edelstahltrittschutz als flächenbündig eingelassenes
Sockelblech, feingeschliffen oder gebürstet, Stärke ca.
2 mm
Oberfläche Echtholzfurnier
Kantenausbildung gefälzt
Türkanten mit verdecktem Einleimer aus Massivholz
Zarge als Stockzarge aus Massivholz
vorgerichtet für Schließanlage
Abdichtung der inneren Dichtebene mit Anschlussfolie,
difusionsdicht DIN 4108-3, überputzbar, dreiseitig,
Dichtung für unteren Anschluss der inneren Dichtebene
analog,
Dämmebene (Funktionsebene) vollständig ausgefüllt mit
Mineralwolle
Türflügel mit Füllung aus Verbund-Sicherheitsglas
(VSG), Aufteilung gemäß Bestandsvorlage mit vertikal
und horizontal glasteilenden Sprossen, ca. zehn Stück
quadratische Einzelfelder je Flügel
vorgerichtet für Notausgangsverschluss DIN EN 179 Typ A
Drücker-Betätigung,

Abgerechnet wird je Stück fix und fertig eingebautem
Hauseingangstürelement.
Menge: 1,000 Stk

**03.01.0030 Dreiteilige PVC-Hauseingangstür 1560x2700mm**
*** Bedarfsposition ohne GB
Dreiteilige Hauseingangstür wie vor beschrieben, jedoch
als Kunststoffelement.
Außenelement als Dreiteilige Hauseingangstür
Größe ca. 1560 mm x 2700 mm Außenmaß
1560 mm x 2680 mm Rahmenaußenmaß
Material: PVC
Farbe: weiß
Dichtung: Grau oder Schwarz
Rahmen: Blendrahmenbreite ca. 84 mm
Verstärkung: nach Erfordernis
Flügel: Breite ca. 94 mm für flügelüberdeckende Füllung
Verstärkung: nach Erfordernis
Teilungen: Pfostenbreite ca. 108 mm
Verstärkung: nach Erfordernis,
Beschlag: Fest im Rahmen (Feld: 1)
Stulp Bedarfsflügel rechts (Feld: 2)
Stulp Arbeitsflügel links (Feld: 3)
Griff: Haustür (Öffnung 3)
Türgriff weiß
Haustür Stoßgriff Aluminium
Rosette weiß
Rosette Aluminium
Griffhöhe ca. 1050 mm
Glas/Füllung: (P4A) (Feld: 1)
Paneel 4,5/58,5/3 (Feld: 2, 3)
Zubehör: Blendrahmenverbreiterung ca. 20 mm (unten)
Wetterschenkel [außen] (unten (2x))
Bodenschwelle Anschlussprofil
Feststelleinrichtung Flügel
Stulp: Breite ca. 74 mm
Verstärkung: nach Erfordernis
Teilungsmaße horizontal ca. 2100mm
Teilungsmaße vertikal ca. 660mm

liefern und fachgerecht einbauen.
Menge: 1,000 Stk

**03.01.0040 Zulage Wärmedämmglas Ug0.6**
Zulage zur Vorposition für Ausführung mit
Wärmedämmglas Ug _ 0,6 W/m²K, Dicke ca. 44 mm
Menge: 1,000 Stk

**03.01.0050 Treppenhausfenster erstes Zwischengeschoss 1400x1850mm**
Einteiliges Fenster
Außenelement als Einteiliges Fenster
Größe ca. 1400 mm x 1850 mm
Material: PVC
Farbe: weiß
Dichtung: Grau oder Schwarz
Rahmen: Blendrahmen ca. 75 mm
Verstärkung: nach Erfordernis
Beschlag: Fest im Rahmen
Glas/Füllung: Standard Zweifachverglasung
Sprossen: Klebesprossen ca. 25 mm (von links: 222 mm
Feld 1, von links: 956 mm Feld 1, von unten ca. 1618 mm
Feld 1, von unten ca. 222 mm Feld 1 (3x), von unten ca.
1396 mm Feld 1 (2x), von unten ca. 925 mm Feld 1, von
unten ca. 703 mm Feld 1)
Menge: 1,000 Stk

**03.01.0060 Zulage Wärmedämmglas Ug0.6**
Zulage zur Vorposition für Ausführung mit
Wärmedämmglas Ug _ 0,6 W/m²K, Dicke ca. 44 mm
Menge: 1,000 Stk

**03.01.0070 Treppenhausfenster zweites und drittes Zwischengeschoss 1300x2200mm**
Einteiliges Fenster
Außenelement als Einteiliges Fenster
Größe ca. 1300 mm x 2200 mm
Material: PVC
Farbe: weiß
Dichtung: Grau oder Schwarz
Rahmen: Blendrahmen ca. 75 mm
Verstärkung: nach Erfordernis
Beschlag: Fest im Rahmen
Glas/Füllung: Standard Zweifachverglasung
Sprossen: Klebesprossen ca. 25 mm (von links: 222 mm
Feld 1, von links: 856 mm Feld 1, von unten ca. 2000 mm
Feld 1, von unten ca. 222 mm Feld 1 (3x), von unten ca.
1778 mm Feld 1 (2x), von unten ca. 1100 mm Feld 1 (2x))
Menge: 2,000 Stk

**03.01.0080 Zulage Wärmedämmglas Ug0.6**
Zulage zur Vorposition für Ausführung mit
Wärmedämmglas Ug _ 0,6 W/m²K, Dicke ca. 44 mm
Menge: 2,000 Stk

**03.01.0090 Treppenhausfenster viertes Zwischengeschoss 1360x960mm**
Einteiliges Fenster
Außenelement als Einteiliges Fenster
Größe ca. 1360 mm x 960 mm
Material: PVC
Farbe: weiß
Dichtung: Grau oder Schwarz
Rahmen: Blendrahmen ca. 75 mm
Verstärkung: nach Erfordernis
Beschlag: Fest im Rahmen
Glas/Füllung: Standard Zweifachverglasung
Sprossen: Klebesprossen ca. 25 mm (von links: 222 mm
Feld 1, von links: 906 mm Feld 1, von unten ca. 480 mm
Feld 1 (2x))
Menge: 1,000 Stk

**03.01.0100 Zulage Wärmedämmglas Ug0.6**
Zulage zur Vorposition für Ausführung mit
Wärmedämmglas Ug _ 0,6 W/m²K, Dicke ca. 44 mm
Menge: 1,000 Stk

**03.01.0110 Hoftür 1005x2003mm**
Außentür
Außenelement als Außentür
Größe ca. 1005 mm x 2003 mm
Material: PVC
Farbe: weiß
Dichtung: Grau oder Schwarz
Rahmen: Blendrahmen ca. 74 mm
Verstärkung: nach Erfordernis
Flügel: Flügelbreite ca. 100 mm
Verstärkung: nach Erfordernis
Beschlag: Dreh rechts
Griff: Haustür (Öffnung 1)
Türgriff weiß
Haustür Stoßgriff Aluminium
Rosette Aluminium
Rosette Aluminium
Griffhöhe ca. 1050 mm
Glas/Füllung: Standard Zweifachverglasung (Feld: 1.1,
1.2)
Paneel 4,5/52,5/3 (Feld: 1.3, 1.4)
Sprossen: Pfostenbreite ca. 62 mm ( Feld 1)
Zubehör: Wetterschenkel außen (unten);
Obenliegender Türschließer mit variabler Schließkraft
(EN 3/4) sowie einstellbarer Schließgeschwindigkeit und

Endschlag, Normalmontage auf Türblatt/Bandseite

liefern und fachgerecht einbauen.
Menge: 1,000 Stk

**03.01.0120 Zulage Wärmedämmglas Ug0.6**
Zulage zur Vorposition für Ausführung mit
Wärmedämmglas Ug _ 0,6 W/m²K, Dicke ca. 44 mm
Menge: 1,000 Stk

**03.01.0130 Kellertür 800x1960mm**
Außentür
Außenelement als Außentür
Größe ca. 800 mm x 1960 mm
Material: PVC
Farbe: weiß
Dichtung: Grau oder Schwarz
Rahmen: Blendrahmen ca. 74 mm
Verstärkung: nach Erfordernis
Flügel: Flügelbreite ca. 100 mm
Verstärkung: nach Erfordernis
Beschlag: Dreh links
Griff: Haustür (Öffnung 1)
Türgriff weiß
Haustür Stoßgriff Aluminium
Rosette Aluminium
Rosette Aluminium
Griffhöhe ca. 1050 mm
Glas/Füllung: Zweifachverglasung Standard (Feld: 1.1,
1.2)
Paneel 4,5/46,5/3 (Feld: 1.3, 1.4)
Sprossen: Pfostenbreite ca. 62 mm ( Feld 1)
Zubehör: Wetterschenkel außen (unten);
Obenliegender Türschließer mit variabler Schließkraft
(EN 3/4) sowie einstellbarer Schließgeschwindigkeit und

Endschlag, Normalmontage auf Türblatt/Bandseite

liefern und fachgerecht einbauen.
Menge: 1,000 Stk

**03.01.0140 Zulage Wärmedämmglas Ug0.6**
Zulage zur Vorposition für Ausführung mit
Wärmedämmglas Ug _ 0,6 W/m²K, Dicke ca. 44 mm
Menge: 1,000 Stk

#### Abschnitt 03.02 ME 25 - EG

**03.02.0010 Ausbau und Entsorgung Altelemente**
In der Einheit vorhandene Altelemente, Art und Typ
gemäß Bestandsfensterkartierung im Anhang dieser
Leistungsbeschreibung, ausbauen, in Container oder
Fahrzeug laden und einschließlich anfallender
Transport- und Entsorgungskosten fachgerecht entsorgen
beziehungsweise einer stofflichen Verwertung zuführen.

Die Abrechnung erfolgt je Stück ausgebautem und
entsorgtem Element unabhängig Typ und Größe.
Menge: 8,000 Stk

**03.02.0020 Vierteiliges Fenster mit RSK 980x1960mm**
Vierteiliges Fenster
Außenelement als Vierteiliges Fenster
Größe: 980 mm x 1960 mm Außenmaß
980 mm x 1930 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Teilungsmaße vertikal ca. 600mm

Rollladenkasten
als Sturzkasten
Revision: Revision innen
Farbe: weiß
Äußere Führungsschiene Rollladenführungsschiene 48 mm
Kastengröße: ohne Abrollprofil

liefern und fachgerecht einbauen
Menge: 4,000 Stk

**03.02.0030 Zulage Wärmedämmglas Ug0.6**
Zulage zur Vorposition für Ausführung mit
Wärmedämmglas Ug _ 0,6 W/m²K, Dicke ca. 44 mm
Menge: 4,000 Stk

**03.02.0040 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm

liefern und fachgerecht einbauen
Menge: 2,000 Stk

**03.02.0050 Zulage Wärmedämmglas Ug0.6**
Zulage zur Vorposition für Ausführung mit
Wärmedämmglas Ug _ 0,6 W/m²K, Dicke ca. 44 mm
Menge: 2,000 Stk

**03.02.0060 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm

liefern und fachgerecht einbauen
Menge: 1,000 Stk

**03.02.0070 Zulage Wärmedämmglas Ug0.6**
Zulage zur Vorposition für Ausführung mit
Wärmedämmglas Ug _ 0,6 W/m²K, Dicke ca. 44 mm
Menge: 1,000 Stk

**03.02.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm

liefern und fachgerecht einbauen
Menge: 1,000 Stk

**03.02.0090 Zulage Wärmedämmglas Ug0.6**
Zulage zur Vorposition für Ausführung mit
Wärmedämmglas Ug _ 0,6 W/m²K, Dicke ca. 44 mm
Menge: 1,000 Stk

**03.02.0100 Fensterfalzlüfter**
Selbständig regelnde Fensterfalzlüfter aus Kunststoff
zum paarweisen Einbau in Außenelemente aus PVC.
Zulässig nach DIN 1946-6,
schlagregendicht,
Klassifizierung der Luftdurchlässigkeit nach DIN EN
1026,
gemäß Vorgabe des Lüftungskonzeptes,
liefern und fachgerecht
in vorstehende Elemente einbauen

Die Abrechnung erfolgt pro Stück fix und fertig
eingebautem Falzlüfter.
Menge: 16,000 Stk

#### Abschnitt 03.03 ME 26 - EG

**03.03.0010 Ausbau und Entsorgung Altelemente**
In der Einheit vorhandene Altelemente, Art und Typ
gemäß Bestandsfensterkartierung im Anhang dieser
Leistungsbeschreibung, ausbauen, in Container oder
Fahrzeug laden und einschließlich anfallender
Transport- und Entsorgungskosten fachgerecht entsorgen
beziehungsweise einer stofflichen Verwertung zuführen.

Die Abrechnung erfolgt je Stück ausgebautem und
entsorgtem Element unabhängig Typ und Größe.
Menge: 5,000 Stk

**03.03.0020 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.03.0030 Zulage Wärmedämmglas Ug0.6**
Zulage zur Vorposition für Ausführung mit
Wärmedämmglas Ug _ 0,6 W/m²K, Dicke ca. 44 mm
Menge: 1,000 Stk

**03.03.0040 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 1,000 Stk

**03.03.0050 Zulage Wärmedämmglas Ug0.6**
Zulage zur Vorposition für Ausführung mit
Wärmedämmglas Ug _ 0,6 W/m²K, Dicke ca. 44 mm
Menge: 1,000 Stk

**03.03.0060 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.03.0070 Zulage Wärmedämmglas Ug0.6**
Zulage zur Vorposition für Ausführung mit
Wärmedämmglas Ug _ 0,6 W/m²K, Dicke ca. 44 mm
Menge: 1,000 Stk

**03.03.0080 Zweiteiliges Fenster mit RSK 940x1700mm**
Zweiteiliges Fenster
Außenelement als Zweiteiliges Fenster
Größe: 940 mm x 1700 mm Außenmaß
940 mm x 1670 mm Rahmenaußenmaß
Material: PVC
Farbe: Weiß
Dichtung: Grau oder Schwarz
Rahmen: Breite Blendrahmen ca. 74 mm
Verstärkung: nach statischer Erfordernis
Flügel: Flügelbreite ca. 70 mm
Verstärkung: nach statischer Erfordernis
Teilungen: Pfosten ca. 92 mm
Beschlag: Dreh-Kipp rechts
Griff: Fenster (Öffnung 1, 2)
Fenstergriff weiß
Griffhöhe: ca. 288 mm
Glas/Füllung: Standard Zweifachverglasung
Zubehör: PVC Innenfensterbank Tiefe ca. 200 mm
Anschlussprofil 30 mm für Fensterbank (unten)
Zierprofil [außen]
Teilungsmaße horizontal ca. 1070mm
Menge: 2,000 Stk

**03.03.0090 Zulage Wärmedämmglas Ug0.6**
Zulage zur Vorposition für Ausführung mit
Wärmedämmglas Ug _ 0,6 W/m²K, Dicke ca. 44 mm
Menge: 2,000 Stk

**03.03.0100 Fensterfalzlüfter**
Selbständig regelnde Fensterfalzlüfter aus Kunststoff
zum paarweisen Einbau in Außenelemente aus PVC.
Zulässig nach DIN 1946-6,
schlagregendicht,
Klassifizierung der Luftdurchlässigkeit nach DIN EN
1026,
gemäß Vorgabe des Lüftungskonzeptes,
liefern und fachgerecht
in vorstehende Elemente einbauen

Die Abrechnung erfolgt pro Stück fix und fertig
eingebautem Falzlüfter.
Menge: 10,000 Stk

#### Abschnitt 03.04 ME 27 - 1. OG

**03.04.0010 Ausbau und Entsorgung Altelemente**
In der Einheit vorhandene Altelemente, Art und Typ
gemäß Bestandsfensterkartierung im Anhang dieser
Leistungsbeschreibung, ausbauen, in Container oder
Fahrzeug laden und einschließlich anfallender
Transport- und Entsorgungskosten fachgerecht entsorgen
beziehungsweise einer stofflichen Verwertung zuführen.

Die Abrechnung erfolgt je Stück ausgebautem und
entsorgtem Element unabhängig Typ und Größe.
Menge: 6,000 Stk

**03.04.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**03.04.0030 Zulage Wärmedämmglas Ug0.6**
Zulage zur Vorposition für Ausführung mit
Wärmedämmglas Ug _ 0,6 W/m²K, Dicke ca. 44 mm
Menge: 1,000 Stk

**03.04.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.04.0050 Zulage Wärmedämmglas Ug0.6**
Zulage zur Vorposition für Ausführung mit
Wärmedämmglas Ug _ 0,6 W/m²K, Dicke ca. 44 mm
Menge: 1,000 Stk

**03.04.0060 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 2,000 Stk

**03.04.0070 Zulage Wärmedämmglas Ug0.6**
Zulage zur Vorposition für Ausführung mit
Wärmedämmglas Ug _ 0,6 W/m²K, Dicke ca. 44 mm
Menge: 2,000 Stk

**03.04.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.04.0090 Zulage Wärmedämmglas Ug0.6**
Zulage zur Vorposition für Ausführung mit
Wärmedämmglas Ug _ 0,6 W/m²K, Dicke ca. 44 mm
Menge: 1,000 Stk

**03.04.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.04.0110 Zulage Wärmedämmglas Ug0.6**
Zulage zur Vorposition für Ausführung mit
Wärmedämmglas Ug _ 0,6 W/m²K, Dicke ca. 44 mm
Menge: 1,000 Stk

**03.04.0120 Fensterfalzlüfter**
Selbständig regelnde Fensterfalzlüfter aus Kunststoff
zum paarweisen Einbau in Außenelemente aus PVC.
Zulässig nach DIN 1946-6,
schlagregendicht,
Klassifizierung der Luftdurchlässigkeit nach DIN EN
1026,
gemäß Vorgabe des Lüftungskonzeptes,
liefern und fachgerecht
in vorstehende Elemente einbauen

Die Abrechnung erfolgt pro Stück fix und fertig
eingebautem Falzlüfter.
Menge: 12,000 Stk

#### Abschnitt 03.05 ME 28 - 1. OG

**03.05.0010 Ausbau und Entsorgung Altelemente**
In der Einheit vorhandene Altelemente, Art und Typ
gemäß Bestandsfensterkartierung im Anhang dieser
Leistungsbeschreibung, ausbauen, in Container oder
Fahrzeug laden und einschließlich anfallender
Transport- und Entsorgungskosten fachgerecht entsorgen
beziehungsweise einer stofflichen Verwertung zuführen.

Die Abrechnung erfolgt je Stück ausgebautem und
entsorgtem Element unabhängig Typ und Größe.
Menge: 5,000 Stk

**03.05.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 4,000 Stk

**03.05.0030 Zulage Wärmedämmglas Ug0.6**
Zulage zur Vorposition für Ausführung mit
Wärmedämmglas Ug _ 0,6 W/m²K, Dicke ca. 44 mm
Menge: 4,000 Stk

**03.05.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.05.0050 Zulage Wärmedämmglas Ug0.6**
Zulage zur Vorposition für Ausführung mit
Wärmedämmglas Ug _ 0,6 W/m²K, Dicke ca. 44 mm
Menge: 1,000 Stk

**03.05.0060 Fensterfalzlüfter**
Selbständig regelnde Fensterfalzlüfter aus Kunststoff
zum paarweisen Einbau in Außenelemente aus PVC.
Zulässig nach DIN 1946-6,
schlagregendicht,
Klassifizierung der Luftdurchlässigkeit nach DIN EN
1026,
gemäß Vorgabe des Lüftungskonzeptes,
liefern und fachgerecht
in vorstehende Elemente einbauen

Die Abrechnung erfolgt pro Stück fix und fertig
eingebautem Falzlüfter.
Menge: 10,000 Stk

#### Abschnitt 03.06 ME 29 - 1. OG

**03.06.0010 Ausbau und Entsorgung Altelemente**
In der Einheit vorhandene Altelemente, Art und Typ
gemäß Bestandsfensterkartierung im Anhang dieser
Leistungsbeschreibung, ausbauen, in Container oder
Fahrzeug laden und einschließlich anfallender
Transport- und Entsorgungskosten fachgerecht entsorgen
beziehungsweise einer stofflichen Verwertung zuführen.

Die Abrechnung erfolgt je Stück ausgebautem und
entsorgtem Element unabhängig Typ und Größe.
Menge: 6,000 Stk

**03.06.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**03.06.0030 Zulage Wärmedämmglas Ug0.6**
Zulage zur Vorposition für Ausführung mit
Wärmedämmglas Ug _ 0,6 W/m²K, Dicke ca. 44 mm
Menge: 1,000 Stk

**03.06.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.06.0050 Zulage Wärmedämmglas Ug0.6**
Zulage zur Vorposition für Ausführung mit
Wärmedämmglas Ug _ 0,6 W/m²K, Dicke ca. 44 mm
Menge: 1,000 Stk

**03.06.0060 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.06.0070 Zulage Wärmedämmglas Ug0.6**
Zulage zur Vorposition für Ausführung mit
Wärmedämmglas Ug _ 0,6 W/m²K, Dicke ca. 44 mm
Menge: 1,000 Stk

**03.06.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.06.0090 Zulage Wärmedämmglas Ug0.6**
Zulage zur Vorposition für Ausführung mit
Wärmedämmglas Ug _ 0,6 W/m²K, Dicke ca. 44 mm
Menge: 1,000 Stk

**03.06.0100 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 2,000 Stk

**03.06.0110 Zulage Wärmedämmglas Ug0.6**
Zulage zur Vorposition für Ausführung mit
Wärmedämmglas Ug _ 0,6 W/m²K, Dicke ca. 44 mm
Menge: 2,000 Stk

**03.06.0120 Fensterfalzlüfter**
Selbständig regelnde Fensterfalzlüfter aus Kunststoff
zum paarweisen Einbau in Außenelemente aus PVC.
Zulässig nach DIN 1946-6,
schlagregendicht,
Klassifizierung der Luftdurchlässigkeit nach DIN EN
1026,
gemäß Vorgabe des Lüftungskonzeptes,
liefern und fachgerecht
in vorstehende Elemente einbauen

Die Abrechnung erfolgt pro Stück fix und fertig
eingebautem Falzlüfter.
Menge: 12,000 Stk

#### Abschnitt 03.07 ME 30 - 2. OG

**03.07.0010 Ausbau und Entsorgung Altelemente**
In der Einheit vorhandene Altelemente, Art und Typ
gemäß Bestandsfensterkartierung im Anhang dieser
Leistungsbeschreibung, ausbauen, in Container oder
Fahrzeug laden und einschließlich anfallender
Transport- und Entsorgungskosten fachgerecht entsorgen
beziehungsweise einer stofflichen Verwertung zuführen.

Die Abrechnung erfolgt je Stück ausgebautem und
entsorgtem Element unabhängig Typ und Größe.
Menge: 6,000 Stk

**03.07.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**03.07.0030 Zulage Wärmedämmglas Ug0.6**
Zulage zur Vorposition für Ausführung mit
Wärmedämmglas Ug _ 0,6 W/m²K, Dicke ca. 44 mm
Menge: 1,000 Stk

**03.07.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.07.0050 Zulage Wärmedämmglas Ug0.6**
Zulage zur Vorposition für Ausführung mit
Wärmedämmglas Ug _ 0,6 W/m²K, Dicke ca. 44 mm
Menge: 1,000 Stk

**03.07.0060 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 1381mm
Teilungsmaße vertikal ca. 650mm
Menge: 2,000 Stk

**03.07.0070 Zulage Wärmedämmglas Ug0.6**
Zulage zur Vorposition für Ausführung mit
Wärmedämmglas Ug _ 0,6 W/m²K, Dicke ca. 44 mm
Menge: 2,000 Stk

**03.07.0080 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.07.0090 Zulage Wärmedämmglas Ug0.6**
Zulage zur Vorposition für Ausführung mit
Wärmedämmglas Ug _ 0,6 W/m²K, Dicke ca. 44 mm
Menge: 1,000 Stk

**03.07.0100 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.07.0110 Zulage Wärmedämmglas Ug0.6**
Zulage zur Vorposition für Ausführung mit
Wärmedämmglas Ug _ 0,6 W/m²K, Dicke ca. 44 mm
Menge: 1,000 Stk

**03.07.0120 Fensterfalzlüfter**
Selbständig regelnde Fensterfalzlüfter aus Kunststoff
zum paarweisen Einbau in Außenelemente aus PVC.
Zulässig nach DIN 1946-6,
schlagregendicht,
Klassifizierung der Luftdurchlässigkeit nach DIN EN
1026,
gemäß Vorgabe des Lüftungskonzeptes,
liefern und fachgerecht
in vorstehende Elemente einbauen

Die Abrechnung erfolgt pro Stück fix und fertig
eingebautem Falzlüfter.
Menge: 12,000 Stk

#### Abschnitt 03.08 ME 31 - 2. OG

**03.08.0010 Ausbau und Entsorgung Altelemente**
In der Einheit vorhandene Altelemente, Art und Typ
gemäß Bestandsfensterkartierung im Anhang dieser
Leistungsbeschreibung, ausbauen, in Container oder
Fahrzeug laden und einschließlich anfallender
Transport- und Entsorgungskosten fachgerecht entsorgen
beziehungsweise einer stofflichen Verwertung zuführen.

Die Abrechnung erfolgt je Stück ausgebautem und
entsorgtem Element unabhängig Typ und Größe.
Menge: 5,000 Stk

**03.08.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 4,000 Stk

**03.08.0030 Zulage Wärmedämmglas Ug0.6**
Zulage zur Vorposition für Ausführung mit
Wärmedämmglas Ug _ 0,6 W/m²K, Dicke ca. 44 mm
Menge: 4,000 Stk

**03.08.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.08.0050 Zulage Wärmedämmglas Ug0.6**
Zulage zur Vorposition für Ausführung mit
Wärmedämmglas Ug _ 0,6 W/m²K, Dicke ca. 44 mm
Menge: 1,000 Stk

**03.08.0060 Fensterfalzlüfter**
Selbständig regelnde Fensterfalzlüfter aus Kunststoff
zum paarweisen Einbau in Außenelemente aus PVC.
Zulässig nach DIN 1946-6,
schlagregendicht,
Klassifizierung der Luftdurchlässigkeit nach DIN EN
1026,
gemäß Vorgabe des Lüftungskonzeptes,
liefern und fachgerecht
in vorstehende Elemente einbauen

Die Abrechnung erfolgt pro Stück fix und fertig
eingebautem Falzlüfter.
Menge: 10,000 Stk

#### Abschnitt 03.09 ME 32 - 2. OG

**03.09.0010 Ausbau und Entsorgung Altelemente**
In der Einheit vorhandene Altelemente, Art und Typ
gemäß Bestandsfensterkartierung im Anhang dieser
Leistungsbeschreibung, ausbauen, in Container oder
Fahrzeug laden und einschließlich anfallender
Transport- und Entsorgungskosten fachgerecht entsorgen
beziehungsweise einer stofflichen Verwertung zuführen.

Die Abrechnung erfolgt je Stück ausgebautem und
entsorgtem Element unabhängig Typ und Größe.
Menge: 6,000 Stk

**03.09.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**03.09.0030 Zulage Wärmedämmglas Ug0.6**
Zulage zur Vorposition für Ausführung mit
Wärmedämmglas Ug _ 0,6 W/m²K, Dicke ca. 44 mm
Menge: 1,000 Stk

**03.09.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.09.0050 Zulage Wärmedämmglas Ug0.6**
Zulage zur Vorposition für Ausführung mit
Wärmedämmglas Ug _ 0,6 W/m²K, Dicke ca. 44 mm
Menge: 1,000 Stk

**03.09.0060 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 2,000 Stk

**03.09.0070 Zulage Wärmedämmglas Ug0.6**
Zulage zur Vorposition für Ausführung mit
Wärmedämmglas Ug _ 0,6 W/m²K, Dicke ca. 44 mm
Menge: 2,000 Stk

**03.09.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.09.0090 Zulage Wärmedämmglas Ug0.6**
Zulage zur Vorposition für Ausführung mit
Wärmedämmglas Ug _ 0,6 W/m²K, Dicke ca. 44 mm
Menge: 1,000 Stk

**03.09.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.09.0110 Zulage Wärmedämmglas Ug0.6**
Zulage zur Vorposition für Ausführung mit
Wärmedämmglas Ug _ 0,6 W/m²K, Dicke ca. 44 mm
Menge: 1,000 Stk

**03.09.0120 Fensterfalzlüfter**
Selbständig regelnde Fensterfalzlüfter aus Kunststoff
zum paarweisen Einbau in Außenelemente aus PVC.
Zulässig nach DIN 1946-6,
schlagregendicht,
Klassifizierung der Luftdurchlässigkeit nach DIN EN
1026,
gemäß Vorgabe des Lüftungskonzeptes,
liefern und fachgerecht
in vorstehende Elemente einbauen

Die Abrechnung erfolgt pro Stück fix und fertig
eingebautem Falzlüfter.
Menge: 12,000 Stk

#### Abschnitt 03.10 ME 33 - 3. OG

**03.10.0010 Ausbau und Entsorgung Altelemente**
In der Einheit vorhandene Altelemente, Art und Typ
gemäß Bestandsfensterkartierung im Anhang dieser
Leistungsbeschreibung, ausbauen, in Container oder
Fahrzeug laden und einschließlich anfallender
Transport- und Entsorgungskosten fachgerecht entsorgen
beziehungsweise einer stofflichen Verwertung zuführen.

Die Abrechnung erfolgt je Stück ausgebautem und
entsorgtem Element unabhängig Typ und Größe.
Menge: 6,000 Stk

**03.10.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**03.10.0030 Zulage Wärmedämmglas Ug0.6**
Zulage zur Vorposition für Ausführung mit
Wärmedämmglas Ug _ 0,6 W/m²K, Dicke ca. 44 mm
Menge: 1,000 Stk

**03.10.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.10.0050 Zulage Wärmedämmglas Ug0.6**
Zulage zur Vorposition für Ausführung mit
Wärmedämmglas Ug _ 0,6 W/m²K, Dicke ca. 44 mm
Menge: 1,000 Stk

**03.10.0060 Vierteiliges Hoffenster 1300x2300mm**
Vierteiliges Fenster
Außenelement als Vierteiliges Fenster
Größe ca. 1300 mm x 2300 mm Außenmaß
1300 mm x 2270 mm Rahmenaußenmaß
Material: PVC
Farbe: weiß
Dichtung: Grau oder Schwarz
Rahmen: Blendrahmen ca. 74 mm
Verstärkung: nach Erfordernis
Flügel: Flügelbreite ca. 75 mm
Verstärkung: nach Erfordernis
Teilungen: Pfostenbreite ca. 94 mm
Verstärkung: nach Erfordernis
Beschlag: Stulp Bedarfsflügel rechts (Feld: 1, 3)
Stulp Arbeitsflügel Dreh-Kipp links (Feld: 2, 4)
Griff: Fenster (Öffnung 2, 4)
Fenstergriff weiß
Griffhöhe ca. 430 mm
Glas/Füllung: Standard Zweifachverglasung
Zubehör: PVC Innenfensterbank Tiefe ca. 200 mm
Anschlussprofil 30 mm für Fensterbank (unten)
Farbe: Weiß.
Stulp: ca. 60 mm
Verstärkung: nach Erfordernis
Teilungsmaße horizontal ca. 1381mm
Teilungsmaße vertikal ca. 650mm
Menge: 2,000 Stk

**03.10.0070 Zulage Wärmedämmglas Ug0.6**
Zulage zur Vorposition für Ausführung mit
Wärmedämmglas Ug _ 0,6 W/m²K, Dicke ca. 44 mm
Menge: 2,000 Stk

**03.10.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.10.0090 Zulage Wärmedämmglas Ug0.6**
Zulage zur Vorposition für Ausführung mit
Wärmedämmglas Ug _ 0,6 W/m²K, Dicke ca. 44 mm
Menge: 1,000 Stk

**03.10.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.10.0110 Zulage Wärmedämmglas Ug0.6**
Zulage zur Vorposition für Ausführung mit
Wärmedämmglas Ug _ 0,6 W/m²K, Dicke ca. 44 mm
Menge: 1,000 Stk

**03.10.0120 Fensterfalzlüfter**
Selbständig regelnde Fensterfalzlüfter aus Kunststoff
zum paarweisen Einbau in Außenelemente aus PVC.
Zulässig nach DIN 1946-6,
schlagregendicht,
Klassifizierung der Luftdurchlässigkeit nach DIN EN
1026,
gemäß Vorgabe des Lüftungskonzeptes,
liefern und fachgerecht
in vorstehende Elemente einbauen

Die Abrechnung erfolgt pro Stück fix und fertig
eingebautem Falzlüfter.
Menge: 12,000 Stk

#### Abschnitt 03.11 ME 34 - 3. OG

**03.11.0010 Ausbau und Entsorgung Altelemente**
In der Einheit vorhandene Altelemente, Art und Typ
gemäß Bestandsfensterkartierung im Anhang dieser
Leistungsbeschreibung, ausbauen, in Container oder
Fahrzeug laden und einschließlich anfallender
Transport- und Entsorgungskosten fachgerecht entsorgen
beziehungsweise einer stofflichen Verwertung zuführen.

Die Abrechnung erfolgt je Stück ausgebautem und
entsorgtem Element unabhängig Typ und Größe.
Menge: 5,000 Stk

**03.11.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 4,000 Stk

**03.11.0030 Zulage Wärmedämmglas Ug0.6**
Zulage zur Vorposition für Ausführung mit
Wärmedämmglas Ug _ 0,6 W/m²K, Dicke ca. 44 mm
Menge: 4,000 Stk

**03.11.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.11.0050 Zulage Wärmedämmglas Ug0.6**
Zulage zur Vorposition für Ausführung mit
Wärmedämmglas Ug _ 0,6 W/m²K, Dicke ca. 44 mm
Menge: 1,000 Stk

**03.11.0060 Fensterfalzlüfter**
Selbständig regelnde Fensterfalzlüfter aus Kunststoff
zum paarweisen Einbau in Außenelemente aus PVC.
Zulässig nach DIN 1946-6,
schlagregendicht,
Klassifizierung der Luftdurchlässigkeit nach DIN EN
1026,
gemäß Vorgabe des Lüftungskonzeptes,
liefern und fachgerecht
in vorstehende Elemente einbauen

Die Abrechnung erfolgt pro Stück fix und fertig
eingebautem Falzlüfter.
Menge: 10,000 Stk

#### Abschnitt 03.12 ME 35 - 3. OG

**03.12.0010 Ausbau und Entsorgung Altelemente**
In der Einheit vorhandene Altelemente, Art und Typ
gemäß Bestandsfensterkartierung im Anhang dieser
Leistungsbeschreibung, ausbauen, in Container oder
Fahrzeug laden und einschließlich anfallender
Transport- und Entsorgungskosten fachgerecht entsorgen
beziehungsweise einer stofflichen Verwertung zuführen.

Die Abrechnung erfolgt je Stück ausgebautem und
entsorgtem Element unabhängig Typ und Größe.
Menge: 6,000 Stk

**03.12.0020 Vierteiliges Fenster 1200x2100mm**
Vierteiliges Fenster
Außenelement als Vierteiliges Fenster
Größe ca. 1200 mm x 2100 mm Außenmaß
1200 mm x 2070 mm Rahmenaußenmaß
Material: PVC
Farbe: weiß
Dichtung: Grau oder Schwarz
Rahmen: Blendrahmen ca. 75 mm
Verstärkung: nach Erfordernis
Flügel: Flügelbreite ca. 70 mm
Verstärkung: nach Erfordernis
Teilungen: Pfostenbreite ca. 92 mm
Verstärkung: nach Erfordernis,
Beschlag: Stulp Bedarfsflügel rechts (Feld: 1, 3)
Stulp Arbeitsflügel Dreh-Kipp links (Feld: 2, 4)
Griff: Fenster (Öffnung 2, 4)
Fenstergriff weiß
Griffhöhe ca. 438 mm
Glas/Füllung: Standard Zweifachverglasung
Zubehör: PVC Innenfensterbank Tiefe ca. 200 mm
Anschlussprofil 30 mm für Fensterbank (unten)
Zierprofil waagerecht [außen]
Stulp: ca. 40 mm
Teilungsmaße horizontal ca. 1170mm
Menge: 1,000 Stk

**03.12.0030 Zulage Wärmedämmglas Ug0.6**
Zulage zur Vorposition für Ausführung mit
Wärmedämmglas Ug _ 0,6 W/m²K, Dicke ca. 44 mm
Menge: 1,000 Stk

**03.12.0040 Vierteilige Balkonfenstertür 1200x2875mm**
Vierteilige Balkonfenstertür
Außenelement als Vierteilige Balkonfenstertür
Größe ca. 1200 mm x 2875 mm Außenmaß
1200 mm x 2833.5 mm Rahmenaußenmaß
Material: PVC
Farbe: weiß
Dichtung: Grau oder Schwarz
Rahmen: Blendrahmen ca. 75 mm
Verstärkung: nach Erfordernis
Flügel: Flügelbreite ca. 82 mm
Verstärkung: nach Erfordernis
Teilungen: Pfostenbreite ca. 92 mm
Verstärkung: nach Erfordernis ,,
Beschlag: Stulp Bedarfsflügel rechts (Feld: 1, 3)
Stulp Arbeitsflügel Dreh-Kipp links (Feld: 2, 4)
Griff: Fenster (Öffnung 2)
Fenstergriff weiß
Griffhöhe ca. 438 mm
Fenstertür (Öffnung 4)
Fenstertürgriff Aluminium
Griffhöhe ca. 1050 mm
Glas/Füllung: Standard Zweifachverglasung
Zubehör: PVC Innenfensterbank Tiefe ca. 200 mm
Sockelanschlussprofil ca. 50 mm (unten)
Verstärkung: nach Erfordernis
Zierprofil waagerecht [außen]
Wetterschenkel [außen] (unten (2x))
Farbe: E6/EV1 Standard silber eloxiert
Bodenschwelle: Anschlussprofil
Stulp: ca. 40 mm
Teilungsmaße horizontal ca. 1933.5mm
Teilungsmaße vertikal ca. 600mm
Menge: 1,000 Stk

**03.12.0050 Zulage Wärmedämmglas Ug0.6**
Zulage zur Vorposition für Ausführung mit
Wärmedämmglas Ug _ 0,6 W/m²K, Dicke ca. 44 mm
Menge: 1,000 Stk

**03.12.0060 Vierteiliges Hoffenster 1100x2100mm**
Vierteiliges Fenster
Außenelement als Vierteiliges Fenster
Größe ca. 1100 mm x 2100 mm Außenmaß
1100 mm x 2070 mm Rahmenaußenmaß
Material: PVC
Farbe: weiß
Dichtung: Grau oder Schwarz
Rahmen: Blendrahmen ca. 74 mm
Verstärkung: nach Erfordernis
Flügel: Flügel ca. 75 mm
Verstärkung: nach Erfordernis
Teilungen: Pfostenbreite ca. 94 mm
Verstärkung: nach Erfordernis
Beschlag: Stulp Arbeitsflügel Dreh-Kipp rechts (Feld:
1, 3)
Stulp Bedarfsflügel links (Feld: 2, 4)
Griff: Fenster (Öffnung 1, 3)
Fenstergriff weiß
Griffhöhe ca. 436.5 mm
Glas/Füllung: Standard Zweifachverglasung
Zubehör: PVC Innenfensterbank Tiefe ca. 200 mm
Anschlussprofil 30 mm für Fensterbank (unten)
Farbe: Weiß.
Zierprofil waagerecht [außen]
Stulp: ca. 60 mm
Verstärkung: nach Erfordernis
Teilungsmaße horizontal ca. 1170mm
Teilungsmaße vertikal ca. 550mm
Menge: 2,000 Stk

**03.12.0070 Zulage Wärmedämmglas Ug0.6**
Zulage zur Vorposition für Ausführung mit
Wärmedämmglas Ug _ 0,6 W/m²K, Dicke ca. 44 mm
Menge: 2,000 Stk

**03.12.0080 Zweiteiliges Hofschmalfenster 450x2350mm**
Zweiteiliges Fenster
Außenelement als Zweiteiliges Fenster
Größe ca. 450 mm x 2350 mm Außenmaß
450 mm x 2320 mm Rahmenaußenmaß
Material: PVC
Farbe: weiß
Dichtung: Grau oder Schwarz
Rahmen: Blendrahmen ca. 74 mm
Verstärkung: nach Erfordernis
Flügel: Flügelbreite ca. 75 mm
Verstärkung: nach Erfordernis
Flügel ca. 75 mm
Verstärkung: nach Erfordernis
Teilungen: Pfostenbreite ca. 94 mm
Verstärkung: nach Erfordernis
Beschlag: Dreh-Kipp links
Griff: Fenster (Öffnung 1, 2)
Fenstergriff weiß
Griffhöhe ca. 436.5 mm
Glas/Füllung: Standard Zweifachverglasung
Zubehör: PVC Innenfensterbank Tiefe ca. 200 mm
Anschlussprofil 30 mm für Fensterbank (unten)
Farbe: Weiß.
Zierprofil waagerecht [außen]
Teilungsmaße horizontal ca. 1420mm
Menge: 1,000 Stk

**03.12.0090 Zulage Wärmedämmglas Ug0.6**
Zulage zur Vorposition für Ausführung mit
Wärmedämmglas Ug _ 0,6 W/m²K, Dicke ca. 44 mm
Menge: 1,000 Stk

**03.12.0100 Zweiteiliges Hoffenster 1230x2020mm**
Zweiteiliges Fenster
Außenelement als Zweiteiliges Fenster
Größe ca. 1230 mm x 2020 mm Außenmaß
1230 mm x 1990 mm Rahmenaußenmaß
Material: PVC
Farbe: weiß
Dichtung: Grau oder Schwarz
Rahmen: Blendrahmen ca. 74 mm
Verstärkung: nach Erfordernis
Flügel: Flügel ca. 75 mm
Verstärkung: nach Erfordernis
Teilungen: Pfostenbreite ca. 94 mm
Verstärkung: nach Erfordernis
Beschlag: Dreh-Kipp rechts
Griff: Fenster (Öffnung 1, 2)
Fenstergriff weiß
Griffhöhe ca. 361.5 mm
Glas/Füllung: Standard Zweifachverglasung
Zubehör: PVC Innenfensterbank Tiefe ca. 200 mm
Anschlussprofil 30 mm für Fensterbank (unten)
Farbe: Weiß.
Zierprofil waagerecht [außen]
Teilungsmaße horizontal ca. 1240mm
Menge: 1,000 Stk

**03.12.0110 Zulage Wärmedämmglas Ug0.6**
Zulage zur Vorposition für Ausführung mit
Wärmedämmglas Ug _ 0,6 W/m²K, Dicke ca. 44 mm
Menge: 1,000 Stk

**03.12.0120 Fensterfalzlüfter**
Selbständig regelnde Fensterfalzlüfter aus Kunststoff
zum paarweisen Einbau in Außenelemente aus PVC.
Zulässig nach DIN 1946-6,
schlagregendicht,
Klassifizierung der Luftdurchlässigkeit nach DIN EN
1026,
gemäß Vorgabe des Lüftungskonzeptes,
liefern und fachgerecht
in vorstehende Elemente einbauen

Die Abrechnung erfolgt pro Stück fix und fertig
eingebautem Falzlüfter.
Menge: 12,000 Stk

#### Abschnitt 03.13 ME 36 - DG

**03.13.0010 Ausbau und Entsorgung Altelemente**
In der Einheit vorhandene Altelemente, Art und Typ
gemäß Bestandsfensterkartierung im Anhang dieser
Leistungsbeschreibung, ausbauen, in Container oder
Fahrzeug laden und einschließlich anfallender
Transport- und Entsorgungskosten fachgerecht entsorgen
beziehungsweise einer stofflichen Verwertung zuführen.

Die Abrechnung erfolgt je Stück ausgebautem und
entsorgtem Element unabhängig Typ und Größe.
Menge: 5,000 Stk

**03.13.0020 Zweiteiliges Schleppgaubenfenster 1650x1150mm**
Zweiteiliges Fenster
Außenelement als Zweiteiliges Fenster
Größe ca. 1650 mm x 1150 mm Außenmaß
1650 mm x 1115.5 mm Rahmenaußenmaß
Material: PVC
Farbe: weiß
Dichtung: Grau oder Schwarz
Rahmen: Blendrahmen ca. 75 mm (unten)
Verstärkung: nach Erfordernis
Blendrahmen ca. 75 mm (rechts, oben, links)
Verstärkung: nach Erfordernis
Flügel: Flügelbreite ca. 70 mm
Verstärkung: nach Erfordernis,
Teilungen: Pfostenbreite ca. 92 mm
Verstärkung: nach Erfordernis ,,
Beschlag: Dreh-Kipp rechts (Feld: 1)
Dreh-Kipp links (Feld: 2)
Griff: Fenster (Öffnung 1, 2)
Fenstergriff weiß
Griffhöhe ca. 557.75 mm
Glas/Füllung: Standard Zweifachverglasung
Zubehör: PVC Innenfensterbank Tiefe ca. 200 mm
Außenfensterbankprofil ca. 40 mm [außenbündig] (unten)
Lisene [außen]
Verstärkung: nach statischer Erfordernis
Teilungsmaße vertikal ca. 825mm
Menge: 2,000 Stk

**03.13.0030 Zulage Wärmedämmglas Ug0.6**
Zulage zur Vorposition für Ausführung mit
Wärmedämmglas Ug _ 0,6 W/m²K, Dicke ca. 44 mm
Menge: 2,000 Stk

**03.13.0040 Dreieckfenster Dachloggia links 1610x1350mm**
Einteiliges Fenster
Außenelement als Einteiliges Fenster
Größe ca. 1610 mm x 1381 mm Außenmaß
1610 mm x 1350 mm Rahmenaußenmaß
Material: PVC
Farbe: weiß
Dichtung: Grau oder Schwarz
Rahmen: Blendrahmen ca. 75 mm
Verstärkung: nach Erfordernis
Flügel: Flügelbreite ca. 82 mm
Verstärkung: nach Erfordernis
Beschlag: Festflügel
Glas/Füllung: Standard Zweifachverglasung
Zubehör: PVC Innenfensterbank Tiefe ca. 200 mm
Fensterbank ca. 40 mm (unten)

liefern und fachgerecht einbauen
Menge: 1,000 Stk

**03.13.0050 Zulage Wärmedämmglas Ug0.6**
Zulage zur Vorposition für Ausführung mit
Wärmedämmglas Ug _ 0,6 W/m²K, Dicke ca. 44 mm
Menge: 1,000 Stk

**03.13.0060 Dreiteilige Fenstertür Dachloggia 3720x2014mm**
Einteilige Fenstertür
Außenelement als Einteilige Fenstertür
Größe ca. 3836 mm x 2154 mm Außenmaß
1850.8 mm x 2014 mm Rahmenaußenmaß
Material: PVC
Farbe: weiß
Dichtung: Grau oder Schwarz
Rahmen: Blendrahmen ca. 75 mm
Verstärkung: nach Erfordernis
Beschlag: Fest im Rahmen
Glas/Füllung: Standard Zweifachverglasung
Zubehör: PVC Innenfensterbank Tiefe ca. 200 mm
Blendrahmenverbreiterung ca. 60 mm (links)
Sockelanschlussprofil ca. 150 mm (unten)
Verstärkung: nach Erfordernis,:-
Bodenschwelle: Sockelanschlussprofil 200 mm

Zweiteilige Fenstertür
Außenelement als Zweiteilige Fenstertür
Größe ca. 3836 mm x 2154 mm Außenmaß
1850.8 mm x 2014 mm Rahmenaußenmaß
Material: PVC
Farbe: weiß
Dichtung: Grau oder Schwarz
Rahmen: Blendrahmen ca. 75 mm
Verstärkung: nach Erfordernis
Flügel: Flügelbreite ca. 82 mm
Verstärkung: nach Erfordernis
Beschlag: Stulp Bedarfsflügel rechts (Feld: 1)
Stulp Arbeitsflügel links (Feld: 2)
Griff: Fenstertür (Öffnung 2)
Fenstertürgriff Aluminium
Griffhöhe ca. 1050 mm
Glas/Füllung: Standard Zweifachverglasung
Zubehör: PVC Innenfensterbank Tiefe ca. 200 mm
Blendrahmenverbreiterung ca. 60 mm (rechts)
Sockelanschlussprofil 200 mm (unten)
Verstärkung: nach Erfordernis
Wetterschenkel [außen] (unten (5x))
Farbe: E6/EV1 Standard silber eloxiert
Bodenschwelle: Anschlussprofil
Stulp: Breite ca. 56 mm
Verstärkung: nach statischer Erfordernis
Teilungsmaße vertikal ca. 2790mm
Elementverbindungssyteme
Kopplung (1)
Menge: 1,000 Stk

**03.13.0070 Zulage Wärmedämmglas Ug0.6**
Zulage zur Vorposition für Ausführung mit
Wärmedämmglas Ug _ 0,6 W/m²K, Dicke ca. 44 mm
Menge: 1,000 Stk

**03.13.0080 Schleppgaubenausstiegsfenster 1120x1400mm**
Einteiliges Fenster
Außenelement als Einteiliges Fenster
Größe ca. 1120 mm x 1400 mm Außenmaß
1120 mm x 1218.5 mm Rahmenaußenmaß
Material: PVC
Farbe: weiß
Dichtung: Grau oder Schwarz
Rahmen: Blendrahmen ca. 75 mm
Verstärkung: nach Erfordernis
Flügel: Flügelbreite ca. 70 mm
Verstärkung: nach Erfordernis,
Beschlag: Dreh-Kipp rechts
Griff: Fenster (Öffnung 1)
Fenstergriff weiß
Griffhöhe ca. 609.25 mm
Glas/Füllung: Standard Zweifachverglasung
Zubehör: PVC Innenfensterbank Tiefe ca. 200 mm
Sockelanschlussprofil ca. 150 mm (unten)
Verstärkung: nach Erfordernis,:-
Sockelzusatzprofil ca. 50 mm (unten)
Verstärkung: nach Erfordernis
Menge: 1,000 Stk

**03.13.0090 Zulage Wärmedämmglas Ug0.6**
Zulage zur Vorposition für Ausführung mit
Wärmedämmglas Ug _ 0,6 W/m²K, Dicke ca. 44 mm
Menge: 1,000 Stk

**03.13.0100 Fensterfalzlüfter**
Selbständig regelnde Fensterfalzlüfter aus Kunststoff
zum paarweisen Einbau in Außenelemente aus PVC.
Zulässig nach DIN 1946-6,
schlagregendicht,
Klassifizierung der Luftdurchlässigkeit nach DIN EN
1026,
gemäß Vorgabe des Lüftungskonzeptes,
liefern und fachgerecht
in vorstehende Elemente einbauen

Die Abrechnung erfolgt pro Stück fix und fertig
eingebautem Falzlüfter.
Menge: 10,000 Stk

#### Abschnitt 03.14 ME 37 - DG

**03.14.0010 Ausbau und Entsorgung Altelemente**
In der Einheit vorhandene Altelemente, Art und Typ
gemäß Bestandsfensterkartierung im Anhang dieser
Leistungsbeschreibung, ausbauen, in Container oder
Fahrzeug laden und einschließlich anfallender
Transport- und Entsorgungskosten fachgerecht entsorgen
beziehungsweise einer stofflichen Verwertung zuführen.

Die Abrechnung erfolgt je Stück ausgebautem und
entsorgtem Element unabhängig Typ und Größe.
Menge: 2,000 Stk

**03.14.0020 Dreiteiliges Schleppgaubenfenster 1465x1465mm**
Dreiteiliges Fenster
Außenelement als Dreiteiliges Fenster
Größe ca. 1465 mm x 1505 mm Außenmaß
1465 mm x 1465 mm Rahmenaußenmaß
Material: PVC
Farbe: weiß
Dichtung: Grau oder Schwarz
Rahmen: Blendrahmen ca. 75 mm
Verstärkung: nach Erfordernis
Flügel: Flügelbreite ca. 70 mm
Verstärkung: nach Erfordernis,
Teilungen: Pfostenbreite ca. 92 mm
Verstärkung: nach Erfordernis ,,
Beschlag: Dreh-Kipp rechts (Feld: 1)
Dreh-Kipp links (Feld: 2)
Fest im Rahmen (Feld: 3)
Griff: Fenster (Öffnung 1, 2)
Fenstergriff weiß
Griffhöhe ca. 533 mm
Glas/Füllung: Standard Zweifachverglasung
Zubehör: PVC Innenfensterbank Tiefe ca. 200 mm
Anschlussprofil [innenbündig] (unten)
Anschlussprofil 40 mm für Fensterbank (unten)
Zierprofil waagerecht [außen]
Lisene [außen]
Verstärkung: nach statischer Erfordernis
Teilungsmaße horizontal ca. 373 mm
Teilungsmaße vertikal ca. 732.5 mm
Menge: 1,000 Stk

**03.14.0030 Zulage Wärmedämmglas Ug0.6**
Zulage zur Vorposition für Ausführung mit
Wärmedämmglas Ug _ 0,6 W/m²K, Dicke ca. 44 mm
Menge: 1,000 Stk

**03.14.0040 Zweiteilige Hebeschiebetür Dachloggia 2570x2150mm**
Zweiteilige Hebeschiebetür
Außenelement als Zweiteilige Hebeschiebetür
Größe ca. 2570 mm x 2150 mm
Material: PVC
Farbe: weiß
Dichtung: Grau oder Schwarz
Rahmen: Zargenprofil ca. 65 mm
Verstärkung: nach statischer Erfordernis
Flügel: Flügelbreite ca. 100 mm [innen] (Feld: 1_unten)
Verstärkung: nach statischer Erfordernis
Flügelbreite ca. 100 mm [innen]
Verstärkung: nach Erfordernis
Beschlag: HST Schieb links innen (Feld: 1)
HST fest außen (Feld: 2)
Griff: Hebeschiebetür (Öffnung 1)
Hebeschiebetür Griff Aluminium
Rosette Aluminium
Rosette Aluminium
Griffhöhe ca. 1050 mm
Glas/Füllung: Zweifachverglasung Standard
Bodenschwelle: Sockelanschlussprofil 200 mm
Teilungsmaße vertikal ca. 1285mm
Menge: 1,000 Stk

**03.14.0050 Zulage Wärmedämmglas Ug0.6**
Zulage zur Vorposition für Ausführung mit
Wärmedämmglas Ug _ 0,6 W/m²K, Dicke ca. 44 mm
Menge: 1,000 Stk

**03.14.0060 Fensterfalzlüfter**
Selbständig regelnde Fensterfalzlüfter aus Kunststoff
zum paarweisen Einbau in Außenelemente aus PVC.
Zulässig nach DIN 1946-6,
schlagregendicht,
Klassifizierung der Luftdurchlässigkeit nach DIN EN
1026,
gemäß Vorgabe des Lüftungskonzeptes,
liefern und fachgerecht
in vorstehende Elemente einbauen

Die Abrechnung erfolgt pro Stück fix und fertig
eingebautem Falzlüfter.
Menge: 4,000 Stk

USt %: 19,00
